# Generalsanierung Grund- und Mittelschule Isen BA5
Angebotsaufforderung (GAEB DA XML 3.3, DA83)
Projekt: 1530
Währung: EUR
Erstellt mit: GXML Toolbox V3.3 R20220330, ORCA AVA 26.0.6 26.00.06, 19.02.2026

## 0. Objektbeschreibung
0.1 Allgemein

Auf Beschluss des Marktgemeinderates der Marktgemeinde Isen soll das Bestandsgebäude der Grund- und Mittelschule Isen grundlegend saniert und modernisiert, gleichzeitig mit einem Anbau an den bestehenden Nordtrakt erweitert werden. Damit wird die erforderlich Anpassung an heute geltenden bauliche Normen und Standards zum Betrieb von Schulen vorgenommen.

Bei der Grund- und Mittelschule Isen handelt es sich um einen dreihüftigen Schulbau in Hanglage. Die U-förmige Anordnung der Gebäude öffnet sich mit einem Innenhof nach Süden hin. Hier befinden sich ein Teil des Schulhofs und die Turnhalle. Im Nord-Westen wird der Nordtrakt durch den Zentralentrakt und die Hausmeisterwohnung zusätzlich ergänzt. Die Abmessungen des Neubaus im Norden beschreiben eine Länge von ca. 80 m und eine Breite von ca. 11 m. Der Gesamtkomplex hat Abmessungen von ca. 60 m x 120 m. Die Topografie des Geländes hat ihren Höhepunkt im Nord-Westen und fällt steil nach Osten hin ab. Der Nordtrakt bleibt jedoch in Bestand und Anbau über seine gesamte Länge konstant dreigeschossig (Erdgeschoss + 2), nur der Zentraltrakt erstreckt sich über vier Geschosse (Raumhöhen bei ca. 3.20 m).
Der Hauptzugang der Schüler und Lehrkräfte erfolgt über die Südfassade des Zentraltraktes. Eine schnelle Erschließung aller Ebenen wird grundsätzlich durch jeweils ein Treppenhaus pro Gebäudeteil sichergestellt.

BA 5
Es wird der der Westtrakt des Bestandsbau (BA5) kernsaniert.
Der BA5 wird komplett entkernt, die Bestandstreppe bleibt erhalten.
Es wird westseitig die Fassade in Ebene 3 umgebaut und als Lochfassade in Massivbauweise ergänzt.
In die Außenfassade, wird der Sonnenschutz und neue PVC- Fenster eingesetzt und ein WDVS von außen aufgebracht und verputzt.
Zur vollständigen Verdunklung der Räume werden Vorhänge und Vorhangschienen an den Decken entlang der Fenster eingebracht. Im Inneren wird in jeden Aufenthaltsraum ein Lüftungsgerät und die entsprechenden Rohre ergänzt, die über jeweils ein Fenster mit Lüftungs"flügel", Luft in den Bestandsbau befördert. Unter den Fenstern werden neue Heizkörper ergänzt.
Die Bestandsräume erhalten weitestgehend neuen Estrich und neue Bödenbeläge.
Die Wände im Bestandsbau werden je nach Notwendigkeit saniert.
Die bestehenden Abhangdecken werden durch neue Deckensysteme, die akustische sowie brandschutztechnische Anforderungen erfüllen, ersetzt.
Der bestehende Flachdachaufbau wird abgebrochen, anschließend wird der neue Dachstuhl (Pultdach) aufgestellt.

0.2 Standort-Kennzahlen

Flurstück:  498
Baugrundstück:  13.871 m2
Bebaute Fläche BF:  4.201 m2
BGF Bestandsbau:  7.497 m2
BGF Erweiterungsbau:  1.938 m2
BRI Bestandsbau:  24.278 m3
BRI Erweiterungsbau:  7.245 m3
Erweiterung l/b/h: 79 m / 7,5 bis 9 m / 12 m
Baunull:  +- 0 ,00 m = 504,40 m ü. NN (EG Bestandsbau)

0.3 Zeitlicher Ablauf/ Taktung der Maßnahme (im laufenden Schulbetrieb)

Da es die Möglichkeit eines Ausweichquartiers für den Schulbetrieb u.a. aus Platzgründen nicht gibt, muss die Gesamtmaßnahme während des laufenden Schulbetriebs erfolgen. Damit dies möglich wird, ist, neben entsprechenden baulichen und sicherheitsrelevanten Maßnahmen, der Umfang der Abeiten in insgesamt sechs aufeinander folgende Teil-Bauabschnitte aufgeteilt. Hier wird nur der LV-relevante Bauabschnitt 5 dargelegt:

BA5

Baustelleneinrichtung und Abbruch Außen ab Ostern 2026 (April-Juni)
Abbruch, Mauerwerk Roh Grundleitungen/Planum West, Süd, Ost fertig (Juni 2026)
Gerüstbau mit Bauaufzug (Juni 2026)
Fenster (Juni 2026)
Außentüren (Zargen/ Türblätter) inkl. Provisorien z.B. Bautür
Estrich Innen (Juni/Juli 2026)
Trockenbau Innen ab (Juni bis Dezember 2026)
Fliesenarbeiten (November/Dezember 2026)
Dach Zimmerer (Juni/Juli 2026)
Fassade WDVS (August-Oktober 2026)
Spengler (August-November 2026)
Abbau Gerüst (Dezember 2026)
Maler (Januar 2027-März2027)
Bodenleger (Februar-März 2027)
Innen (Zargen Dezember 2026/ Türblätter Februar/März 2027)
März/ April Abnahmen
Inbetriebnahme BA5 Ostern 2027
Übergabe zum 1. Schultag nach Osterferien, 05.04.2027

Dabei ist der Bauabschnitt für sich vollständig baulich abzuschließen und vom Bauherren sowie den zuständigen Behörden, Prüfsachverständigen, Gutachtern etc. abzunehmen und dem Nutzer zu übergeben. Der Rückbau der Verschlüsse zu BA3 und Turnhalle muss aus organisatorischen, sowie brand-, und fluchtwegtechnischen Gründen ausschließlich innerhalb der Osterferienzeit 2027 ablaufen.
Damit dies möglich gemacht wird, sind die Bauzeiten mit Blick jeweils auf Ferienzeiten getaktet und deren Einhaltung daher besonders entscheidend. In der Kalkulation des Angebotes sind daher Mannschafts- und Materialressourcen in der Art und Weise anzusetzen, dass die angegebenen Bauzeiten, störende Einflüsse durch Dritte ausgenommen, durch den AN sicher gestellt sind.

Aus vergaberechtlichen Gründen ist eine alle Bauabschnitte übergreifende Ausschreibung auf Grund der zeitlichen Gesamtdauer nur in besonderen Ausnahmefällen möglich. In der Regel - so auch hier - ist nach Bauabschnitten getrennt zu vergeben.

0.4 Erschließung des Gebäudes (in Abhängigkeit der einzelnen Bauabschnitte)

siehe sep. Punkt Hinweistext 7 "Materialeinbringung und Transportwege"

0.5 Hinweise zur öffentlichen Erschließung der Baumaßnahme

Die An- und Abfahrt zur Baustelle ist ausschließlich von der Dorfner Strasse (St2086) kommend über die Route Grottenau - Apothekerberg - Zeno-Pfest-Strasse erlaubt. Diese Route führt durch ein Wohngebiet. Es existieren keine Fußwege. Die Strasse wird begrenzt von privaten Grundstücken, ist teilweise nur einspurig befahrbar und ist aufgrund der engen Kurvenradien nicht geeignet für große Sattelschlepper ohne mitlenkende Hinterachse. Die Materialanlieferung über die Ziegelstätterstraße ist nur mit Einweisung und eingeschränkt möglich, da Schulbusverkehr vorhanden. Die Zufahrtsstraße hat ein Gefälle von ca. 10%.

## 1. Allgemeine Beschreibung der Leistung
1.1 Art und Umfang der ausgeschriebenen Leistungen

Die Leistungsbeschreibung beinhaltet im Wesentlichen folgende (Teil-)Leistungen:
- Trockenbauarbeiten Innenwände, Vorsatzschalen, Installationswände
- Abhangdeckenmontage Glattdecken und Lochdecken mit Akustikanteil
- Abhangdeckenmontage  Einkegedecken "OWA"

1.2 Ausgeführte, vorbereitende Maßnahmen

- Höhenfestpunkte in den Geschossen
- Baustelleneinrichtungsfläche für den AN (Innenhof)
- Containeraufstellplatz für Entsorgungscontainer des AN
- Bauwasseranschluss
- Baustromanschluss
- Bauzaun mit Tor und Türe
- Trockenbauwände mit Abstellung für Estrich
- Innenputz auf Mauerwerkswänden

1.3 Gleichzeitig laufende Bauarbeiten

Mit fortlaufender Fertigstellung der
1. Trockenbauarbeiten UK stellen und abstellen für Estricharbeiten und Tohmontage TGA
2. Trockenbauarbeiten Wände schließen, Decke UK fertiggestellte -  werden die TGA Gewerke und die Maler Endmontagen ausführen.

1.4 Folgende Bauarbeiten

- Trockenbauarbeiten Decke
- TGA Rohmontage Decke
- Lüftungsbauarbeiten
- Wnadverschluss Trockenbau

## 2. Baustellenorganisation durch einen Baulogistiker
Das Bauvorhaben wird von einem AN für Baulogistik vorbereitet, eingerichtet und unterhalten !

Schwerpunkt dabei ist das Unterhalten einer Baustelleneinrichtungsfläche mit dezidiert ausgewiesenen Be- und Entladezonen, Lager- und Containerflächen sowie einem Abfallsammel- und Entsorgungsbereich für Behälter des Bieters.

Diese Organisation und Strukturierung "rund um die eigentlichen Bauarbeiten", tragen wesentlich zu einem geordneten und damit effizienten Bauablauf bei. Jedem Bieter bleibt es überlassen daraus für sich einen Kosten- und damit Angebotsvorteil zu erkennen.

Eine genaue Beschreibung der Baulogistikleistungen und des Zusammenwirkens mit den ausführenden Firmen ist dem diesem LV beiliegenden "Baulogistikhandbuch" zu entnehmen, das ebenfalls eine Angebots- und damit Vertragsgrundlage bildet.

## 3. Angaben zur Baustelle
.0 Platzverhältnisse innerhalb des unmittelbaren Baufeldes

Die verwinkelte Gebäudegeometrie und die Hanglage,
sowie die Umbauarbeiten während des Schulbetriebes bedeuten u.a. für den AN:

- sehr beengte Platzverhältnisse Anfahrt/ Logistik über Zeno-Pfest-Straße
- sehr beengte Platzverhältnisse Aufstellfläche Geräte (BE-Flächen Südseite/ Innenhof)
- sehr beengte Arbeitsbereiche in unmittelbarer Gebäudenähe
- eingeschränkte Arbeits- und Anlieferzeiten (Schulbetrieb)
- erhöhte Vorsicht bei Arbeiten außerhalb des Gebäudes
- erhöhte Aufmerksamkeit bei Abwicklung der eigenen Logistik (An- und Abtransort)

Hinweis:
Vorgaben des beiligenden Baulogistikhandbuches bei der Kalkulation berücksichtigen!

3.1 Lager-, Arbeitsplätze und Verkehrswege innerhalb des Baugeländes

Anlieferungstermine und Benutzungszeiträume der Lagerflächen sind mit der Baulogistik abzustimmen (siehe dazu Baulogistikhandbuch in der Anlage) und eigenverantwortlich so zu organisieren, dass keine Behinderungen anderer Auftragnehmer auf dem Baufeld entstehen. Die Auftragnehmer haben bei der Anlieferung die ausgewiesenen Verkehrswege zu benutzen.. Die Zuteilung der Aufstellflächen erfolgt ausschließlich durch die Baulogistik. Es ist zu gewährleisten, dass Feuerwehr- und Rettungsfahrzeuge jederzeit ungehindert ins Baufeld einfahren können. Dies bedeutet insbesondere, dass Zufahrtstore und deren Verlängerungen ins Baufeld jederzeit in voller Breite freizuhalten sind. Im Baufeld und im Bereich der allgemeinen Baustelleneinrichtung sind Stellplätze für die Montage - und Lieferfahrzeuge sowie eventuelle Standorte von Bauaufzügen und Hebezeugen nur begrenzt verfügbar und in jedem Einzelfall mit der Baulogistik abzustimmen.

Auf Baustelleneinrichtungsflächen und dem Baufeld gilt die STVO.

3.2 Anschlussmöglichkeiten an Bauwasser / Baustrom/ Abwasser

Die erforderlichen Baustrom- und Bauwasseranschlüsse sowie die Ableitung der an der Baustelle anfallenden Abwässer sind an zentralen Punkten eingerichtet und werden dem Auftragnehmer kostenfrei zur Verfügung gestellt.

Für die Stromversorgung für die eigene Leistung ab den vom AG zur Verfügung gestellten Verteilungen (mind. eine je Geschoss des Bauabschnittes) hat der AN entsprechend den VDE- Vorschriften zu sorgen. Anforderungen nach der Arbeitsstättenverordnung/ -richtlinie in Bezug auf die Baustellenbeleuchtung seines eigenen Arbeitsbereiches hat der Auftragnehmer selbst zu erfüllen. Bauseitig sind in allen Geschossen nur die Flure und die Treppenhäuser beleuchtet.

Für die Bauwasserversorgung wird auf der BE-Fläche eine Entnahmestelle zur Verfügung gestellt.
Innenhof hat einen Anschluss, BE Fläche Nordseite hat einen Anschluss
Der Umgang mit Strom, Wasser und Abwasser ist auf das Notwendigste zu beschränken.

3.3 Unterkünfte und soziale Anlagen

Der AG stellt zur Aufstellung der AN- Lagercontainer eine Aufstellfläche auf dem Baugrundstück zur Verfügung. Die Sanitäreinrichtungen sind bauseits aufgestellt und stehen allen Mitarbeitern des Auftragnehmers und Nachunternehmern auf der Baustelle zur Verfügung. Lagercontainer sind vollumfänglich im Leistungsumfang des AN enthalten, eine Nebenleistung und nicht eigens ausgeschrieben. Sie sind als stapelbare Container anzuliefern und in Abstimmung mit der Baulogistik in die zentrale Containeranlage funktionsfähig einzufügen. Die Reinigung der eigenen Lagercontainer ist Sache des AN. Die entsprechende Sicherung der Materiallager etc. und die Diebstahlsicherung von Materialien, Maschinen, Geräten und Ausstattungen ist ebenfalls Sache des AN.

Räume innerhalb des Bauwerkes, außerhalb des bearbeiteten Bauabschnittes (Schule ist in Nutzung) dürfen nicht für Aufenthalts- oder Lagerzwecke verwendet werden !

Sämtliche Materialtransporte gehören grundsätzlich zum Leistungsumfang des AN.
Mit der Aufnahme der Montagen auf der Baustelle verpflichtet sich der Auftragnehmer zu pfleglichem Umgang mit den vorhandenen Anlagen, wie Be- und Entwässerungsanlagen, Baustraßen, Lagerflächen, Sanitäreinrichtungen. Schäden und Mängel an den Einrichtungen sind unmittelbar der Baulogistik zu melden.

## 4. Angaben zur Ausführung
4.1 Sicherheits- und Gesundheitsmaßnahmen

Diese Baumaßnahme unterliegt der Baustellen - Verordnung (BauStellV) vom 10. Juni 1998. Somit sind die allgemeinen Grundsätze nach § 4 des Arbeitsschutzgesetzes Bestandteil jeder Leistung. Der Auftraggeber stellt den SiGe- Koordinator für die gesamte Baumaßnahme. Der SiGeKo führt unangekündigt Baustellenkontrollen durch. Es werden darüber hinaus vom SiGeKo Begehungen mit der BG Bau und der Gewerbeaufsicht durchgeführt.

Den SiGeKo-Angaben vor Ort, mündlich oder folgend schriftlich in Begehungsprotokollen, ist unverzüglich Folge zu leisten. Protokolle des SiGeKo werden dazu jeweils vom Bauherren formal ergänzt und als "Weisungen" per eMail nochmals versendet. Die Weisungsbefugnis verbleibt damit beim Auftraggeber.

Während der Ausführung informiert der AN eigenverantwortlich den SiGeKo unverzüglich in Schriftform, wenn erhaltene Änderungen und / oder Gegebenheiten Auswirkung auf den SiGe-Plan haben, damit dieser angepasst werden kann. Dies gilt auch für besondere Gefährdungen gemäß Anhang II der BauStellV, die erst während der Bauausführung hinzukommen. Die Firmen - Bauleitungen haben an den Sicherheitsbegehungen teilzunehmen.

Besonders zu beachten sind die Schutz- und Sicherungsmaßnahmen nach den staatlichen und berufsgenossenschaftlichen Regelwerken zum Arbeitsschutz und die Grundsätze der Prävention DGUV der Deutschen Gesetzlichen Unfallversicherung. Das Tragen unter anderem von Sicherheitsschuhen und entsprechender Arbeitskleidung ist Pflicht. Der Sozialversicherungsausweis ist von allen AN - Versicherten grundsätzlich bei sich zur Legimitation (an der Person) zu führen. Ein Nichtbeachten der aufgeführtenSachpunkte führt zum Baustellenverweis, das heißt sofortiges Verlassen der Baustelle.

Absturzsicherungen dürfen nur in Abstimmung mit der Objektüberwachung entfernt werden. Rechtzeitig zum Abschluss der notwendigen Arbeiten in diesem Bereich ist erneut die Objektüberwachung zu informieren, damit die entsprechende Sicherheitseinrichtung fachgerecht wieder hergestellt wird.

Bei den Bauarbeiten sind die Maßnahmen zum Schutz gegen Baulärm entsprechend des Bundes- Immissionsschutzgesetzes in der jeweiligen neuesten Fassung sowie sonstige Vorschriften des Ortsrechts (z.B. Satzungen, landesrechtliche Bestimmungen) unbedingt einzuhalten.

Folien, Planen, Bau-Provisorien (wie z.B. Abdeckungen von Durchbrüchen oder Öffnungen, Hilfskonstruktionen) etc. sind immer so auszuführen, dass sie geeignet und geeignet fixiert sind um Starkregenereignissen und Windstärken bis zu 8 Bft. Stand zu halten.

Im Baustellenbereich herrscht generell Rauch- und Alkoholverbot. Der AN hat seine Mitarbeiter/ Nachunternehmen darauf besonders hinzuweisen. Ein Nichtbeachten dieses Verbotes führt zum Baustellenverweis, das heißt sofortiges Verlassen der Baustelle für den Rest des Arbeitstages, im Wiederholungsfall 1 und 2 für den Rest der Arbeitswoche, ab der dritten Wiederholung für den Rest des Leistungszeitraums des AN.

Werden Mitarbeiter/ Nachunternehmer bei der Kontaktaufnahme mit Schülerinnen/ Schülern, dem Lehrkörper oder Eltern angetroffen, erfolgt ein endgültiger Baustellenverweis der jeweiligen Mitarbeiter/ Mitarbeiter des Nachunternehmers unverzüglich und abschließend. Anstößige oder die Persönlichkeitsrechte verletztende Gesten oder Äußerungen führen darüber hinaus immer und automatisch zur Anzeige bei der Polizei.

4.2 Bauablauf

Auf der Baustelle darf ohne Sondergenehmigung zu folgenden Zeiten gearbeitet werden: Werktags (MO-SA) 7.00 Uhr bis 20.00 Uhr.

4.3 Mitbenutzung fremder Gerüste

Soweit längen- und flächenorientierte Gerüste zur Verfügung gestellt werden, verpflichtet sich der AN, die überlassenen Gerüste pfleglich zu behandeln. Eigenmächtige Gerüstumbauten oder -rückbauten sind unzulässig. Erforderliche Gerüstumbauten sind bei der Objektüberwachung so rechtzeitig anzumelden (8-10 AT vorher), so dass der Umbau mit dem AN Gerüstbau und möglichen anderen Auftragnehmern, die das Gerüst zeitgleich nutzen wollen, abgestimmt werden kann.

4.4 Ordnung und Sauberkeit

Es ist besondere Aufmerksamkeit auf die Einhaltung der Ordnung und Sauberkeit zu richten. Die Baustelle, sowie die Lager - und Arbeitsplätze sind in einem ordentlichen Zustand zu halten und am Ende jeder Arbeitsschicht aufzuräumen. Abfall, Restmaterial, Verschnitt, Verpackungsmaterial, Brotzeitreste etc. sind vom AN eigenverantwortlich zu entsorgen oder kann fraktioniert und kostenpflichtig dem Baulogistiker übergeben werden. Wird dem nicht arbeitstäglich entsprochen, wird ohne Anspruch auf Nachfrist unverzüglich der Baulogistiker für den AN tätigt und verrechnet seinen Aufwand zu Lasten des AN an den AG (siehe Anlage "Baulogistikhandbuch").

Die vollständige Beseitigung der durch die Fahrzeuge des AN verursachten Verunreinigungen auf den Zufahrtsstraßen zur Baumaßnahme ist ggf. mehrmals täglich eigenverantwortlich vom AN durchzuführen. Dieser Nebenleistung kommt bei diesem Projekt eine besondere Bedeutung zu, da die Zufahrt durch ein Wohngebiet führt, zu den entsprechenden Zeiten außerdem als Schulweg durch Schüler und Schülerinnen der Klassen 1 - 10 genutzt wird und daher die Verkehrssicherheit ununterbrochen gewährleistet sein muss. Wird dem nicht entsprochen, wird ohne Anspruch auf Nachfrist unverzüglich der Baulogistiker für den AN tätigt und verrechnet seinen Aufwand zu Lasten des AN an den AG (siehe Anlage "Baulogistikhandbuch").

Eigenverursachte Beschädigungen an Randsteinen, Gehwegen, Grünanlagen etc. sind vom AN kostenlos zu beheben.

Die Abnahme der Bauleistung erfolgt grundsätzlich nur im "besenreinen" Zustand, d.h. vollständig von Restmaterialien und/ oder vermeidbaren Verschmutzungen befreit.

4.5 Genehmigungen

Genehmigung bei der Gemeinde/ den Straßenbehörden für die Durchführung der eigenen Arbeiten, sofern erforderlich, ist Sache des AN.

## 5. Ausführungsunterlagen
5.1 Vom Auftraggeber zur Verfügung gestellte Ausführungsunterlagen

Baustelleneinrichtungsplan:
- 1530-W-BE-05 Baustelleneinrichtung Bauphase 5 Ausschreibung
Werkpläne - Grundrisse:
- 1530-W-5-04 Westrakt E02
- 1530-W-5-04 Westrakt E03
- 1530-W-5-04 Westrakt E04
Werkpläne - Schnitte:
- 1530-W-15-1 Schnitt E-E I
- 1530-W-15-2 Schnitt E-E II
- 1530-W-17 Schnitt G-G

Werkpläne - Deckenspiegel:
- 1530-DS-5-02 Westrakt E02 Deckenspiegel
- 1530-DS-5-03 Westrakt E03 Deckenspiegel
- 1530-DS-5-04 Westrakt E04 Deckenspiegel

Detailpläne:
- WT 19A_19B Heizkörpernische Bestand mit Brüstungskanal
- WT 20A_20B Heizkörpernische Bestand
- WT DA 20-A Randfries an Akkustikdecke
- WT DA 20-B Randfries an Akkustikdecke
- WT E0-1A Prinzipübersicht Vorsatzschale Außenwand Bestand
- WT-12A F0 Installationswand Waschtisch an MW
- WT-12B F0 Installationswand Waschtisch an MW
- WT-13 Wand F0 an Vorsatz., Installationswand an Außenwand Pfeiler
- WT-14 F0 Installationswand an AW Ecke + Lüftung

5.2 Vom Auftragnehmer zu erstellende bzw. zu beschaffende Ausführungsunterlagen

Siehe Leistungsverzeichnis.

5.3 Sonstiges Ausführungsunterlagen

Alle freigegebenen Ausführungspläne des AG werden dem AN nur digital als PDF übergeben.
Pläne vom AN sind  in Papierform auszudrucken und als Ausführungsunterlagen auf der Baustelle zu verwenden und ständig in aktueller Fassung vorzuhalten.
Auf besonderen Wunsch des AN kann ein Stück Plansatz in Papierform vom AG zur Verfügung gestellt werden.

## 6. Weitere besondere Vertragsbedingungen
6.1 Bauleistungsversicherung

Der AG hat für dieses Bauvorhaben eigens eine Bauleistungsversicherung entsprechend den "Allgemeinen Bedingungen für die Bauwesenversicherung von Gebäudeneu- und umbauten durch Auftraggeber" abgeschlossen.

Im Rahmen dieser Versicherung besteht für alle am Bau beteiligten Auftragnehmer Versicherungsschutz für Schäden durch unvorhergesehene Ereignisse, die zu einer Zerstörung oder Beschädigung der Bauleistungen während der Bauzeit führen. Auf Wunsch kann der Versicherungsvertrag eingesehen werden.

6.2 Bautagesberichte

Der AN hat Bautagesberichte arbeitstäglich (also nicht z.B. als Wochenzusammenfassungen !) zu führen und davon dem AG und seiner Objektüberwachung zu Ende jeder Arbeitswoche einen SCAN per eMail zu übergeben. Sie müssen alle Angaben enthalten, die für die Ausführung und Abrechnung von Bedeutung sein können, insbesondere über Wetter, Temperaturen, Zahl und Art der auf der Baustelle beschäftigten Arbeitskräfte, Zahl und Art der eingesetzten Großgeräte, Zu- und Abgang von Hauptbaustoffen und Großgeräten, Art, Umfang und Ort der geleisteten Arbeiten mit den wesentlichen Angaben über den Baufortschritt (Beginn und Ende von Leistungen größeren Umfangs, Betonierungszeiten udgl.), Abnahmen nach § 12 Nr. 2, Behinderung und Unterbrechung der Ausführung, Arbeitseinstellung mit Angabe der Gründe, Unfälle und sonstige wichtige Vorkommnisse. Das gilt auch für Nachunternehmer des beauftragten AN.

6.3 Kommunikaton auf der Baustelle

Je Arbeitsgruppe/Kolonne ist ein gut deutschsprachiger, auch in technischer Hinsicht intern weisungsbefugter Vorarbeiter ganztägig beizustellen; dies gilt inbesondere auch, wenn vom AN Leistungen an zugelassene Subunternehmer, Werkvertragskolonnen, Montagepartner vergeben werden.

Sollte dies nicht erfolgen, werden alle für den AN Tätigen solange der Baustelle verwiesen, bis die hier formulierte Vertragspflicht (wieder) eingehalten ist. Eigener Verzug des AN und/ oder Behinderungen Dritter die dadurch entstehen, gehen ausschließlich zu Lasten des AN.

## 7. Allgemeine Regelungen ATV 18299
7.1 Allgemein

Soweit in der Leistungsbeschreibung auf Technische Spezifikationen, z.B. nationale Normen, mit denen Europäische Normen umgesetzt werden, europäisch technische Bewertungen, gemeinsame technische Spezifikationen, Internationale Normen, Bezug genommen wird, werden auch ohne den ausdrücklichen Zusatz: "oder gleichwertig" immer gleichwertige Technische Spezifikationen in Bezug genommen..

7.2 Angaben zur Baustelle

Sofern nicht an anderer Stelle in den Vortexten bereits Erläuterungen erfolgten, sind hier weitere Informationen zusammengestellt, die in die Kalkulation mit einfließen:

Besondere Umweltrechtliche Vorschriften:
- keine -

Immissionsschutz; Schutzgebiete:
- östlich des Baufeldes, in einem kleinen Graben, läuft der Schinderbach. In diesen dürfen weder Abwässer irgendeiner Art noch sonstige Verschmutzungen aus dem Baubetrieb eingetragen werden.

Kampfmittel:
- keine bekannt, siehe Anlage -

7.3 Angaben zur Ausführung

Gerüste:
Besondere Anforderungen an das Auf- und Abbauen sowie Vorhalten von Gerüsten:
- Fassadengerüste für den Neubau werden bauseitig gestellt. Das Fassadengerüst Neubau ist als freistehendes Gerüst vorgesehen. Das Gerüst wird so gestellt dass max. 30 cm Abstand zu Außenkante Rohbau besteht.
- es bestehen keine besonderen Anforderungen an das Auf- und Abbauen sowie Vorhalten von Gerüsten. Die für die eigenen Arbeiten erforderlichen Arbeits- und Montagegerüste sind als Nebenleistung in die EP mit einzurechnen. Nur für die Dauer und Beanspruchung seiner eigenen Arbeiten hat der Bieter Gerüste, Hebezeuge etc. vorzuhalten. Sie sind Dritten nicht zur Verfügung zu stellen und nach Beendingung der Montagearbeiten wieder zu entfernen.
Mitbenutzung fremder Gerüste: das bauseitige Fassadengerüst kann mit verwendet werden

Nachweise, Produktdatenblätter:
Art und Umfang der vom Auftraggeber verlangten Eignungs- und Gütenachweise, Daten- und Produktblätter:
- Alle verbauten Materialien und Konstruktionen sind mit entsprechenden Unterlagen/ Angaben zu dokumentieren. Dazu ist im LV eine eigene Position vorgesehen.

7.4 Sonstige Angaben

Abrechnungspläne, Aufmaße
Der Auftragnehmer hat Abrechnungspläne zu erstellen und auch bereits mit den Abschlagsrechnungen einzureichen. Aufmaße sind getrennt von den Rechnungen als steigendes Aufmaß zu erstellen (Aufmaßblätter), es dürfen nur gleiche Positionen auf einer Seite aufgeführt werden. Rechnungsstellungen, die dem nicht entsprechen oder durch die Objektüberwachung nicht "rasch und sicher" geprüft werden können (VOB/B), werden zurück gewiesen.

Normen und Richtlinien:
Für die Auftragsabwicklung gelten insbesondere in ihrer jeweils zum Angebotszeitpunkt gültigen Fassung:
- VOB/B (Allgemeine Vertragsbedingungen für die Ausführung von Bauleistungen)
- VOB/C (Allgemeine Technische Vertragsbedingungen für Bauleistungen)
- DIN 18299 Allgemeine Regelungen für Bauarbeiten jeder Art (ATV)
- Richtlinien und Vorschriften der jeweiligen Fachverbände und Materialhersteller. Brandschutz-, wärmeschutz- und schallschutztechnische Anforderungen sind zwingend zu beachten.

## 8. Materialeinbringung und Transportwege
8. Zugänge zur Baustelle

Für die Baustelle 5 bestehen zwei Haupt-Zugangsmöglichkeiten.
Der Primärzugang von de BE Fläche am Schinderbach über die Ostfassade E02 (Innenhof)
um in den Innenraum  zu gelangen. Eine weitere Zugangsmöglichkeit befindet sich von Süden in der Westfassade des Gebäudes (BA5 Westtrakt). Die dritte, untergeordnete Zugangsmöglichkeit, ein Nebeneingang für den BA5 befindet sich von Süden in der Südfassade Turnhalle auf Niveau E02.

Hinweis: Wie im Baulogistikhandbuch beschrieben, sind Verschlüsse einzelner Zugänge zu Schulbetriebszeiten zu beachten.
Sämtliche Zugänge befinden sich innerhalb der Baustelleneinrichtungsfläche, innerhalb des Bauzaunes.

Schulbetrieb mit Pausen
07:30 Uhr - 08:00 Uhr
09:25 Uhr - 09:55 Uhr
11:15 Uhr - 11:45 Uhr
13:05 Uhr - 14:00 Uhr

jeweils zzgl. ca. 5 Minuten Vor- und Nachlauf.

Die Sperrungen werden bauseitig durch die Baulogistik vorgenommen. Lieferungen aller Art sind in diesen Zeiten zu vermeiden. Wenn diese logistisch nicht anders getaktet werden können, dann erfolgt die Anlieferung ausschließlich nach vorheriger Abstimmung und Anmeldung bei der Baulogistik.
Standzeiten können hierzu nicht geltend gemacht werden.

Ansprechpartner ist Herr Stefan Trost, Gmd. Isen

8.1 Horizontale Transportwege

Primär über BE Fläche Schinderbach ( Materialcontainer, WC-Anlage)
Zugang Innenhof
Weglängen ab Zugangstüre Osten Ebene 02 für die Ebene 02 bis ca. 170m
Weglängen ab Zugangstüre Westen Rampe Bräuanger für Ebene 02 bis ca. 250m

Sekundär über BE Fläche Bräuanger (nach 14 Uhr, Rampenabfahrt 10%)
2. Zugang Südseite
Weglängen ab Zugangstüre Süden Ebene 02 für die Ebene 02 bis ca. 30m

Weglängen ab Treppenaustritt Ebene 02  für Ebene 02: ca. 50m
Weglängen ab Treppenaustritt Ebene 03  für Ebene 03: ca. 50m (bis Ende BA5)
Weglängen ab Treppenaustritt Ebene 04  für Ebene 04: ca. 50m (bis Ende BA5)

Verbindungswege zu anderen Bauabschnitten
Kein Materialtransport oder allg. Baustellenandienung erlaubt!
Durchgang zu den angrenzenden Bauabschnitten/Baukörpern (E01 bis E04) erfolgt im Bereich bauzeitlicher Trennwand in den Brandwandachsen
Zu den benachbarten Bauabschnitten (im Schulbetrieb) sind diese generell mit F30 Wand und Baustellentür verschlossen.
Lichte Durchgangsbreite ca. 100 - 110 cm (Ebene 02 - bis Ebene 04)
Primär ist die  Zugangstür für Arbeiten für den Notfall der TGA Gewerke etc. gedacht

8.2 Vertikale Transportwege

Primär
1. Treppe intern E02-E04 BA5
Die Einbringung kann durch die Eingangstüren im E02 BA5 geschehen.
Mittels der vorhandenen Treppenanlagen (Breite ca. 1,2m) kann Material vertikal in alle Geschosse transportiert werden. Die Treppenlänge mit Umlauf/ Podest beträgt ca. 15m.
Im Zuge der Abbrucharbeiten wird als Ersatz eine Gerüsttreppe/ Bautreppe, sowie ein Schrägaufzug
bauseits zur Verfügung gestellt.
Dazu wird auf der Westseite im bereich Flur ein Gerüsttreppenturm aufgestellt

Sekundär
1. Absetzpodeste Arbeitsgerüst Außen
Alternativ ist die Nutzung der Absetzpodeste des Fassadengerüstes (entlang der Westfassade) BA5 für Ebene 03 und Ebene 04 (jeweils ca. 2,5 x 2,5 m, knapp unterhalb Fensterbrüstung) möglich.
Das Material kann hier durch Einbringöffnungen in Form von öffenbaren Fensterflügeln (Lichtmaß ca. 150 x 180 cm) eingebracht werden.

8.3 BE-Flächen
Es gibt Zeit/Nutzungsabhängig zwei bis drei BE-Flächen.
Die BE-Fläche im Norden ist immer zugänglich und verfügbar, während die BE-Fläche im Innenhof mit zeitlichen Einschränkungen und i.d.R. nur für Kleintransporter zugänglich ist.
 Nur in Ausnahmen und nach Abstimmung mit der Baulogistik ist diese auch für LKW und Hänger erreichbar (Achtung: beengte Verhältnisse). Für größere Materiallieferungen ist aufgrund der beengten Verhältnisse der BE-Fläche im Innenhof eine sofortige Einbringung der Materialien erforderlich, da es hier keine (Zwischen-)Lagermöglichkeit gibt.

Planverweis "Bauphase 5", Ebene 02 bis Ebene 04 (Anlage zum LV)
Verweis auf Baulogistikhandbuch (fortgeschrieben durch Auftraggeber markt Isen/ Nutzer)

## Schultermine
Prüfungstermine:
- 08.06.2026 - 26.06.2026 in Fach- und Klassenräumen (aufgrund räumlicher Entfernung kaum Einschränkungen zu befürchten).
- 29.06.2026 - 03.07.2026 schriftliche Prüfungen in der Turnhalle

Feste Uhrzeit für Busbeförderung (Weg vom Parkplatz entlang Turnhalle Richtung Innenhof bzw. retour) und Elterntaxis:
- 7:30-8:00 Uhr Haupt-Bringzeit für die Buskinder
- 11:20 / 12:20 Uhr kleinere Bustouren bei früherem Unterrichtsende
- 13:05-13:20 Uhr Haupt-Abholzeit für die Buskinder
Sommerferien:
- 03.08.2026 - 14.09.2026 in dieser Zeit sind alle wesentlichen Lärmintensiven Arbeiten durchzuführen.

## 14 Trockenbauarbeiten

### Titel 01 Besondere Leistungen

*Hinweis: Beschreibung vorbereitende Planungsleistungen des AN*
Beschreibung vorbereitende Planungsleistungen des AN, hier: Werkstatt- und Montageplanung Trockenbau

1. Planungsunterlagen des AG
Der Auftraggeber stellt als Grundlage für die vom Auftragnehmer zu erstellenden Ausführungsunterlagen entsprechende Dateien im Format PDF zur Verfügung.

2. Planungsunterlagen des AN
Der Auftragnehmer hat rechtzeitig vor Ausführung, entsprechend der festgelegten Terminschiene (siehe Formblatt 214.H, Vergabehandbuch Bayern, Anlage LV) nach Auftragserteilung folgende Unterlagen zu erstellen und 2-fach in Papierform in maßstäblichem Ausdruck zur Genehmigung vorzulegen:
- Fabrikatsangaben mit Zulassungsnachweisen

Wichtiger Hinweis:
Eine verspätete Vorlage von prüf- und freigabefähingen Unterlagen hat keine Auswirkung auf die anderen Vertragstermine, insbesondere Materialbestellungen und Montagen vor Ort. Der AN hat bei mangelhafter Ausführung dieser Position immer dann alternativ nach der AG-seitigen Planung zu verfahren, wenn anderenfalls weitere Termine gefährdet werden. In diesem Falle macht der AN sich die AG-seitige Planung in der Form zu eigen, dass es sie auch in seine Haftungssphäre übernimmt.

3. Prüfung der Planungsleistungen des AN
Die Prüfung dieser Unterlagen durch die vom AG bevollmächtigten Architekten und Fachingenieure erfolgt innerhalb 12 WT nach dem Zugang der vollständigen Unterlagen beim Auftraggeber.

Die Verantwortung und Haftung, die dem Auftragnehmer nach dem Vertrag obliegt, wird nicht dadurch eingeschränkt, dass der Auftraggeber solche Unterlagen freigibt.

Maßgebend sind hierbei Freigabestempel und die aufgeführten Prüfanmerkungen und -anweisungen, die entsprechend umzusetzen sind.

**01.1 Planungsleistung Produktnachweise**
*** Pauschalposition
Planungsleistung für die Vorlage von Produktnachweisen inkl.. frühzeitiger Erstellung / Übergabe bzw. Fortschreibung, bestehend mindestens aus:

- Gültigen Prüfzeugnissen, bauaufsichtliche Zulassungen
- Gütenachweisen und Produktdatenblättern

aller zum Einsatz kommenden Produkte und Verfahren.
Menge: 1,000 psch

*Hinweis: Beschreibung Abnahme und Dokumentation*
Dokumentation einschließlich (sofern zutreffend):
- Abnahme- Bescheinigungen mit öffentlich- rechtlicher Wirkung, z.B. von TÜV und falls erforderlich, vom Verband der Sachversicherer
- Bestandspläne - Ausführungspläne (Grundrisse, Schnitte, Details)
- Berechnungen
- Systembeschreibungen
- Prüfbücher mit dem Ergebnis der vor der Inbetriebnahme durchgeführten Prüfungen
- Protokolle der Begehungen der Montage-Zwischenstände
- Fotodokumentation der Baustelle
- Bauvertrag inkl. beauftragter Nachträge

Qualitätsnachweis über sämtliche eingebauten Stoffe und Teile mit den Angaben zu folgenden Daten (sofern zutreffend):
- Nachweis über die Eignung des Bauprodukts
- Nachweise über Eignungs-, Güte- und Kontroll- und sonstige Prüfungen
- Nachweise über Eigen- und Fremdüberwachungen
- Bauart- und Zulassungsbescheinigungen gemäß geltendem Recht
- Übereinstimmungserklärung und Errichterbescheinigungen
- Fachunternehmererklärungen
- Folgende Angaben sind darüber hinaus aufzuführen:
Stoff- / Produktname und Bezeichnung Hersteller (Name, Anschrift, Telefon, Telefax )
Herkunft
Herstelldatum
Bestandteile physikalische und chemische Eigenschaften Brandverhalten

Umfang und Format:

Die Zeichnungen und sonstigen Unterlagen sind in Papierform 1-fach, schwarz/weiß, in Ordnern zu übergeben. Grundrisse, Schnitte und Ansichten sind in Maßstab 1:100, Detailpläne im Maßstab 1:20, 1:5 oder 1:1 zu erstellen.
Die finalen Aufmaßpläne sind in Papierform, 1:100, 2- fach, schwarz / weiß zu übergeben.

Neben der Papierform sind alle genannten, durch den AN erstellten Unterlagen als Dateien in einem digitalen  Austauschformat dem AG zur Verfügung zu stellen:
- Pläne im pdf.- und dwg.-Format
- sonstige Unterlagen im pdf.-Format.

Die Dokumentation ist parallel zur Ausführung der Bauleistung zu erstellen und fortzuschreiben und spätestens mit der Schlussrechnung vorzulegen.

**01.2 Dokumentation**
*** Pauschalposition
Gemäß Beschreibung Dokumentation Erstellen, Abstimmen, Überarbeiten und Übergeben der gesamten Unterlagen zur Bestandsdokumentation des AN.

Die Unterlagen sind gemäß Ausführungsbeschreibung zu übergeben.
Menge: 1,000 psch

**01.3 Rollgerüst für > 3,50m Montagehöhen**
Rollgerüste für alle Montagearbeiten des AN oberhalb 3,50 m Höhe. Anzahl der Gerüste nach Ermessen des AN in Abhängigkeit seiner eigenen Arbeitstaktung in allen Geschossen und Räumen.
Planungsgrundlage je Geschoss Zentraltrakt ein Stück.
Vorhaltung für die gesamte Arbeitsdauer Leistung Trockenbauarbeiten
Menge: 4,000 St

**01.4 Rollgerüst Abbau und Versetzung**
Wie zuvor, jedoch Mehrkosten für fachegrechter Abbau und Versetzung von Fahrgerüst, Rollgerüst.
Menge: 2,000 St

**01.5 Schutzabdeck. Bodenfläche Tetrapackpapier herstellen beseitigen**
Schutzabdeckung der Bodenfläche, Bodenbelag hochwertig z.B. Teppichbelag, Abdeckung aus Tetrapackpapier, Stöße und Ränder verkleben, herstellen und beseitigen, anfallende Stoffe im Behälter des AN lagern, Ausführung gemäß Einzelbeschreibung.

z.B. Bodenbelag Nutzfläche E02
Ausführung erst nach Anweisung durch Bauleitung vor Ort
Menge: 200,000 m²

**01.6 Schutzabdeck. Bodenfläche Keramik Tetrapackpapier herstellen beseitigen**
Schutzabdeckung der Bodenfläche, aus Keramik, Abdeckung aus Tetrapackpapier, Stöße und Ränder verkleben, herstellen und beseitigen, anfallende Stoffe im Behälter des AN lagern, Ausführung gemäß Einzelbeschreibung.

z.B. Terrazzobelag Flur E03 und E04

Ausführung erst nach Anweisung durch Bauleitung vor Ort
Menge: 200,000 m²

**01.7 Markierung UK Abhangdecke und OK Konstruktion Abhangdecke, raumweise**
*** Pauschalposition
Markierung Uk Abhangdecke und OK Konstruktion Abhangdecke, raumweise, zur Kontrolle der freien Installationshöhen, Kontrolle Plansoll und gegenbenheiten der baustelle

Ausführung nach Fertigstellung Abbrucharbeiten (Roh-Decke frei)
Menge: 1,000 psch

**01.8 Dokumentation Markierung UK Abhangdecke und OK Konstruktion Abhangdecke, raumweise**
*** Pauschalposition
Dokumentation der Markierung Uk Abhangdecke und OK Konstruktion Abhangdecke, raumweise, zur Kontrolle der freien Installationshöhen, Kontrolle Plansoll und gegenbenheiten der baustelle

Ausführung nach Fertigstellung Abbrucharbeiten (Roh-Decke frei)

Bezugspunkt = OKFFB ebenenweise
Vorgaben gemäß bauseits erstellter Vermessermarken
Menge: 1,000 psch

### Titel 02 Bauleistungen BA5

#### Bereich 02.01 Untergrundvorbereitung

*Hinweis: Abdichtung Bodenplatte*
Die Trockenbauwände müssen  im Bereich Ihrer Aufstandsfläche auf die erdberührten Bodenplatten BA5 E02 mit Voranstrich und heiß verklebter Bitumenschweißbahnen in 50cm breiten Streifen unterlegt werden.

Hinweis:
Diese Leistung wird nur ausgeführt, sollte die Abdichtung bauseits zum Zeitpunkt der Stänederstellung in den bereichen noch nicht abgeschlossen sein.

Streifenbreite von ca. 50 cm.

**02.01.1 Voranstrich auftragen für Bitumenschweißbahn**
Voranstrich auftragen, auf Boden, Untergrund Beton, mit Bitumenvoranstrich, zur Aufnahme für nachfolgende Bitumenabdichtung in Streifen b =50 cm unter Trockenbauwänden und -vorsatzschalen.
Menge: 50,000 m

**02.01.2 Abdichtung Bodenpl. Bodenfeuchte einlagig Bitumenbahn G200S4**
Abdichtung von Bodenplatten gegen Bodenfeuchte, DIN 18533, Untergrund Beton, einlagig, aus Bitumenbahnen, Bitumen-Schweißbahn DIN EN 13969 - G 200 S 4 mit Glasgewebeeinlage 200 g/m2, Anwendungstyp DIN SPEC 20000-202 BA (Bahn für Bauwerksabdichtung), im Schweißverfahren aufbringen, Ausführung in Streifen b = 50 cm unter Trockenbauwänden und -vorsatzschalen, Stöße >= 10cm überlappend.
Menge: 50,000 m

#### Bereich 02.02 Wände ohne Brandschutz

*Hinweis: TRENNWÄNDE F0 WD 125 mm*

*Hinweis: Hinweis zum Errichten raumtrennende Trennwände*
Die, in den folgenen Positionen aufgeführten raumtrennenden Trennwände müssen dicht an die untere Kante der bestehenden Betonrippendecken angearbeitet werden, da sie Räume voneinander abtrennen.

*Hinweis: TRENNWAND F0 WD 125 mm*

**02.02.1 Trennwand H bis 3,75 m WD 125 mm UK Stahlblechprofil verz Einfachständerwerk Mineralwolle MW D 60mm Gipspl. Feuerschutzpl. DFH2 2lagig D 12,5mm D 12,5mm Q1 2lagig D 12,5mm D 12,5mm Q1 TEXT**
Nichttragende innere Trennwand DIN 4103-1, Einbaubereich 2 DIN 4103-1 (Bereiche mit großer Menschenansammlung sowie Trennwände zwischen Räumen mit einem Höhenunterschied der Fußböden größer gleich 1 m),
Höhe Wand bis '3,75' m,
Dicke Wand '125' mm, mit Grenzwerten für
Ebenheitsabweichungen DIN 18202, Anschluss starr, wird gesondert vergütet,
Unterkonstruktion aus verzinkten Stahlblechprofilen DIN EN 14195 und DIN 18182-1, als Einfachständerwerk, CW/UW 50, Korrosivitätskategorie C2 (gering) DIN EN ISO 12944-2, mit erwarteter Schutzdauer M DIN EN ISO 12944-1 von 7 bis 15 Jahren,
Ständerachsabstand 625 mm,
Dämmschicht aus Mineralwolle MW DIN EN 13162, Bemessungswert der Wärmeleitfähigkeit max. 0,040 W/(mK), Nennwert der Wärmeleitfähigkeit max. 0,039 W/(mK), Dämmschichtdicke 60 mm, Anwendungsgebiet DIN 4108-10 WTR, einlagig, dicht stoßen,
Beplankung beidseitig, aus Gipsplatten DIN 18180:
1. Seite 2-lagig, Dicke 1. Seite 1. Lage 12,5 mm, Dicke 1. Seite 2. Lage 12,5 mm,
Spachtelung Qualitätsstufe Q1,
2. Seite 2-lagig, Dicke 2. Seite 1. Lage 12,5 mm, Dicke 2. Seite 2. Lage 12,5 mm,
Spachtelung 2. Seite Qualitätsstufe Q1,
befestigen mit systemspezifischen Befestigungsmitteln, Befestigungsuntergrund Rohboden, Ausführung gemäß Einzelbeschreibung.
Einbauort: E02 WC/Duschen 1/2
Menge: 10,000 m²

**02.02.2 Oberseitiges Anpassen der Beplankung freistehenden Vorsatzschalen F0, AZ BA3**
Oberseitiges Anpassen der Beplankung der raumtrennenden Trennwand unterseitig vertikal und horizontal entlang der bestehenden Stahlbetonrippendecke, damit die Oberkanten der Trennwände dicht an diese anschließen.
Menge: 5,000 h

**02.02.3 Anschluss gleitend 20mm WD 125 mm Trennwand Gipspl. 2lagig D 12,5mm**
Anschluss, gleitend bis 20 mm,
Dicke Wand 125  mm, Anschlüsse oben, Untergrund rechtwinklig,
Ausführung an Trennwand, Bekleidung aus Gipsplatten DIN 18180, 2-lagig, Dicke 12,5 mm, Einfachständerwerk, Arbeitshöhe der zu bearbeitenden Fläche über 3,5 bis 5,5 m über der Standfläche des hierfür erforderlichen Gerüstes, Gerüst wird gesondert vergütet, Ausführung gemäß Einzelbeschreibung.
Menge: 5,000 m

**02.02.4 Freies Wandende WD 125 mm nichttragende Trennwand Gipspl. 2lagig D 12,5mm Q1 (WC Duschen1/2)**
Freies Wandende,
Dicke Wand 125  mm, Anschlüsse seitlich,
Ausführung an nichttragender innerer Trennwand, Bekleidung aus Gipsplatten DIN 18180, 2-lagig, Dicke 12,5 mm, Spachtelung Qualitätsstufe Q1, Einfachständerwerk, Arbeitshöhe der zu bearbeitenden Fläche bis 3,5 m über der Standfläche des hierfür erforderlichen Gerüstes, Gerüst wird gesondert vergütet, Ausführung gemäß Einzelbeschreibung.
Menge: 15,000 m

**02.02.5 Zulage maßgenaue Anpassung der Trockenbaudurchbrüche**
Zulage für das maßgenaue Anpassen von Trockenbaudurchbrüchen an der Schnittstelle zur technischen Gebäudeausrüstung, dafür zusätzliches Nacharbeiten der zuvor hergestellten Trockenbaudurchbrüche (rund, quadratisch, rechteckig) aus den vorausgegangenen Positionen.
Menge: 10,000 h

*Hinweis: TRENNWAND F0 WD 150mm*

**02.02.6 Trennwand H bis 3,75 m WD 150 mm UK Stahlblechprofil verz Einfachständerwerk Mineralwolle MW D 80mm Gipspl. Feuerschutzpl. DFH2 2lagig D 12,5mm D 12,5mm Q1 2lagig D 12,5mm D 12,5mm Q1**
Nichttragende innere Trennwand DIN 4103-1, Einbaubereich 2 DIN 4103-1 (Bereiche mit großer Menschenansammlung sowie Trennwände zwischen Räumen mit einem Höhenunterschied der Fußböden größer gleich 1 m),
Höhe Wand bis '3,75' m,
Dicke Wand 150  mm, mit Grenzwerten für Ebenheitsabweichungen DIN 18202, Anschluss starr, wird gesondert vergütet,
Unterkonstruktion aus verzinkten Stahlblechprofilen DIN EN 14195 und DIN 18182-1, als Einfachständerwerk, CW/UW 50, Korrosivitätskategorie C2 (gering) DIN EN ISO 12944-2, mit erwarteter Schutzdauer M DIN EN ISO 12944-1 von 7 bis 15 Jahren,
Ständerachsabstand 625 mm,
Dämmschicht aus Mineralwolle MW DIN EN 13162, Bemessungswert der Wärmeleitfähigkeit max. 0,040 W/(mK), Nennwert der Wärmeleitfähigkeit max. 0,039 W/(mK), Dämmschichtdicke 80 mm, Anwendungsgebiet DIN 4108-10 WTR, einlagig, dicht stoßen,
Beplankung beidseitig, aus Gipsplatten DIN 18180:
1. Seite 2-lagig, Dicke 1. Seite 1. Lage 12,5 mm, Dicke 1. Seite 2. Lage 12,5 mm,
Spachtelung Qualitätsstufe Q1,
2. Seite 2-lagig, Dicke 2. Seite 1. Lage 12,5 mm, Dicke 2. Seite 2. Lage 12,5 mm,
Spachtelung 2. Seite Qualitätsstufe Q1,
befestigen mit systemspezifischen Befestigungsmitteln, Befestigungsuntergrund Rohboden, Ausführung gemäß Einzelbeschreibung.
Menge: 25,000 m²

**02.02.7 Oberseitiges Anpassen der Beplankung freistehenden Vorsatzschalen F0**
Oberseitiges Anpassen der Beplankung der raumtrennenden Trennwand unterseitig vertikal und horizontal entlang der bestehenden Stahlbetonrippendecke, damit die Oberkanten der Trennwände dicht an diese anschließen.
Menge: 20,000 h

**02.02.8 Anschluss gleitend 20mm WD 150 mm Trennwand Gipspl. 2lagig D 12,5mm**
Anschluss, gleitend bis 20 mm,
Dicke Wand '150' mm, Anschlüsse oben, Untergrund
rechtwinklig,
Ausführung an Trennwand, Bekleidung aus Gipsplatten DIN 18180, 2-lagig, Dicke 12,5 mm, Einfachständerwerk, Arbeitshöhe der zu bearbeitenden Fläche bis 3,5 über der Standfläche des hierfür erforderlichen Gerüstes, Gerüst wird gesondert vergütet, Ausführung gemäß Einzelbeschreibung.
Menge: 10,000 m

**02.02.9 Öffnung herstellen UK auswechseln WD 150 mm CW-Profil 100/50/0,6 B 0,3 m H 0,3 m nichttragende Trennwand beidseitig Gipspl. Mineralwolle D 80mm**
Öffnung herstellen, einschl. Unterkonstruktion auswechseln, eckig,
Dicke Wand '150' mm,
Höhe Wand bis '3,75' m, mit CW-Profil DIN 18182-1
100/50/0,6, Korrosivitätskategorie C2 (gering) DIN EN ISO 12944-2, mit erwarteter Schutzdauer M DIN EN ISO 12944-1 von 7 bis 15 Jahren, Einfachständerwerk,
Breite 1,20  m,
Höhe 0,35  m,
Ausführung an nichttragender innerer Trennwand, Öffnung beidseitig, Bekleidung aus Gipsplatten DIN 18180, 1. Seite 2-lagig, Dicke 1. Seite 1. Lage 12,5 mm, Dicke 1. Seite 2. Lage 12,5 mm,
2. Seite 2-lagig, Dicke 2. Seite 1. Lage 12,5 mm, Dicke 2. Seite 2. Lage 12,5 mm, einschl. Spachtelung, Qualitätsstufe Q1 (Grundausführung), Dämmschicht aus Mineralwolle, Dämmschichtdicke 80 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 3,000 St

**02.02.10 Zulage maßgenaue Anpassung der Trockenbaudurchbrüche**
Zulage für das maßgenaue Anpassen von Trockenbaudurchbrüchen an der Schnittstelle zur technischen Gebäudeausrüstung, dafür zusätzliches Nacharbeiten der zuvor hergestellten Trockenbaudurchbrüche (rund, quadratisch, rechteckig) aus den vorausgegangenen Positionen.
Menge: 20,000 h

**02.02.11 Beplankung mit Mehrschicht Holztraversen für HK-Montage**
Mehrschicht Holztraversen zwischen dem Ständerwerk aus verzinkten Stahlblechprofilen CW/UW50 der Trennwand F0 aus Pos.: 01.02.0093 für HK-Montage.

Traversenabmessung 625x300x22mm
Menge: 56,000 St

#### Bereich 02.03 Wände mit Brandschutz

*Hinweis: TRENNWAND F30 WD 150 mm*
Befestigung der Wände an bestehenden Stahlbetonwänden bzw. Mauerwerkswänden, Stahlbetonrohböden und Stahlbeton-Rippendecken. Entsprechende Befestigunsmittel und Trennwanddichtungsbänder zum Ausgleich von Unebenheiten der Bestandwände sind in die Positionen mit einzukalkulieren.

**02.03.1 Trennwand H bis 3,75 m WD 150 mm Rw 63 dB F30-A UK Stahlblechprofil verz Einfachständerwerk Mineralwolle MW D 80mm Gipspl. Feuerschutzpl. DFH2 2lagig D 12,5mm D 12,5mm Q1 2lagig D 12,5mm D 12,5mm Q1**
Nichttragende innere Trennwand DIN 4103-1, Einbaubereich 2 DIN 4103-1 (Bereiche mit großer Menschenansammlung sowie Trennwände zwischen Räumen mit einem Höhenunterschied der Fußböden größer gleich 1 m),
Höhe Wand bis '3,75' m,
Dicke Wand '150' mm,
bewertetes Schalldämm-Maß DIN 4109 Rw '63' dB,
Feuerwiderstandsklasse F 30 - A DIN 4102-2, Brandverhaltensklasse DIN EN 13501-1 A2 -s1, d0 (nichtbrennbar), mit Grenzwerten für Ebenheitsabweichungen DIN 18202, Anschluss starr, wird gesondert vergütet,
Unterkonstruktion aus verzinkten Stahlblechprofilen DIN EN 14195 und DIN 18182-1, als Einfachständerwerk, CW/UW 100, Korrosivitätskategorie C2 (gering) DIN EN ISO 12944-2, mit erwarteter Schutzdauer M DIN EN ISO 12944-1 von 7 bis 15 Jahren,
Ständerachsabstand '625' mm,
Dämmschicht aus Mineralwolle MW DIN EN 13162, Dämmschichtdicke 80 mm, Anwendungsgebiet DIN 4108-10 WTR, einlagig, Schmelzpunkt größer 1000 Grad C, DIN 4102-17,
Beplankung beidseitig, aus Gipsplatten DIN 18180 und DIN EN 520, imprägnierte Feuerschutzplatten Typ DFH2,
1. Seite 2-lagig, Dicke 1. Seite 1. Lage 12,5 mm, Dicke 1. Seite 2. Lage 12,5 mm,
Spachtelung Qualitätsstufe Q1,
2. Seite 2-lagig, Dicke 2. Seite 1. Lage 12,5 mm, Dicke 2. Seite 2. Lage 12,5 mm,
Spachtelung 2. Seite Qualitätsstufe Q1,
befestigen mit systemspezifischen Befestigungsmitteln, Befestigungsuntergrund Rohboden, Ausführung gemäß Einzelbeschreibung.
Menge: 35,000 m²

**02.03.2 Oberseitiges Anpassen der Feuerschutzbeplankung**
Oberseitiges Anpassen der Feuerschutzbeplankung der Vorsatzschale F30 aus Pos.: 02.03.1 unterseitig vertikal und horizontal entlang der bestehenden Stahlbetonrippendecke, damit die Vorsatzschalen F30 dicht an diese anschließen.
Menge: 20,000 h

**02.03.3 Anschluss gleitend 20mm WD 150 mm nichttragende Trennwand Gipspl. 2lagig D 12,5mm F30**
Anschluss, gleitend bis 20 mm,
Dicke Wand '150' mm, Anschlüsse oben, Untergrund
rechtwinklig,
Ausführung an nichttragender innerer Trennwand, Bekleidung aus Gipsplatten, imprägnierte Feuerschutzplatten, Typ DFH2, 2-lagig, Dicke 12,5 mm, Einfachständerwerk, Feuerwiderstandsklasse F 30 DIN 4102-2, Arbeitshöhe der zu bearbeitenden Fläche über 3,5 bis 5,5 m über der Standfläche des hierfür erforderlichen Gerüstes, Gerüst wird gesondert vergütet, Ausführung gemäß Einzelbeschreibung.
Menge: 15,000 m

**02.03.4 Öffnung herstellen UK auswechseln WD 150 mm CW-Profil 100/50/0,6 B 1,135 m H 2,135 m nichttragende Trennwand beidseitig Gipspl. Mineralwolle D 80mm F30-A TEXT**
Öffnung herstellen, einschl. Unterkonstruktion auswechseln, eckig, für Türeinbau,
Dicke Wand '150' mm,
Höhe Wand bis '3,75' m, mit CW-Profil DIN 18182-1
100/50/0,6, Korrosivitätskategorie C2 (gering) DIN EN ISO 12944-2, mit erwarteter Schutzdauer M DIN EN ISO 12944-1 von 7 bis 15 Jahren, Einfachständerwerk,
Breite 1,135  m,
Höhe '2,135' m,
Ausführung an Brandwand, Bekleidung aus Gipsplatten, imprägnierte Feuerschutzplatten, Typ DFH2, 1. Seite 2-lagig, Dicke 1. Seite 1. Lage 12,5 mm, Dicke 1. Seite 2. Lage 12,5 mm,
2. Seite 2-lagig, Dicke 2. Seite 1. Lage 12,5 mm, Dicke 2. Seite 2. Lage 12,5 mm, einschl. Spachtelung, Qualitätsstufe Q1 (Grundausführung), Dämmschicht aus Mineralwolle, Dämmschichtdicke 80 mm, Bemessungswert der Wärmeleitfähigkeit max. 0,040 W/(mK), Nennwert der Wärmeleitfähigkeit max. 0,039 W/(mK), Schmelzpunkt größer 1000 Grad C, DIN 4102-17, Anwendungsgebiet DIN 4108-10 WTR, MW DIN EN 13162, Feuerwiderstandsklasse F 30 - A DIN 4102-2, Arbeitshöhe der zu bearbeitenden Fläche über 3,5 bis 5,5 m über der Standfläche des hierfür erforderlichen Gerüstes, Gerüst wird gesondert vergütet, Ausführung gemäß Einzelbeschreibung.
Menge: 1,000 St

**02.03.5 Zulage maßgenaue Anpassung der Trockenbaudurchbrüche**
Zulage für das maßgenaue Anpassen von Trockenbaudurchbrüchen an der Schnittstelle zur technischen Gebäudeausrüstung, dafür zusätzliches Nacharbeiten der zuvor hergestellten Trockenbaudurchbrüche (rund, quadratisch, rechteckig) aus den vorausgegangenen Positionen.
Menge: 10,000 h

**02.03.6 Leibung B 15 cm nichttragende Trennwand Gipspl. 2lagig D 12,5mm Q1**
Leibung,
Breite Leibung '15' cm,
Ausführung an nichttragender innerer Trennwand, Bekleidung aus Gipsplatten, imprägnierte Feuerschutzplatten, Typ DFH2, 2-lagig, Dicke 12,5 mm, Spachtelung Qualitätsstufe Q1, Einfachständerwerk, bewertetes Schalldämm-Maß DIN 4109 Rw 63 dB, Arbeitshöhe der zu bearbeitenden Fläche über 3,5 bis 5,5 m über der Standfläche des hierfür erforderlichen Gerüstes, Gerüst wird gesondert vergütet, Ausführung gemäß Einzelbeschreibung.

Einbauort: Raum 4.2.08
Menge: 10,000 m

#### Bereich 02.04 Vorsatzschalen ohne BS

*Hinweis: WC-TROCKENBAU F0*
Befestigung der Vorsatzschalen und Trennwände an bestehenden Stahlbetonwänden bzw. Mauerwerkswänden, Stahlbetonrohböden und Stahlbeton-Rippendecken. Entsprechende Befestigunsmittel und Trennwanddichtungsbänder zum Ausgleich von Unebenheiten der Bestandwände sind in die Positionen mit einzukalkulieren.

*Hinweis: VORSATZSCHALE VORWANDINSTALLATION*

*Hinweis: Hinweis zum Errichten von Vorsatzschalen für Vorwandinstallation*
Errichten von Vorsatzschalen für Vorwandinstallation in Trockenbauweise für spätere Montage von SAN-Objekten.
Die Vorsatzschalen müssen oberseitig an einer bestehenden Betonrippendecke befestigt werden. Um ein aufwendiges Herumführen der oberen Trockenbaukanten entlang der Rippen zu ersparen, werden nur die Ständer bis zu 3,75 Meter an die Betonrippendecke geführt, die Beplankung mit gerade geschnittener Kante endet bereits bei ca. 3,1 Metern mit der OK der abgehängten Trockenbaudecken.

ABRECHNUNGSHINWEIS:
Die jeweiligen Vorsatzschalen werden vollständig zwischen OK. Boden und UK. Decke ("raumbegrenzende Bauteile") abgerechnet. Das oben beschriebene Nichtausführen von Beplanungen ab OK. abgehängter Trockenbaudecke ist jeweils in einer MINDERUNGSPOSITION als NEGATIV-EP anzubieten.

Negativ-EPs sind hier ausdrücklich zugelassen.

**02.04.1 Vorsatzschale Vorwandinstallation H bis 3,75 m, Abstand 500 mm WD 185 mm UK Stahlblechprofil verz Einfachständerwerk Mineralwolle MW D 80mm Gipspl. 2lagig D 12,5mm D 12,5mm Q1**
Vorsatzschale für Vorwandinstallation, Einbaubereich 2 DIN 4103-1 (Bereiche mit großer Menschenansammlung sowie Trennwände zwischen Räumen mit einem Höhenunterschied der Fußböden größer gleich 1 m),
Höhe Wand bis '3,75' m,
Abstand zwischen Beplankung und Wand bis '500' mm,
Dicke Wand 185 mm, mit Grenzwerten für Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,039 W/(mK), Dämmschichtdicke 80 mm, Anwendungsgebiet DIN 4108-10 WTR, einlagig, dicht stoßen,
Beplankung einseitig, aus Gipsplatten DIN 18180:
1. Seite 2-lagig, Dicke 1. Seite 1. Lage 12,5 mm, Dicke 1. Seite 2. Lage 12,5 mm,
Spachtelung Qualitätsstufe Q1,
befestigen mit systemspezifischen Befestigungsmitteln, Befestigungsuntergrund Rohboden, Ausführung gemäß Einzelbeschreibung.
Menge: 100,000 m²

**02.04.2 Vorsatzschale Vorwandinstallation H bis 3,75 m, Abstand 500 mm WD 250 mm UK Stahlblechprofil verz Einfachständerwerk Mineralwolle MW D 80mm Gipspl. 2lagig D 12,5mm D 12,5mm Q1**
Vorsatzschale für Vorwandinstallation, Einbaubereich 2 DIN 4103-1 (Bereiche mit großer Menschenansammlung sowie Trennwände zwischen Räumen mit einem Höhenunterschied der Fußböden größer gleich 1 m),
Höhe Wand bis '3,75' m,
Abstand zwischen Beplankung und Wand bis '500' mm,
Dicke Wand 250 mm, mit Grenzwerten für Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,039 W/(mK), Dämmschichtdicke 40 mm, Anwendungsgebiet DIN 4108-10 WTR, einlagig, dicht stoßen,
Beplankung einseitig, aus Gipsplatten DIN 18180:
1. Seite 2-lagig, Dicke 1. Seite 1. Lage 12,5 mm, Dicke 1. Seite 2. Lage 12,5 mm,
Spachtelung Qualitätsstufe Q1,
befestigen mit systemspezifischen Befestigungsmitteln, Befestigungsuntergrund Rohboden, Ausführung gemäß Einzelbeschreibung.
Menge: 10,000 m²

**02.04.3 Freies Wandende WD 185 mm nichttragende Trennwand Gipspl. 2lagig D 12,5mm Q1 (WC Duschen1/2)**
Freies Wandende,
Dicke Wand 185 mm, Anschlüsse seitlich,
Ausführung an nichttragender innerer Trennwand, Bekleidung aus Gipsplatten, 2-lagig, Dicke 12,5 mm, Spachtelung Qualitätsstufe Q1, Einfachständerwerk, Arbeitshöhe der zu bearbeitenden Fläche bis 3,5 m über der Standfläche des hierfür erforderlichen Gerüstes, Gerüst wird gesondert vergütet, Ausführung gemäß Einzelbeschreibung.
Menge: 15,000 m

**02.04.4 Freies Wandende WD 250 mm nichttragende Trennwand Gipspl. 2lagig D 12,5mm Q1 (WC Duschen1/2)**
Freies Wandende,
Dicke Wand 250  mm, Anschlüsse seitlich,
Ausführung an nichttragender innerer Trennwand, Bekleidung aus Gipsplatten, 2-lagig, Dicke 12,5 mm, Spachtelung Qualitätsstufe Q1, Einfachständerwerk, Arbeitshöhe der zu bearbeitenden Fläche bis 3,5 m über der Standfläche des hierfür erforderlichen Gerüstes, Gerüst wird gesondert vergütet, Ausführung gemäß Einzelbeschreibung.
Menge: 30,000 m

*Hinweis: Verbindungen von Trockenbau Vorsatzschalen*

**02.04.5 T-Verbindung Vorsatzschale Vorwandinstallation Gipspl. 2lagig D 12,5mm**
T-Verbindung,
Ausführung an Vorsatzschale für Vorwandinstallation, Bekleidung aus Gipsplatten, 2-lagig, Dicke 12,5 mm, Einfachständerwerk, Arbeitshöhe der zu bearbeitenden Fläche über 2,5 bis 3,5 m über der Standfläche des hierfür erforderlichen Gerüstes, Gerüst wird gesondert vergütet, Ausführung gemäß Einzelbeschreibung.

Einbauort: Dusche E02
Menge: 20,000 m

*Hinweis: Vorbereitung Montage Sanitär*

*Hinweis: Hinweis vertikale Verstärkung Vorsatzschale für SAN-Objekte*
Im Folgenden wird die vertikale Verstärkung der Vorsatzschalen für die Befestigung der SAN-Objekte beschrieben.. Aufgrund der Ständerhöhe von bis zu 3,75 Metern vom Rohboden bis zur bestehenden Stahlbetonrippenecke, werden immer wieder neben den UA-Profilen auch Verstärkungen aus Stahlhohlprofilen benötigt. Dazu siehe entsprechende Positionen.

**02.04.6 UK verstärken UA-Profil 50/40/2 Vorsatzschale Vorwandinstallation Gipspl. D 12,5mm**
Unterkonstruktion verstärken, mit UA-Profil DIN 18182-1 50/40/2, Korrosivitätskategorie C2 (gering) DIN EN ISO 12944-2, mit erwarteter Schutzdauer M DIN EN ISO 12944-1 von 7 bis 15 Jahren,
Ausführung an Vorsatzschale für Vorwandinstallation, Bekleidung aus Gipsplatten, Dicke 12,5 mm, Einfachständerwerk, Arbeitshöhe der zu bearbeitenden Fläche über 3,5 bis 5,5 m über der Standfläche des hierfür erforderlichen Gerüstes, Gerüst wird gesondert vergütet, Ausführung gemäß Einzelbeschreibung.
Menge: 20,000 m

**02.04.7 Verstärkung aus Vierkanthohlprofilen in Vorwandschale für Vorwandinstallation 50x50x4 inkl. Kopf- und Fußplatten**
Seitliche raumhohe Verstärkung für Sanitär-Trageständer aus 4-Kantrohr 50x50x4mm, inkl. Kopf- und Fußplatte, im Bereich von Installationswänden ohne Rückverankerungsmöglichkeiten.
Teleskopstütze 50x50x4 mm, Länge bis 3,75m, Teleskoprohr 40x40x3mm, Länge 300mm, Kopfplatte mittig und Fußplatte einseitig aufgeschweißt, je 2 Bohrungen 12mm, mit applizierter Grundbeschichtung, inkl. Lieferung und Montage, geeignet für gleitende Deckenanschlüsse.

Arbeitshöhe der zu bearbeitenden Fläche über 3,5 bis 5,5 m über der Standfläche des hierfür erforderlichen Gerüstes, Gerüst wird gesondert vergütet.
Menge: 10,000 m

**02.04.8 UK horizontal verstärken mit UA-Profil 50/40/2 Installationswand**
Unterkonstruktion horizontal verstärken, im Bereich von Haustechnikleitungen und Sanitärblöcken, mit UA-Profil DIN 18182-1 50/40/2, Korrosivitätskategorie C2 (gering) DIN EN ISO 12944-2, mit erwarteter Schutzdauer M DIN EN ISO 12944-1 von 7 bis 15 Jahren,
Ausführung an Vorsatzschale für Vorwandinstallation, Bekleidung aus Gipsplatten, Dicke 12,5 mm, Einfachständerwerk, Arbeitshöhe der zu bearbeitenden Fläche bis 3,75 m über der Standfläche des hierfür erforderlichen Gerüstes, Gerüst wird gesondert vergütet, Ausführung gemäß Einzelbeschreibung.
Menge: 10,000 m

*Hinweis: VORSATZSCHALE FREISTEHEND*

*Hinweis: Hinweis zum Errichten Vorsatzschalen*
Die, in den folgenen Positionen aufgeführten freistehenden Vorsatzschalen müssen dicht an die obere Kante der bestehenden Betonrippendecken angearbeitet werden, da sie raumtrennende Funktion zwischen Dusch-Räumen erfüllen.

**02.04.9 Vorsatzschale H bis 3,75 m Abst. 300 mm WD 75 mm UK Stahlblechprofil verz Einfachständerwerk Mineralwolle MW D 40mm Gipspl. 2lagig D 12,5mm D 12,5mm Q1**
Freistehende Vorsatzschale DIN 4103-1, Einbaubereich 2 DIN 4103-1 (Bereiche mit großer Menschenansammlung sowie Trennwände zwischen Räumen mit einem Höhenunterschied der Fußböden größer gleich 1 m),
Höhe Wand bis '3,75' m,
Abstand zwischen Beplankung und Wand bis '300' mm,
Dicke Wand '75' mm, mit Grenzwerten für
Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,039 W/(mK), Dämmschichtdicke 40 mm, Anwendungsgebiet DIN 4108-10 WTR, einlagig, dicht stoßen,
Beplankung einseitig, aus Gipsplatten DIN 18180:,
1. Seite 2-lagig, Dicke 1. Seite 1. Lage 12,5 mm, Dicke 1. Seite 2. Lage 12,5 mm,
Spachtelung Qualitätsstufe Q1,
befestigen mit systemspezifischen Befestigungsmitteln, Befestigungsuntergrund Rohboden, Ausführung gemäß Einzelbeschreibung.
Menge: 25,000 m²

**02.04.10 Oberseitiges Anpassen der Beplankung freistehenden Vorsatzschalen F0**
Oberseitiges Anpassen der Beplankung der freistehenden Vorsatzschalen aus Pos.: 01.02.0070 unterseitig vertikal und horizontal entlang der bestehenden Stahlbetonrippendecke, damit die freistehenden Vorsatzschalen dicht an diese anschließen.
Menge: 10,000 h

**02.04.11 Anschluss gleitend 20mm WD 75 mm Vorsatzschale freistehend Gipspl. 2lagig D 12,5mm**
Anschluss, gleitend bis 20 mm,
Dicke Wand '75' mm, Anschlüsse oben, Untergrund
rechtwinklig,
Ausführung an freistehender Vorsatzschale, Bekleidung aus Gipsplatten, 2-lagig, Dicke 12,5 mm, Einfachständerwerk, Arbeitshöhe der zu bearbeitenden Fläche über 3,5 bis 5,5 m über der Standfläche des hierfür erforderlichen Gerüstes, Gerüst wird gesondert vergütet, Ausführung gemäß Einzelbeschreibung.
Menge: 50,000 m

*Hinweis: Öffnungen herstellen freistehende Vorsatzschalen*

**02.04.12 Öffnung herstellen UK auswechseln WD 75 mm CW-Profil 50/50/0,6 Durchm. 20 cm Vorsatzschale freistehend einseitig Gipspl. Mineralwolle D 40mm**
Öffnung herstellen, einschl. Unterkonstruktion auswechseln, rund,
Dicke Wand '75' mm,
Höhe Wand bis '3,75' m, mit CW-Profil DIN 18182-1 50/50/0,6,
Korrosivitätskategorie C2 (gering) DIN EN ISO 12944-2, mit erwarteter Schutzdauer M DIN EN ISO 12944-1 von 7 bis 15 Jahren, Einfachständerwerk,
Durchmesser '20' cm,
Ausführung an freistehender Vorsatzschale, Öffnung einseitig, Bekleidung aus Gipsplatten DIN 18180:
1. Seite 2-lagig, Dicke 1. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 15,000 St

**02.04.13 Öffnung herstellen UK auswechseln WD 75 mm CW-Profil 50/50/0,6 Durchm. 15 cm Vorsatzschale freistehend einseitig Gipspl. Mineralwolle D 40mm**
Öffnung herstellen, einschl. Unterkonstruktion auswechseln, rund,
Dicke Wand '75' mm,
Höhe Wand bis '3,75' m, mit CW-Profil DIN 18182-1 50/50/0,6,
Korrosivitätskategorie C2 (gering) DIN EN ISO 12944-2, mit erwarteter Schutzdauer M DIN EN ISO 12944-1 von 7 bis 15 Jahren, Einfachständerwerk,
Durchmesser '15' cm,
Ausführung an freistehender Vorsatzschale, Öffnung einseitig, Bekleidung  aus Gipsplatten DIN 18180:
1. Seite 2-lagig, Dicke 1. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 15,000 St

**02.04.14 Öffnung herstellen UK auswechseln WD 75 mm CW-Profil 50/50/0,6 B 0,35 m H 0,35 m Vorsatzschale freistehend einseitig Gipspl. Mineralwolle D 40mm**
Öffnung herstellen, einschl. Unterkonstruktion auswechseln, eckig,
Dicke Wand '75' mm,
Höhe Wand bis '3,75' m, mit CW-Profil DIN 18182-1 50/50/0,6,
Korrosivitätskategorie C2 (gering) DIN EN ISO 12944-2, mit erwarteter Schutzdauer M DIN EN ISO 12944-1 von 7 bis 15 Jahren, Einfachständerwerk,
Breite '0,35' m,
Höhe '0,35' m,
Ausführung an freistehender Vorsatzschale, Öffnung einseitig, Bekleidung  aus Gipsplatten DIN 18180:
1. Seite 2-lagig, Dicke 1. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 15,000 St

**02.04.15 Öffnung herstellen UK auswechseln WD 75 mm CW-Profil 50/50/0,6 B 0,6 m H 0,4 m Vorsatzschale freistehend einseitig Gipspl. Mineralwolle D 40mm**
Öffnung herstellen, einschl. Unterkonstruktion auswechseln, eckig,
Dicke Wand '75' mm,
Höhe Wand bis '3,75' m, mit CW-Profil DIN 18182-1 50/50/0,6,
Korrosivitätskategorie C2 (gering) DIN EN ISO 12944-2, mit erwarteter Schutzdauer M DIN EN ISO 12944-1 von 7 bis 15 Jahren, Einfachständerwerk,
Breite '0,6' m,
Höhe '0,4' m,
Ausführung an freistehender Vorsatzschale, Öffnung einseitig, Bekleidung  aus Gipsplatten DIN 18180:
1. Seite 2-lagig, Dicke 1. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 10,000 St

**02.04.16 Öffnung herstellen UK auswechseln WD 75 mm CW-Profil 50/50/0,6 B 0,45 m H 0,3 m Vorsatzschale freistehend einseitig Gipspl. Mineralwolle D 40mm**
Öffnung herstellen, einschl. Unterkonstruktion auswechseln, eckig,
Dicke Wand '75' mm,
Höhe Wand bis '3,75' m, mit CW-Profil DIN 18182-1 50/50/0,6,
Korrosivitätskategorie C2 (gering) DIN EN ISO 12944-2, mit erwarteter Schutzdauer M DIN EN ISO 12944-1 von 7 bis 15 Jahren, Einfachständerwerk,
Breite '0,45' m,
Höhe '0,3' m,
Ausführung an freistehender Vorsatzschale, Öffnung einseitig, Bekleidung  aus Gipsplatten DIN 18180:
1. Seite 2-lagig, Dicke 1. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 5,000 St

**02.04.17 Öffnung herstellen UK auswechseln WD 75 mm CW-Profil 50/50/0,6 B 0,25 m H 0,25 m Vorsatzschale freistehend einseitig Gipspl. Mineralwolle D 40mm**
Öffnung herstellen, einschl. Unterkonstruktion auswechseln, eckig,
Dicke Wand '75' mm,
Höhe Wand bis '3,75' m, mit CW-Profil DIN 18182-1 50/50/0,6,
Korrosivitätskategorie C2 (gering) DIN EN ISO 12944-2, mit erwarteter Schutzdauer M DIN EN ISO 12944-1 von 7 bis 15 Jahren, Einfachständerwerk,
Breite '0,25' m,
Höhe '0,25' m,
Ausführung an freistehender Vorsatzschale, Öffnung einseitig, Bekleidung  aus Gipsplatten DIN 18180:
1. Seite 2-lagig, Dicke 1.. Seite 1. Lage 12,5 mm, Dicke 1. Seite 2. Lage 12,5 mm, Dämmschicht aus Mineralwolle, Dämmschichtdicke 40 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 5,000 St

**02.04.18 Zulage maßgenaue Anpassung der Trockenbaudurchbrüche**
Zulage für das maßgenaue Anpassen von Trockenbaudurchbrüchen an der Schnittstelle zur technischen Gebäudeausrüstung, dafür zusätzliches Nacharbeiten der zuvor hergestellten Trockenbaudurchbrüche (rund, quadratisch, rechteckig) aus den vorausgegangenen Positionen.
Menge: 5,000 h

*Hinweis: Verbindungen von Trockenbau Vorsatzschalen*

**02.04.19 T-Verbindung Vorsatzschale Gipspl. 2lagig D 12,5mm**
T-Verbindung,
Ausführung an Vorsatzschale, Bekleidung aus Gipsplatten, , 2-lagig, Dicke 12,5 mm, Einfachständerwerk, Arbeitshöhe der zu bearbeitenden Fläche über 3,5 bis 5,5 m über der Standfläche des hierfür erforderlichen Gerüstes, Gerüst wird gesondert vergütet, Ausführung gemäß Einzelbeschreibung.
Menge: 0,000 m

*Hinweis: Anarbeiten der Beplankungslagen Vorsatzschalen*

**02.04.20 Anarbeiten der Beplankungslagen, bis eischl. Ø 5cm**
Anarbeiten der Beplankungslagen an durch die Haustechnikgewerke eingebauten Einbauteile wie Rohrauslässe, Gewindestangen etc., einschl. aller erforderlichen Schneidearbeiten für die Aussparungen und Abdichtungen, z.B. Fugendichtungsmasse auf Acrylbasis. Die Hohlraumdämmung der Wand ist dicht gestoßen anzuarbeiten.

Ausführung in allen zuvor beschriebenen Vorsatzschalen
Ausführung einseitig.

Abmessungen:
Druchmesser bis einschl. 5cm
Menge: 20,000 St

**02.04.21 Anarbeiten der Beplankungslagen, bis eischl. Ø 10cm**
Anarbeiten der Beplankungslagen an durch die Haustechnikgewerke eingebauten Einbauteile wie Rohrauslässe, Gewindestangen etc., einschl. aller erforderlichen Schneidearbeiten für die Aussparungen und Abdichtungen, z.B. Fugendichtungsmasse auf Acrylbasis. Die Hohlraumdämmung der Wand ist dicht gestoßen anzuarbeiten.

Ausführung in allen zuvor beschriebenen Vorsatzschalen
Ausführung einseitig.

Abmessungen:
Durchmesser bis einschl. 10cm
Menge: 20,000 St

*Hinweis: VORSATZSCHALEN WASCHBECKEN/ LÜFTUNG KLASSENZIMMER*
Befestigung der Vorsatzschalen an bestehenden Stahlbetonwänden bzw. Mauerwerkswänden, Stahlbetonrohböden und Stahlbeton-Rippendecken. Entsprechende Befestigunsmittel und Trennwanddichtungsbänder zum Ausgleich von Unebenheiten der Bestandwände sind in die Positionen mit einzukalkulieren.

*Hinweis: Hinweis zum Errichten von Vorsatzschalen für Waschbecken und Lüftung*
Errichten von insgesamt 9 im Grundriss L-förmigen Vorsatzschalen in Trockenbauweise für spätere Montage von Einzelwaschbecken in den Klassenzimmern des Bestandbaus Westrakt, sowie weiteren 7 Vorsatzschalen für Lüftung (6x im Grundriss L-förmig, 1x im Grundriss U-förmig) in zwei Stockwerken E3-E4 (1. Obergeschoss bis 2. Obergeschoss)
Die Vorsatzschalen müssen oberseitig an bestehenden Betonrippendecken befestigt werden. Um ein aufwendiges Herumführen der oberen Trockenbaukanten entlang der Rippen zu ersparen, werden nur die Ständer bis zu 3,75 Meter an die Betonrippendecke geführt, die Beplankung mit gerade geschnittener Kante endet bereits bei ca. 3,1 Metern mit der OK der abgehängten Trockenbaudecken.

ABRECHNUNGSHINWEIS:
Die jeweiligen Vorsatzschalen werden vollständig zwischen OK. Rohboden und UK. Rohdecke ("raumbegrenzende Bauteile") abgerechnet. Das oben beschriebene Nichtausführen von Beplanungen ab OK. abgehängter Trockenbaudecke ist jeweils in einer MINDERUNGSPOSITION als NEGATIV-EP anzubieten.

Negativ-EPs sind hierfür ausdrücklich zugelassen.

Ausführung gemäß Einzelbeschreibung, Vorsatzschalen für
Waschbecken vgl. Zeichn.Nr.: 'NT E 1-12 A, NT E 1-12B',
Vorsatzschalen für Lüftung vgl. Zeichn.Nr.: 'NT E 1-14'

**02.04.22 Vorsatzschale Vorwandinstallation H bis 3,75 m Abst. 1900 mm WD 185 mm UK Stahlblechprofil verz Einfachständerwerk Mineralwolle MW D 80mm Gipspl. 2lagig D 12,5mm D 12,5mm Q1, Waschbecken**
Vorsatzschale für Vorwandinstallation, Einbaubereich 2 DIN 4103-1 (Bereiche mit großer Menschenansammlung sowie Trennwände zwischen Räumen mit einem Höhenunterschied der Fußböden größer gleich 1 m),
Höhe Wand bis '3,75' m,
Abstand zwischen Beplankung und Wand bis '1900' mm,
Dicke Wand 185  mm, mit Grenzwerten für Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,039 W/(mK), Dämmschichtdicke 40 mm, Anwendungsgebiet DIN 4108-10 WTR, einlagig, dicht stoßen,
Beplankung einseitig, aus Gipsplatten DIN 18180:,
1. Seite 2-lagig, Dicke 1. Seite 1. Lage 12,5 mm, Dicke 1. Seite 2. Lage 12,5 mm,
Spachtelung Qualitätsstufe Q1,
befestigen mit systemspezifischen Befestigungsmitteln, Befestigungsuntergrund Rohboden, Ausführung gemäß Einzelbeschreibung.
Menge: 35,000 m²

**02.04.23 Zuschlag für Kleinflächen Vorsatzschalen für Waschbecken**
Zuschlag zur Errichtung von Vorsatzschalen für Waschbecken aus Pos. 01.02.0003 in 9 Kleinflächen: 2,7m² - 6,7m².
Menge: 15,000 m²

**02.04.24 Vorsatzschale Vorwandinstallation H bis 3,75 m Abst. 2200 mm WD 75 mm UK Stahlblechprofil verz Einfachständerwerk Mineralwolle MW D 40mm Gipspl. 2lagig D 12,5mm D 12,5mm Q2, Lüftung**
*** Bezugsbeschreibung
Vorsatzschale für Vorwandinstallation, Einbaubereich 2 DIN 4103-1 (Bereiche mit großer Menschenansammlung sowie Trennwände zwischen Räumen mit einem Höhenunterschied der Fußböden größer gleich 1 m),
Höhe Wand bis '3,75' m,
Abstand zwischen Beplankung und Wand bis '2200' mm,
Dicke Wand '75' mm, mit Grenzwerten für
Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,039 W/(mK), Dämmschichtdicke 40 mm, Anwendungsgebiet DIN 4108-10 WTR, einlagig, dicht stoßen,
Beplankung einseitig, aus Gipsplatten DIN 18180:
1. Seite 2-lagig, Dicke 1. Seite 1. Lage 12,5 mm, Dicke 1. Seite 2. Lage 12,5 mm,
Spachtelung Qualitätsstufe Q2,
befestigen mit systemspezifischen Befestigungsmitteln, Befestigungsuntergrund Rohboden, Ausführung gemäß Einzelbeschreibung.
Menge: 55,000 m²

**02.04.25 Vorsatzschale Vorwandinstallation H bis 3,75 m Abst. 2200 mm WD 75 mm UK Stahlblechprofil verz Einfachständerwerk Mineralwolle MW D 40mm Gipspl. 2lagig D 12,5mm D 12,5mm Q3**
*** wie Position 02.04.24
Spachtelung Qualitätsstufe Q3
Menge: 55,000 m²

**02.04.26 Zuschlag für Kleinflächen Vorsatzschalen**
Zuschlag zur Errichtung von Vorsatzschalen Pfeilerverkleidungen in der Küche E02 aus Pos. in 4 Teilflächen: je 2,5m²
Menge: 15,000 m²

**02.04.27 Anschluss starr Fugendeckstreifen WD 185 mm Stahl verz Vorsatzschale Vorwandinstallation Gipspl. 2lagig D 12,5mm**
Anschluss, starr mit Papier-Fugendeckstreifen angespachtelt,
Dicke Wand 185  mm, aus verzinktem Stahl, Anschlüsse seitlich,
Ausführung an Vorsatzschale für Vorwandinstallation, Bekleidung aus Gipsplatten, 2-lagig, Dicke 12,5 mm, Einfachständerwerk, Arbeitshöhe der zu bearbeitenden Fläche bis 3,5 m über der Standfläche des hierfür erforderlichen Gerüstes, Ausführung gemäß Einzelbeschreibung.
Menge: 15,000 m

**02.04.28 Anschluss starr Fugendeckstreifen WD 75 mm Stahl verz Vorsatzschale Vorwandinstallation Gipspl. 2lagig D 12,5mm**
Anschluss, starr mit Papier-Fugendeckstreifen angespachtelt,
Dicke Wand '75' mm, aus verzinktem Stahl, Anschlüsse
seitlich,
Ausführung an Vorsatzschale für Vorwandinstallation, Bekleidung aus Gipsplatten, 2-lagig, Dicke 12,5 mm, Einfachständerwerk, Arbeitshöhe der zu bearbeitenden Fläche bis 3,5 m über der Standfläche des hierfür erforderlichen Gerüstes, Ausführung gemäß Einzelbeschreibung.
Menge: 10,000 m

**02.04.29 Anschluss hinterlegt WD 75 mm Kantenschutzprofil/Eckschutzschiene Stahl verz nichttragende Trennwand Gipspl. 2lagig D 12,5mm**
Anschluss, hinterlegt,
Dicke Wand '75' mm, mit Kantenschutzprofil/Eckschutzschiene,
aus verzinktem Stahl,
Ausführung an nichttragender innerer Trennwand, Bekleidung aus Gipsplatten, 2-lagig, Dicke 12,5 mm, Einfachständerwerk, Arbeitshöhe der zu bearbeitenden Fläche bis 3,5 m über der Standfläche des hierfür erforderlichen Gerüstes.
Menge: 25,000 m

*Hinweis: UK für Waschbecken-Montage*

*Hinweis: Hinweis vertikale Verstärkung Vorsatzschale für Waschbecken*
Im Folgenden wird die vertikale Verstärkung der Vorsatzschalen für die Befestigung der SAN-Objekte beschrieben. Aufgrund der Ständerhöhe von bis zu 3,75 Metern vom Rohboden bis zur bestehenden Stahlbetonrippenecke, werden immer wieder neben den UA-Profilen auch Verstärkungen aus Stahlhohlprofilen benötigt.. Dazu siehe entsprechende Positionen.

**02.04.30 UK verstärken UA-Profil 50/40/2 Vorsatzschale Vorwandinstallation Gipspl. D 12,5mm**
Unterkonstruktion verstärken, mit UA-Profil DIN 18182-1 50/40/2, Korrosivitätskategorie C2 (gering) DIN EN ISO 12944-2, mit erwarteter Schutzdauer M DIN EN ISO 12944-1 von 7 bis 15 Jahren,
Ausführung an Vorsatzschale für Vorwandinstallation, Bekleidung aus Gipsplatten, Dicke 12,5 mm, Einfachständerwerk, Arbeitshöhe der zu bearbeitenden Fläche über 3,5 bis 5,5 m über der Standfläche des hierfür erforderlichen Gerüstes, Gerüst wird gesondert vergütet, Ausführung gemäß Einzelbeschreibung.
Menge: 15,000 m

**02.04.31 Verstärkung aus Vierkanthohlprofilen, 50x50x4 inkl. Kopf- und Fußplatten**
Seitliche raumhohe Verstärkung für Sanitär-Trageständer aus 4-Kantrohr 50x50x4mm, inkl. Kopf- und Fußplatte, im Bereich von Installationswänden ohne Rückverankerungsmöglichkeiten.
Teleskopstütze 50x50x4 mm, Länge bis 3,75m, Teleskoprohr 40x40x3mm, Länge 300mm, Kopfplatte mittig und Fußplatte einseitig aufgeschweißt, je 2 Bohrungen 12mm, mit applizierter Grundbeschichtung, inkl. Lieferung und Montage, geeignet für gleitende Deckenanschlüsse.

Arbeitshöhe der zu bearbeitenden Fläche über 3,5 bis 5,5 m über der Standfläche des hierfür erforderlichen Gerüstes, Gerüst wird gesondert vergütet.
Menge: 15,000 m

**02.04.32 UK horizontal verstärken mit UA-Profil 50/40/2 Installationswand**
Unterkonstruktion horizontal verstärken, im Bereich von Haustechnikleitungen und Sanitärblöcken, mit UA-Profil DIN 18182-1 50/40/2, Korrosivitätskategorie C2 (gering) DIN EN ISO 12944-2, mit erwarteter Schutzdauer M DIN EN ISO 12944-1 von 7 bis 15 Jahren,
Ausführung an Vorsatzschale für Vorwandinstallation, Bekleidung aus Gipsplatten, Dicke 12,5 mm, Einfachständerwerk, Arbeitshöhe der zu bearbeitenden Fläche bis 3,75 m über der Standfläche des hierfür erforderlichen Gerüstes, Gerüst wird gesondert vergütet, Ausführung gemäß Einzelbeschreibung.
Menge: 15,000 m

*Hinweis: Anarbeiten der Beplankungslagen*

**02.04.33 Anarbeiten der Beplankungslagen, bis eischl. Ø 5cm**
Anarbeiten der Beplankungslagen an durch die Haustechnikgewerke eingebauten Einbauteile wie Rohrauslässe, Gewindestangen etc., einschl. aller erforderlichen Schneidearbeiten für die Aussparungen und Abdichtungen, z.B. Fugendichtungsmasse auf Acrylbasis. Die Hohlraumdämmung der Wand ist dicht gestoßen anzuarbeiten.

Ausführung in allen zuvor beschriebenen Trockenbauwänden, Installationswänden, Vorsatzschalen und Schachtwänden
Ausführung einseitig.

Abmessungen:
Druchmesser bis einschl. 5cm
Menge: 36,000 St

*Hinweis: VORSATZSCHALE AUSSENWAND*
Befestigung der Vorsatzschalen an bestehenden Stahlbetonwänden bzw. Mauerwerkswänden, Stahlbetonrohböden und Stahlbeton-Rippendecken. Entsprechende Befestigunsmittel und Trennwanddichtungsbänder zum Ausgleich von Unebenheiten der Bestandwände sind in die Positionen mit einzukalkulieren.

*Hinweis: Hinweis Vorsatzschale AW innenseitig*
Errichten von Trockenbau-Vorsatzschalen, die in insgesamt 10 Klassenzimmern innenseitig entlang der bestehenden Außenwand verlaufen. Wandlängen ca. 4,0-10,0m.
Ausführung gemäß Einzelbeschreibung, vgl. Standarddetail:
Zeichnungsnummer: 'D-330-1.01/02, D-330-1.07/09, D-330-1.07/09'

Innerhalb der Vorsatzschalen AW innenseitig befinden sich Nischen für Fenster und Heizkörper.

Vor der Fertigstellung der Vorsatzschale AW innenseitig ist sicherzustellen, dass alle Heizungsinstallationen im unteren Bereich hinter der Vorsatzschale fertig gestellt wurden, da diese nach der Fertigstellung der Vorsatzschale nicht mehr zugänglich sein werden.

**02.04.34 Vorsatzschale Vorwandinstallation H bis 3,25 m Abst. 500 mm WD 125 mm UK Stahlblechprofil verz Einfachständerwerk Mineralwolle MW D 60mm Gipspl. 2lagig D 12,5mm D 12,5mm Q2**
Vorsatzschale für Vorwandinstallation, Einbaubereich 2 DIN 4103-1 (Bereiche mit großer Menschenansammlung sowie Trennwände zwischen Räumen mit einem Höhenunterschied der Fußböden größer gleich 1 m),
Höhe Wand bis '3,25' m,
Abstand zwischen Beplankung und Wand bis '500' mm,
Dicke Wand 125  mm, mit Grenzwerten für Ebenheitsabweichungen DIN 18202, Anschluss starr, wird gesondert vergütet,
Unterkonstruktion aus verzinkten Stahlblechprofilen DIN EN 14195 und DIN 18182-1, als Einfachständerwerk, CW/UW 75, Korrosivitätskategorie C2 (gering) DIN EN ISO 12944-2, mit erwarteter Schutzdauer M DIN EN ISO 12944-1 von 7 bis 15 Jahren,
Ständerachsabstand '625' mm,
Dämmschicht aus Mineralwolle MW DIN EN 13162, Bemessungswert der Wärmeleitfähigkeit max. 0,040 W/(mK), Nennwert der Wärmeleitfähigkeit max. 0,039 W/(mK), Dämmschichtdicke 60 mm, Anwendungsgebiet DIN 4108-10 WTR, einlagig, dicht stoßen,
Beplankung einseitig, aus Gipsplatten DIN 18180:
1. Seite 2-lagig, Dicke 1. Seite 1. Lage 12,5 mm, Dicke 1. Seite 2. Lage 12,5 mm,
Spachtelung Qualitätsstufe Q2,
befestigen mit systemspezifischen Befestigungsmitteln, Befestigungsuntergrund Rohboden, Ausführung gemäß Einzelbeschreibung.

Westrakt Außenwand Ost, E03 und E04
Menge: 125,000 m²

*Hinweis: Hinweis Fugendeckstreifen Vorsatzschale AW innenseitig*
Anschluss seitlich starr mit Fugendeckstreifen je Klassenzimmer 1 x an bestehender Stahlbetonwand, sowie 1 x an Vorsatzschale Lüftung der Vorposition 01.02.0006

**02.04.35 Anschluss starr Fugendeckstreifen WD 125 mm Vorsatzschale Vorwandinstallation Gipspl. 2lagig D 12,5mm**
Anschluss, starr mit Papier-Fugendeckstreifen angespachtelt,
Dicke Wand 125  mm, Anschlüsse seitlich,
Ausführung an Vorsatzschale für Vorwandinstallation, Bekleidung aus Gipsplatten, 2-lagig, Dicke 12,5 mm, Einfachständerwerk, Arbeitshöhe der zu bearbeitenden Fläche bis 3,5 m über der Standfläche des hierfür erforderlichen Gerüstes, Ausführung gemäß Einzelbeschreibung.
Menge: 10,000 m

*Hinweis: Fensternischen/Heizungsnischen*

**02.04.36 Öffnung herstellen UK auswechseln WD 125 mm CW-Profil 75/50/0,6 B 1,545 m H 1,8 m Vorsatzschale Vorwandinstallation einseitig Gipspl. Mineralwolle D 60mm**
Öffnung herstellen, einschl. Unterkonstruktion auswechseln, eckig,
Dicke Wand 125  mm,
Höhe Wand bis '3,25' m, mit CW-Profil DIN 18182-1 75/50/0,6,
Korrosivitätskategorie C2 (gering) DIN EN ISO 12944-2, mit erwarteter Schutzdauer M DIN EN ISO 12944-1 von 7 bis 15 Jahren, Einfachständerwerk,
Breite '1,545' m,
Höhe '1,8' m,
Ausführung an Vorsatzschale für Vorwandinstallation, Öffnung einseitig, Bekleidung  aus Gipsplatten DIN 18180:
1. Seite 2-lagig, Dicke 1. Seite 1. Lage 12,5 mm, Dicke 1. Seite 2. Lage 12,5 mm, Dämmschicht aus Mineralwolle, Dämmschichtdicke 60 mm, Bemessungswert der Wärmeleitfähigkeit max. 0,040 W/(mK), Nennwert der Wärmeleitfähigkeit max. 0,038 W/(mK), Anwendungsgebiet DIN 4108-10 WTR, MW DIN EN 13162, Arbeitshöhe der zu bearbeitenden Fläche bis 3,5 m über der Standfläche des hierfür erforderlichen Gerüstes, Ausführung gemäß Einzelbeschreibung.
Menge: 51,000 St

*Hinweis: Hinweis Erstellen von Fensterleibungen in Trockenbauweise*
Die folgenden Positionen beschreiben Laibungen für den aus dem Herstellen von Öffnungen noch einsehbaren Wandhohlraum zwischen Vorsatzschale der Pos.: 02.04.34 und der AW-Innenseite.

Da es sich um den Umbau eines Bestandsgebäudes handelt, müssen die Trockenbaulaibungen so bemessen werden, dass eine ebene und ebenengleiche Fläche mit der Rohfläche der bestehenden Stahlbetonfertigteilfassade erreicht wird, gegebenenfalls muss der Trockenbau an die Rohbaukante angepasst werden, z.B. durch zusätzliche Lagen GKB-Platten, immer in den Fällen, in denen die Wandstärke > 62,5mm betragen muss Damit wird sicher gestellt, dass die Leibungen, weil nicht von Rohboden bis Rohdecke durchkonstruiert, an den Betonstützen /-wänden des Bestands rückverankert werden können.

Dieser mögliche Zusatzaufwand ist örtlich in einem gemeinsamen Rundgang mit der Objektüberwachung VOR Ausführung zu ermitteln und als Zusatzleistung infolge örtlichen Aufmaßes prüfbar anzubieten.

Die Laibungen sind deshalb präzise auszuführen, damit sie später den Untergrund für 300mm tiefe Fensterlaibungen aus Holzwerkstoffplatten bilden können.

Ausführung gemäß Einzelbeschreibung, Standarddetail vgl.
Zeichnungsnummer 'D-330-1.07/09, D-330-1.08'

**02.04.37 Seitliche Fensterleibung, 62,5 mm**
Seitliche Fensterleibungswand DIN 4103-1, Einbaubereich 2 DIN 4103-1 (Bereiche mit großer Menschenansammlung sowie Trennwände zwischen Räumen mit einem Höhenunterschied der Fußböden größer gleich 1 m),
Höhe Laibung von ca. 1,10 m bis ca. 1,90 m,
Dicke Wand = '62,5' mm, mit Grenzwerten für
Ebenheitsabweichungen DIN 18202,
Unterkonstruktion aus verzinkten Stahlblechprofilen DIN EN 14195 und DIN 18182-1, als Einfachständerwerk, CW/UW 50, Korrosivitätskategorie C2 (gering) DIN EN ISO 12944-2, mit erwarteter Schutzdauer M DIN EN ISO 12944-1 von 7 bis 15 Jahren,
Ständerachsabstand ca. '270' mm,

Dämmschicht aus Mineralwolle MW DIN EN 13162, Bemessungswert der Wärmeleitfähigkeit max. 0,040 W/(mK), Nennwert der Wärmeleitfähigkeit max. 0,039 W/(mK), Dämmschichtdicke 40 mm, Anwendungsgebiet DIN 4108-10 WTR, einlagig, dicht stoßen,
Beplankung einseitig, aus Gipsplatten DIN 18180:
1. Seite einlagig, Dicke 1. Seite 1. Lage 12,5 mm,
Spachtelung Qualitätsstufe Q2,
befestigen mit systemspezifischen Befestigungsmitteln, Befestigungsuntergrund Rohboden, Breite über 40 bis 45 cm, über Eck verbinden mit den Kanten der Vorsatzschale, Ausführung gemäß Einzelbeschreibung.
Menge: 270,000 m

**02.04.38 Seitliche Fensterleibung, < 62,5 mm**
Seitliche Fensterleibungswand DIN 4103-1, Einbaubereich 2 DIN 4103-1 (Bereiche mit großer Menschenansammlung sowie Trennwände zwischen Räumen mit einem Höhenunterschied der Fußböden größer gleich 1 m),
Höhe Laibung von ca. 1,10 m bis ca. 1,90 m,
Dicke Wand < 62,5 mm, mit Grenzwerten für Ebenheitsabweichungen DIN 18202, Anschluss starr, wird gesondert vergütet,
Unterkonstruktion aus Holzlatten, Lattenachsabstand ca. '270'
mm, Dimensionierung der Holzlattentiefe abhängig vom bestehenden Abstand zwischen Betonstütze und Rohbauöffnung der Betonfertigteifassade, Dimension Lattenbreite 50mm,
Dämmschicht aus Mineralwolle - Trennwand Dämmplatte KP 034, 80% der Bauteildicke ausgedämmt,
Beplankung einseitig,  aus Gipsplatten DIN 18180:
1. Seite einlagig, Dicke 1. Seite 1. Lage 12,5 mm,
Spachtelung Qualitätsstufe Q2,
befestigen mit systemspezifischen Befestigungsmitteln, Befestigungsuntergrund Rohboden, Breite über 40 bis 45 cm, über Eck verbinden mit den Kanten der Vorsatzschale, Ausführung gemäß Einzelbeschreibung.
Menge: 190,000 m

**02.04.39 Anschluss hinterlegt WD 62,5 mm Kantenschutzprofil/Eckschutzschiene nichttragende Trennwand Gipspl. einlagig D 12,5mm**
Anschluss, hinterlegt,
Dicke Wand '62,5' mm, mit
Kantenschutzprofil/Eckschutzschiene,
Ausführung an nichttragender innerer Trennwand, Bekleidung aus Gipsplatten, einlagig, Dicke 12,5 mm, Einfachständerwerk, Arbeitshöhe der zu bearbeitenden Fläche bis 3,5 m über der Standfläche des hierfür erforderlichen Gerüstes.
Menge: 190,000 m

*Hinweis: Heizkörpernischen in Trockenbauweise*
In der Vorsatzschale AW innenseitig gibt es zusätzlich zu den oben beschriebenen Fensternischen weitere 14 Nischen für die Aufnahme von Heizkörpern unterhalb der Fensterbrüstungen. Davon befinden sich 7 im 1. Obergeschoss E3 mit Brüstungshöhe 1,00 Meter, sowie weiter 7 im 2. Obergeschoss  E4 mit Brüstungshöhe 1,00 Meter.

Da es sich bei der Bauaufgabe um Trockenbauarbeiten in einem Bestandsbau handelt, können die Abstände zwischen den bestehenden Stahlbetonstützen und den geplanten Heizungsnischen an wenigen Punkten so schmal werden, dass anstelle von Trockenbauwänden mit herkömmlicher Unterkonstruktion aus CW/UW-Profilen, Holzprofile < 62,5mm als Unterkonstuktion verwendet werden müssen.
Zudem gibt es an wenigen Stellen Brüstungskanäle oberhalb der Heizungsnischen, und somit Verschmälerungen der Traversen unterhalb der Fensterbänke.

Alle geplanten Varianten der Heizkörperischen sind in den folgenden Positionen beschrieben:

**02.04.40 Heizungnischenrückwand zur Heizkörperbefestigung DIN**
Heizungnischenrückwand zur Heizkörperbefestigung DIN 4103-1, Einbaubereich 2 DIN 4103-1 (Bereiche mit großer Menschenansammlung sowie Trennwände zwischen Räumen mit einem Höhenunterschied der Fußböden größer gleich 1 m),
Höhe Wand ca. 1,00 m,
Dicke Wand '127,5' mm, mit Grenzwerten für
Ebenheitsabweichungen DIN 18202, Anschluss starr, wird gesondert vergütet,
Unterkonstruktion aus verzinkten Stahlblechprofilen DIN EN 14195 und DIN 18182-1, als Einfachständerwerk, CW/UW 100, Korrosivitätskategorie C2 (gering) DIN EN ISO 12944-2, mit erwarteter Schutzdauer M DIN EN ISO 12944-1 von 7 bis 15 Jahren,
Ständerachsabstand <= 625 mm,
Dämmschicht aus Mineralwolle MW DIN EN 13162, Bemessungswert der Wärmeleitfähigkeit max. 0,040 W/(mK), Nennwert der Wärmeleitfähigkeit max. 0,039 W/(mK), Dämmschichtdicke 80 mm, Anwendungsgebiet DIN 4108-10 WTR, einlagig, dicht stoßen,
Beplankung einseitig, aus OSB-Platte in Verbindung Gipsplatte DIN 18180:
1. Seite 2-lagig, Dicke 1. Seite 1. Lage OSB-Platte 15 mm, Dicke 1. Seite 2. Lage Feuerschutzplatte Typ DF, 12,5 mm,
Spachtelung Qualitätsstufe Q2,
befestigen mit systemspezifischen Befestigungsmitteln, Befestigungsuntergrund Rohboden, Ausführung gemäß Einzelbeschreibung.

Ausführung gemäß Einzelbeschreibung, vgl. Zeichnungsnummer: NT E2-20/20A, NTE2-19A/19B
Menge: 110,000 m²

**02.04.41 Seitliche Laibung für HK-Nischen 100mm**
Seitliche Laibung für HK-Nischen DIN 4103-1, Einbaubereich 2 DIN 4103-1 (Bereiche mit großer Menschenansammlung sowie Trennwände zwischen Räumen mit einem Höhenunterschied der Fußböden größer gleich 1 m),
Höhe Laibung von 0,93 m bis 1,23 m,
Dicke Laibung = '100' mm,
Ständerachsabstand ca. 350 mm,
Breite Beplankung ca. 250 mm
mit Grenzwerten für Ebenheitsabweichungen DIN 18202,
Unterkonstruktion aus verzinkten Stahlblechprofilen DIN EN 14195 und DIN 18182-1, als Einfachständerwerk, CW/UW 75, Korrosivitätskategorie C2 (gering) DIN EN ISO 12944-2, mit erwarteter Schutzdauer M DIN EN ISO 12944-1 von 7 bis 15 Jahren, Dämmschicht aus Mineralwolle MW DIN EN 13162, Bemessungswert der Wärmeleitfähigkeit max. 0,040 W/(mK), Nennwert der Wärmeleitfähigkeit max. 0,039 W/(mK), Dämmschichtdicke 60 mm, Anwendungsgebiet DIN 4108-10 WTR, einlagig, dicht stoßen,
Beplankung einseitig, aus Gipsplatten DIN 18180:
1. Seite 2-lagig, Dicke 1. Seite 1. Lage 12,5 mm, Dicke 1. Seite 2. Lage 12,5 mm,
Spachtelung Qualitätsstufe Q2,
befestigen mit systemspezifischen Befestigungsmitteln, Befestigungsuntergrund Rohboden, über Eck verbinden mit den Kanten der Vorsatzschale, Ausführung gemäß Einzelbeschreibung.

Ausführung gemäß Einzelbeschreibung, vgl. Zeichnungsnummer: NT E2-20/20A
Menge: 0,000 m

**02.04.42 Seitliche Laibung für HK-Nischen < 100mm**
Seitliche Laibung für HK-Nischen DIN 4103-1, Einbaubereich 2 DIN 4103-1 (Bereiche mit großer Menschenansammlung sowie Trennwände zwischen Räumen mit einem Höhenunterschied der Fußböden größer gleich 1 m),
Höhe Laibung ca. 1,00 m,
Dicke Laibung < '100' mm,
Profilachsabstand ca. 350 mm,
Breite Beplankung ca. 250 mm
mit Grenzwerten für Ebenheitsabweichungen DIN 18202,

Unterkonstruktion aus Holzprofilen, Dimensionierung der Holzprofiltiefe abhängig vom bestehenden Abstand zwischen Betonstütze und HK-Nische, Dämmschicht aus Mineralwolle - Trennwand Dämmplatte KP 034, 80% der Bauteildicke ausgedämmt, Dämmschicht aus Mineralwolle MW DIN EN 13162, Bemessungswert der Wärmeleitfähigkeit max. 0,040, Anwendungsgebiet DIN 4108-10 WTR, einlagig, dicht stoßen,
Beplankung einseitig, aus Gipsplatten DIN 18180:
1. Seite 2-lagig, Dicke 1. Seite 1. Lage 12,5 mm, Dicke 1. Seite 2. Lage 12,5 mm,
Spachtelung Qualitätsstufe Q2,
befestigen mit systemspezifischen Befestigungsmitteln, Befestigungsuntergrund Rohboden, über Eck verbinden mit den Kanten der Vorsatzschale, Ausführung gemäß Einzelbeschreibung.

Ausführung gemäß Einzelbeschreibung, vgl. Zeichnungsnummer: NT E2-20A/20B, NT E2-19A/19B
Menge: 20,000 m

**02.04.43 Anschluss starr Fugendeckstreifen WD 127,5 mm Vorsatzschale Vorwandinstallation Gipspl. 2lagig D 12,5mm**
Anschluss, starr mit Papier-Fugendeckstreifen angespachtelt,
Dicke Wand '127,5' mm, Anschlüsse seitlich,

Ausführung an seitlicher Laibung für HK-Nischen, Bekleidung, 2-lagig, 12,5mm, Einfachständerwerk, Arbeitshöhe der zu bearbeitenden Fläche bis 3,5 m über der Standfläche des hierfür erforderlichen Gerüstes, Ausführung gemäß Einzelbeschreibung.
Menge: 30,000 m

**02.04.44 Anschluss hinterlegt WD 125 mm Kantenschutzprofil/Eckschutzschiene Vorsatzschale Vorwandinstallation Gipspl. 2lagig D 12,5mm**
Anschluss, hinterlegt,
Dicke Wand 125  mm, mit Kantenschutzprofil/Eckschutzschiene,
Ausführung an Vorsatzschale für Vorwandinstallation, Bekleidung aus Gipsplatten, 2-lagig, Dicke 12,5 mm, Einfachständerwerk, Arbeitshöhe der zu bearbeitenden Fläche bis 3,5 m über der Standfläche des hierfür erforderlichen Gerüstes, Ausführung gemäß Einzelbeschreibung.
Menge: 30,000 m

*Hinweis: Traversen auf HK-Nischen*
Für Fensternischen mit darunterliegender HK-Nische müssen aufgrund der Spannweite von bis zu 3,55 Metern Traversen aus rostähnlich zusammengesetzten CW und UW Profilen verbaut werden. Die Traversen liegen jeweils rechts und links auf den seitlichen Laibungen für HK-Nischen aus Pos.: 01.02.0047 und auf.
Für Fensternischen unter welchen sich zusätzlich zu den darunterliegenden HK-Nischen ELT-Brüstungskanäle befinden, verschmälert sich die Traversentiefe um Platz für die Brüstungskanäle zu schaffen, damit die Sichtfläche des Brüstungskanals bündig mit der Sichtfläche der Vorsatzschale abschließt.

**02.04.45 Traverse in Trockenbauweise ohne Brüstungskanal 40x14 cm**
Traverse in Trockenbauweise, für Fensternischen mit darunterliegender Heizkörpernische, ohne davorliegendem Brüstungskanal, DIN 4103-1, Einbaubereich 2 DIN 4103-1 (Bereiche mit großer Menschenansammlung sowie Trennwände zwischen Räumen mit einem Höhenunterschied der Fußböden größer gleich 1 m), Anschluss starr, wird gesondert vergütet,
Einzelspannweiten von ca. 1,75 m bis zu ca. 3,75 m,
Unterkonstruktion aus UW/CW-Profilen100 zum Rost zusammengefügt,
Beplankung dreiseitig, aus Gipsplatten DIN 18180:
Beplankung oben (Seite 1) zweilagig, Dicke 1. Seite 1. Lage 12,5 mm, Dicke 1. Seite 2.. Lage 12,5 mm, vorne (Seite 2) zweilagig, Dicke 1. Seite 2. Lage 12,5mm. Dicke 2. Seite 2. Lage 12,5mm, unten (Seite 3) einlagig, Dicke 1. Seite 3. Lage 12,5mm
Spachtelung Qualitätsstufe Q2, vorne und unten
Spachtelung Qualitätsstufe Q1 oben
befestigen mit systemspezifischen Befestigungsmitteln

Traverse ohne Brüstungskanal = ca. 40x14 cm, bestende aus
3x Längsprofil und 2x Randprofil quer.

Ausführung gemäß Einzelbeschreibung, vgl. Zeichnungsnummer: ZT-20/20A, ZT 20A/20B
Menge: 20,000 m

**02.04.46 Traverse in Trockenbauweise mit Brüstungskanal 33x14 cm**
Traverse in Trockenbauweise, für Fensternischen mit darunterliegender Heizkörpernische, mit davorliegendem Brüstungskanal, DIN 4103-1, Einbaubereich 2 DIN 4103-1 (Bereiche mit großer Menschenansammlung sowie Trennwände zwischen Räumen mit einem Höhenunterschied der Fußböden größer gleich 1 m), Anschluss starr, wird gesondert vergütet,
Einzelspannweiten von ca. 1,75 m bis zu ca. 3,75 m,
Unterkonstruktion aus UW/CW-Profilen100 zum Rost zusammengefügt,
Beplankung dreiseitig, aus Gipsplatten DIN 18180:
Beplankung oben (Seite 1) zweilagig, Dicke 1. Seite 1. Lage 12,5 mm, Dicke 1. Seite 2. Lage 12,5 mm, vorne (Seite 2) einlagig, Dicke 1. Seite 2. Lage 12,5mm, unten (Seite 3) einlagig, Dicke 1. Seite 3. Lage 12,5mm
Spachtelung Qualitätsstufe Q2, unten
Spachtelung Qualitätsstufe Q1 oben und vorne
befestigen mit systemspezifischen Befestigungsmitteln

Traverse ohne Brüstungskanal = ca. 33x14 cm, bestende aus
3x Längsprofil und 2x Randprofil quer.

Ausführung gemäß Einzelbeschreibung, vgl. Zeichnungsnummer: ZT-19A/19B, ZT-19
Menge: 20,000 m

**02.04.47 Anschluss hinterlegt WD 162,5 mm Kantenschutzprofil/Eckschutzschiene Vorsatzschale Vorwandinstallation Gipspl. 2lagig D 12,5mm**
Anschluss, hinterlegt,
Dicke Wand 137,5 mm, mit Kantenschutzprofil/Eckschutzschiene,
Ausführung an Traverse in Trockenbauweise, Bekleidung aus Gipsplatten, 2-lagig, Dicke 12,5 mm, Einfachständerwerk, Arbeitshöhe der zu bearbeitenden Fläche bis 3,5 m über der Standfläche des hierfür erforderlichen Gerüstes, Ausführung gemäß Einzelbeschreibung.
Menge: 10,000 m

**02.04.48 Anschluss starr Fugendeckstreifen WD 127,5 mm Vorsatzschale Vorwandinstallation Gipspl. 2lagig D 12,5mm**
Anschluss, starr mit Papier-Fugendeckstreifen angespachtelt,
Dicke Wand 127,5 mm, Anschlüsse seitlich,
Ausführung an Traversen in Trockenbauweise, Bekleidung aus Gipsplatten, 2-lagig, Dicke 12,5 mm, Einfachständerwerk, Arbeitshöhe der zu bearbeitenden Fläche bis 3,5 m über der Standfläche des hierfür erforderlichen Gerüstes, Ausführung gemäß Einzelbeschreibung.
Menge: 50,000 m

**02.04.49 Brüstung unterhalb HK-Nische 75mm**
Brüstung unterhalb HK-Nische DIN 4103-1, Einbaubereich 2 DIN 4103-1 (Bereiche mit großer Menschenansammlung sowie Trennwände zwischen Räumen mit einem Höhenunterschied der Fußböden größer gleich 1 m),
Länge von ca. 1,75 m bis zu ca. 3,75 m,
mit Grenzwerten für Ebenheitsabweichungen DIN 18202, Anschluss starr, wird gesondert vergütet,
Unterkonstruktion aus verzinkten Stahlblechprofilen DIN EN 14195 und DIN 18182-1, als Einfachständerwerk, CW/UW 50, Korrosivitätskategorie C2 (gering) DIN EN ISO 12944-2, mit erwarteter Schutzdauer M DIN EN ISO 12944-1 von 7 bis 15 Jahren,
Ständerachsabstand '150' mm,
Breite Beplankung ca. 300 mm
Dämmschicht aus Mineralwolle MW DIN EN 13162, Bemessungswert der Wärmeleitfähigkeit max. 0,040 W/(mK), Nennwert der Wärmeleitfähigkeit max. 0,039 W/(mK), Dämmschichtdicke 40 mm, Anwendungsgebiet DIN 4108-10 WTR, einlagig, dicht stoßen,
Beplankung einseitig, aus Gipsplatten DIN 18180:
1. Seite zweilagig, Dicke 1. Seite 1. Lage 12,5 mm, Dicke 2. Seite 1. Lage 12,5 mm
Längskante vorne über Eck verbinden mit den Kanten der Vorsatzschale vor AW innenseitig
Spachtelung Qualitätsstufe Q2,
befestigen mit systemspezifischen Befestigungsmitteln, Befestigungsuntergrund Rohboden, Ausführung gemäß Einzelbeschreibung..

Ausführung gemäß Einzelbeschreibung, vgl. Zeichnungsnummer: z.B. ZT 19A/19B
Menge: 30,000 m

**02.04.50 Anschluss hinterlegt WD 75 mm Kantenschutzprofil/Eckschutzschiene Brüstung unterhalb HK-Nische, Gipspl. 2lagig D 12,5mm**
Anschluss, hinterlegt,
Dicke Wand 100 mm, mit Kantenschutzprofil/Eckschutzschiene, Ausführung an Brüstungen unterhalb HK-Nische, Bekleidung aus Gipsplatten, 2-lagig, Dicke 12,5 mm, Einfachständerwerk, Arbeitshöhe der zu bearbeitenden Fläche bis 3,5 m über der Standfläche des hierfür erforderlichen Gerüstes, Ausführung gemäß Einzelbeschreibung.
Menge: 60,000 m

**02.04.51 Ableitblech in Heizungsnischen**
Blech in Heizungsnischen einfügen, Materialstärke 1mm, werkseitig beschichtet, Farbe weiß, RAL 9016, im Schnitt 1/4-kreisförmig gebogen, Radius 180mm, Länge von ca. 1,75 -1,9 m bis ca. 2,05m, mit Schrauben mit Dichtscheiben, weiß lackiert, verzinkt, Ausführung gemäß Einzelbeschreibung.

Ausführung gemäß Einzelbeschreibung, vgl. Zeichnungsnummer: z.B. ZT E2-19A/19B,
Menge: 90,000 m

#### Bereich 02.05 Installationswände

*Hinweis: Installationswände*

**02.05.1 Metall-Installationswand ≤ 4,00 m, CW 50 (1000 mm), Massivbauplatte GKFI 25 mm, d = 155 mm, MW 40 mm (G)**
Nichttragende innere Trennwand DIN 4103-1 als Montagewand,

Wandhöhe: 4 m
(max. zul. Wandhöhe: 4,00 m)

Wanddicke: 225 mm
(Wanddicke ≥ 155 mm)

Umlaufende Anschlüsse starr,
vorhandener Befestigungsuntergrund Stahlbeton/ Mauerwerk
Ausführung mit Unterkonstruktion aus verzinkten Stahlblechprofilen DIN 18182-1,
Metallständer als Einfach-Profile Knauf CW 50, als Doppelständerwerk,
Ständerachsabstand 1000 mm, Ständer durch Laschen zug- und druckfest verbunden.
Boden und Deckenanschlüsse mit Randprofilen UW 50/40,
Befestigung mit bauaufsichtlich zugelassenen Befestigungsmitteln.

Dämmschicht aus Mineralwolle nach DIN EN 13162, Dicke 40 mm,
Brandverhalten nach DIN EN 13501-1: A1,
Wärmeleitfähigkeit λ ≤ 0,040 W/(mK),
längenbezogener Strömungswiderstand nach DIN EN 29053: r ≥ 5 kPa·s/m²,
einlagig, dicht stoßen, abrutschsicher verlegen,

Beplankung beidseitig aus Gipsplatten GKF DIN 18180 bzw. Typ DFH2 EN 520:
einlagig, Massivbauplatte GKF imprägniert, Plattendicke 25 mm,
Verarbeitung gemäß DIN 18181.

Verspachtelung der Gipsplatten gemäß Merkblatt Nr. 2 des Bundesverbandes der Gipsindustrie e.V. Qualitätsstufe Q2 Standardverspachtelung,
Verarbeitung gemäß DIN 18181.
Menge: 10,000 m²

**02.05.2 Metall-Installationswand ≤ 5,60 m, CW 50 (625 mm), GKFI 18 mm, d = 141 mm, Rw = 56 dB, MW 2x 40 mm (G)**
Nichttragende innere Trennwand DIN 4103-1 als Montagewand,

Bewertetes Schalldämm-Maß Rw = 56,0 dB

Wandhöhe: bis 5 m
(max. zul. Wandhöhe: 5,60 m)

Wanddicke: 250 mm
(Wanddicke ≥ 141 mm)

Umlaufende Anschlüsse starr,
vorhandener Befestigungsuntergrund Stahlbeton/ Mauerwerk
Ausführung mit Unterkonstruktion aus verzinkten Stahlblechprofilen DIN 18182-1,
Metallständer als Einfach-Profile CW 50, als Doppelständerwerk,
Ständerachsabstand 625 mm, Ständer durch Laschen zug- und druckfest verbunden.
Boden und Deckenanschlüsse mit Randprofilen UW 50/40,
Befestigung mit bauaufsichtlich zugelassenen Befestigungsmitteln.

Dämmschicht aus Mineralwolle nach DIN EN 13162, Dicke 2x 40 mm,
Brandverhalten nach DIN EN 13501-1: A1,
Wärmeleitfähigkeit λ ≤ 0,040 W/(mK),*
längenbezogener Strömungswiderstand nach DIN EN 29053: r ≥ 5 kPa·s/m²,
zweilagig, dicht stoßen, abrutschsicher verlegen,

Beplankung beidseitig aus Gipsplatten GKFI DIN 18180 bzw. Typ DFH2IR EN 520:
einlagig, Plattendicke 18 mm,
Verschraubung mit Diamant-Schraube XTN,
Verarbeitung gemäß DIN 18181.

Verspachtelung der Gipsplatten gemäß Merkblatt Nr. 2 des Bundesverbandes der Gipsindustrie e.V. Qualitätsstufe Q2 Standardverspachtelung,
Verarbeitung gemäß DIN 18181.

Einbauort: E02 Duschen
Menge: 15,000 m²

#### Bereich 02.06 Schachtwände

*Hinweis: SCHACHTWÄNDE F30*
Befestigung der Schachtwände an bestehenden Stahlbetonwänden bzw. Mauerwerkswänden, Stahlbetonrohböden und Stahlbeton-Rippendecken. Entsprechende Befestigunsmittel und Trennwanddichtungsbänder zum Ausgleich von Unebenheiten der Bestandwände sind in die Positionen mit einzukalkulieren.

**02.06.1 Schachtwand H bis 3,75 m WD 75 mm F30-A UK Stahlblechprofil verz Einfachständerwerk Mineralwolle MW D 40mm Gipspl. Feuerschutzpl. DF 2lagig D 12,5mm D 12,5mm Q2**
*** Bezugsbeschreibung
Schachtwand DIN 4103-1, Einbaubereich 2 DIN 4103-1 (Bereiche mit großer Menschenansammlung sowie Trennwände zwischen Räumen mit einem Höhenunterschied der Fußböden größer gleich 1 m),
Höhe Wand bis '3,75' m,
Dicke Wand '75' mm, Feuerwiderstandsklasse F 30 - A DIN
4102-2, Brandverhaltensklasse DIN EN 13501-1 A2 -s1, d0 (nichtbrennbar), mit Grenzwerten für Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max.. 0,038 W/(mK), Dämmschichtdicke 40 mm, Anwendungsgebiet DIN 4108-10 WTR, einlagig, dicht stoßen, Schmelzpunkt größer 1000 Grad C, DIN 4102-17,
Beplankung einseitig, aus Gipsplatten DIN 18180 und DIN EN 520, Feuerschutzplatten Typ DF,
1. Seite 2-lagig, Dicke 1. Seite 1. Lage 12,5 mm, Dicke 1. Seite 2. Lage 12,5 mm,
Spachtelung Qualitätsstufe Q2,
befestigen mit systemspezifischen Befestigungsmitteln, Befestigungsuntergrund Rohboden, Ausführung gemäß Einzelbeschreibung.
Menge: 20,000 m²

**02.06.2 Schachtwand H bis 5,2 m WD 75 mm F30-A UK Stahlblechprofil verz Einfachständerwerk Mineralwolle MW D 40mm Gipspl. Feuerschutzpl. DF 2lagig D 12,5mm D 12,5mm Q3**
*** wie Position 02.06.1
Wandhöhe 5,2m
Menge: 10,000 m²

**02.06.3 Oberseitiges Anpassen der Feuerschutzbeplankung**
Oberseitiges Anpassen der Feuerschutzbeplankung der Schachtwand F30 aus Pos..: 01.02.0058 unterseitig vertikal und horizontal entlang der bestehenden Stahlbetonrippendecke, damit die Vorsatzschalen F30 dicht an diese anschließen.
Menge: 5,000 h

**02.06.4 Anschluss gleitend 20mm WD 75 mm Schachtwand Gipspl. 2lagig D 12,5mm F30**
Anschluss, gleitend bis 20 mm,
Dicke Wand '75' mm, Anschlüsse oben, Untergrund
rechtwinklig,
Ausführung an Schachtwand, Bekleidung aus Gipsplatten, Feuerschutzplatten, Typ DF, 2-lagig, Dicke 12,5 mm, Einfachständerwerk, Feuerwiderstandsklasse F 30 DIN 4102-2, Arbeitshöhe der zu bearbeitenden Fläche über 3,5 bis 5,5 m über der Standfläche des hierfür erforderlichen Gerüstes, Gerüst wird gesondert vergütet, Ausführung gemäß Einzelbeschreibung.
Menge: 15,000 m

**02.06.5 Anschluss starr Fugendeckstreifen WD 75 mm Schachtwand Gipspl. 2lagig D 12,5mm F30**
Anschluss, starr mit Papier-Fugendeckstreifen angespachtelt,
Dicke Wand '75' mm, Anschlüsse seitlich,
Ausführung an Schachtwand, Bekleidung aus Gipsplatten, Feuerschutzplatten, Typ DF, 2-lagig, Dicke 12,5 mm, Einfachständerwerk, Feuerwiderstandsklasse F 30 DIN 4102-2, Arbeitshöhe der zu bearbeitenden Fläche über 3,5 bis 5,5 m über der Standfläche des hierfür erforderlichen Gerüstes, Gerüst wird gesondert vergütet, Ausführung gemäß Einzelbeschreibung.
Menge: 5,000 m

**02.06.6 Anschluss hinterlegt WD 75 mm Kantenschutzprofil/Eckschutzschiene Schachtwand Gipspl. 2lagig D 12,5mm F30**
Anschluss, hinterlegt,
Dicke Wand '75' mm, mit Kantenschutzprofil/Eckschutzschiene,
Ausführung an Schachtwand, Bekleidung aus Gipsplatten, Feuerschutzplatten, Typ DF, 2-lagig, Dicke 12,5 mm, Einfachständerwerk, Feuerwiderstandsklasse F 30 DIN 4102-2, Arbeitshöhe der zu bearbeitenden Fläche über 3,5 bis 5,5 m über der Standfläche des hierfür erforderlichen Gerüstes, Gerüst wird gesondert vergütet.
Menge: 10,000 m

*Hinweis: WC-TROCKENBAU F30*
Befestigung der Vorsatzschalen und Trennwände an bestehenden Stahlbetonwänden bzw. Mauerwerkswänden, Stahlbetonrohböden und Stahlbeton-Rippendecken. Entsprechende Befestigunsmittel und Trennwanddichtungsbänder zum Ausgleich von Unebenheiten der Bestandwände sind in die Positionen mit einzukalkulieren.

*Hinweis: Hinweis zur Beplankung von Vorsatzschalen und inneren Trennwänden F30*
Die in den folgenen Positionen aufgeführten (Schacht-)wände und Vorsatzschalen erfüllen die Feuerwiderstandsklasse F30. Sie sind daher mit GKF-Platten zu beplanken. Da es sich um innere Trennwände und Vorsatzschalen innerhalb von WC-Räumen handelt, sind Bauplatten des Typs DFH2 einzusetzen

Da es sich um Wände mit Feuerwiderstandsklasse handelt, muss die obere Kante dicht an die bestehende Betonrippendecke angearbeitet werden.

*Hinweis: SCHACHTWÄNDE F30 WD 75mm*
Befestigung der Wände an Bestandsbetonwand bzw. Mauerwerkswand, entsprechende Befestigunsmittel und Trennwanddichtungsbänder zum Ausgleich von Unebenheiten der Bestandwände sind in die Pos mit einkalkulieren.

**02.06.7 Schachtwand H bis 3,75 m WD 75 mm F30-A UK Stahlblechprofil verz Einfachständerwerk Mineralwolle MW D 40mm Gipspl. Feuerschutzpl. DFH2 2lagig D 12,5mm D 12,5mm Q1**
Schachtwand DIN 4103-1, Einbaubereich 2 DIN 4103-1 (Bereiche mit großer Menschenansammlung sowie Trennwände zwischen Räumen mit einem Höhenunterschied der Fußböden größer gleich 1 m),
Höhe Wand bis '3,75' m,
Dicke Wand '75' mm, Feuerwiderstandsklasse F 30 - A DIN
4102-2, Brandverhaltensklasse DIN EN 13501-1 A2 -s1, d0 (nichtbrennbar), mit Grenzwerten für Ebenheitsabweichungen DIN 18202, Anschluss starr, wird gesondert vergütet,
Unterkonstruktion aus verzinkten Stahlblechprofilen DIN EN 14195 und DIN 18182-1, als Einfachständerwerk, CW/UW 50, Korrosivitätskategorie C2 (gering) DIN EN ISO 12944-2, mit erwarteter Schutzdauer M DIN EN ISO 12944-1 von 7 bis 15 Jahren,
Ständerachsabstand '625' mm,
Dämmschicht aus Mineralwolle MW DIN EN 13162, Bemessungswert der Wärmeleitfähigkeit max. 0,040 W/(mK), Nennwert der Wärmeleitfähigkeit max. 0,038 W/(mK), Dämmschichtdicke 40 mm, Anwendungsgebiet DIN 4108-10 WTR, einlagig, dicht stoßen, Schmelzpunkt größer 1000 Grad C, DIN 4102-17,
Beplankung einseitig, aus Gipsplatten DIN 18180 und DIN EN 520, imprägnierte Feuerschutzplatten Typ DFH2,
1. Seite 2-lagig, Dicke 1. Seite 1. Lage 12,5 mm, Dicke 1. Seite 2. Lage 12,5 mm,
Spachtelung Qualitätsstufe Q1,
befestigen mit systemspezifischen Befestigungsmitteln, Befestigungsuntergrund Rohboden, Ausführung gemäß Einzelbeschreibung.

Einbauort Dusche Turnhalle
Menge: 15,000 m²

**02.06.8 Oberseitiges Anpassen der Feuerschutzbeplankung**
Oberseitiges Anpassen der Feuerschutzbeplankung der Vorsatzschale F30 aus Pos.: 01.02.0100 unterseitig vertikal und horizontal entlang der bestehenden Stahlbetonrippendecke, damit die Vorsatzschalen F30 dicht an diese anschließen.
Menge: 5,000 h

**02.06.9 Anschluss gleitend 20mm WD 75 mm Schachtwand Gipspl.. 2lagig D 12,5mm F30**
Anschluss, gleitend bis 20 mm,
Dicke Wand '75' mm, Anschlüsse oben, Untergrund
rechtwinklig,
Ausführung an Schachtwand, Bekleidung aus Gipsplatten, imprägnierte Feuerschutzplatten, Typ DFH2, 2-lagig, Dicke 12,5 mm, Einfachständerwerk, Feuerwiderstandsklasse F 30 DIN 4102-2, Arbeitshöhe der zu bearbeitenden Fläche über 3,5 bis 5,5 m über der Standfläche des hierfür erforderlichen Gerüstes, Gerüst wird gesondert vergütet, Ausführung gemäß Einzelbeschreibung.
Menge: 5,000 m

#### Bereich 02.07 Wände Sonstiges

**02.07.1 Herstellung einer Bewegungsfuge, CW 75**
Herstellung einer Bewegungsfuge an nichttragender inneren Trennwand.
Ausführung mit Unterkonstruktion aus verzinkten Stahlblechprofilen CW 75 nach DIN 18182-1.
Ständerachsabstände und Beplankung sind gemäß der Hauptposition zu wählen.
Befestigungs- /Verbindungselemente nach DIN 18182-2 oder bauaufsichtlich zugelassene Befestigungs- /Verbindungselemente.
Anzahl und Lage der Fugen gemäß Merkblatt Nr. 3 des Bundesverbandes der Gipsindustrie e.V..
Brandschutzeigenschaften: F30
Wanddicke: 100
Lage: vertikal

Ausführung der Bewegungsfuge gemäß DIN 18183-1 oder Technischen Datenblatt
Menge: 15,000 m

**02.07.2 Herstellung einer Bewegungsfuge, CW 100**
Herstellung einer Bewegungsfuge an nichttragender inneren Trennwand.
Ausführung mit Unterkonstruktion aus verzinkten Stahlblechprofilen CW 100 nach DIN 18182-1.
Ständerachsabstände und Beplankung sind gemäß der Hauptposition zu wählen.
Befestigungs- /Verbindungselemente nach DIN 18182-2 oder bauaufsichtlich zugelassene Befestigungs- /Verbindungselemente.
Anzahl und Lage der Fugen gemäß Merkblatt Nr. 3 des Bundesverbandes der Gipsindustrie e.V..
Brandschutzeigenschaften: F30
Wanddicke: 150
Lage: vertikal

Ausführung der Bewegungsfuge gemäß DIN 18183-1 oder Technischen Datenblatt W11.de.
Menge: 10,000 m

**02.07.3 Herstellung einer Bewegungsfuge, CW 100, H=5,2m**
Herstellung einer Bewegungsfuge an nichttragender inneren Trennwand.
Ausführung mit Unterkonstruktion aus verzinkten Stahlblechprofilen CW 100 nach DIN 18182-1.
Ständerachsabstände und Beplankung sind gemäß der Hauptposition zu wählen.
Befestigungs- /Verbindungselemente nach DIN 18182-2 oder bauaufsichtlich zugelassene Befestigungs- /Verbindungselemente.
Anzahl und Lage der Fugen gemäß Merkblatt Nr. 3 des Bundesverbandes der Gipsindustrie e.V..
Brandschutzeigenschaften: F30
Wanddicke: 150
Lage: vertikal

Ausführung der Bewegungsfuge gemäß DIN 18183-1
Menge: 15,000 m

**02.07.4 Herstellung einer Bewegungsfuge, CW 100**
Herstellung einer Bewegungsfuge an nichttragender inneren Trennwand.
Ausführung mit Unterkonstruktion aus verzinkten Stahlblechprofilen CW 100 nach DIN 18182-1.
Ständerachsabstände und Beplankung sind gemäß der Hauptposition zu wählen.
Befestigungs- /Verbindungselemente nach DIN 18182-2 oder bauaufsichtlich zugelassene Befestigungs- /Verbindungselemente.
Anzahl und Lage der Fugen gemäß Merkblatt Nr. 3 des Bundesverbandes der Gipsindustrie e.V..
Brandschutzeigenschaften: keine
Wanddicke: 150
Lage: vertikal

Ausführung der Bewegungsfuge gemäß DIN 18183-1
Menge: 30,000 m

**02.07.5 Einbau Knauf Revisionsklappe 300 x 300 mm**
Einbau einer Revisionsklappe 300 x 300 mm für Wandsysteme ohne bauphysikalische Anforderung.
Dicke der Beplankung bis 12,5 mm. Verschraubung des Außenrahmens mittels Schnellbauschrauben TB / Diamantschrauben XTB oder bauaufsichtlich zugelassenen Verbindungsmitteln, ggf. mit Distanzrahmen/ -streifen unterlegen.
Innendeckel flächenbündig mit Gipsplatte verkleben oder wahlweise verschrauben.
Revisionsklappen-Außenrahmen mit Uniflott nach Qualitätsstufe Q2 gemäß Merkblatt Nr. 2 des Bundesverbandes der Gipsindustrie e.V. verspachteln.

Unterkonstruktion mit CW 50 Profilen anordnen, Ausschnitt der Gipsplatte nach Detailblatt und Schemazeichnungen ausbilden.
Menge: 20,000 St

**02.07.6 Einbau Knauf Revisionsklappe 300 x 300 mm**
Einbau einer Revisionsklappe 300 x 300 mm für Wandsysteme ohne bauphysikalische Anforderung.
Dicke der Beplankung 15 bis 18 mm. Verschraubung des Außenrahmens mittels Schnellbauschrauben TB / Diamantschrauben XTB oder bauaufsichtlich zugelassenen Verbindungsmitteln, ggf. mit Distanzrahmen/ -streifen unterlegen.
Innendeckel flächenbündig mit Gipsplatte verkleben oder wahlweise verschrauben.
Revisionsklappen-Außenrahmen mit Uniflott nach Qualitätsstufe Q2 gemäß Merkblatt Nr. 2 des Bundesverbandes der Gipsindustrie e.V. verspachteln.

Unterkonstruktion mit CW 75 Profilen anordnen, Ausschnitt der Gipsplatte nach Detailblatt und Schemazeichnungen ausbilden.
Menge: 20,000 St

**02.07.7 Einbau Knauf Revisionsklappe 300 x 300 mm**
Einbau einer Revisionsklappe 300 x 300 mm für Wandsysteme ohne bauphysikalische Anforderung.
Dicke der Beplankung 20 bis 25 mm. Verschraubung des Außenrahmens mittels Schnellbauschrauben TB / Diamantschrauben XTB oder bauaufsichtlich zugelassenen Verbindungsmitteln, ggf. mit Distanzrahmen/ -streifen unterlegen.
Innendeckel flächenbündig mit Gipsplatte verkleben oder wahlweise verschrauben.
Revisionsklappen-Außenrahmen mit Uniflott nach Qualitätsstufe Q2 gemäß Merkblatt Nr. 2 des Bundesverbandes der Gipsindustrie e.V. verspachteln.

Unterkonstruktion mit CW 75 Profilen anordnen, Ausschnitt der Gipsplatte nach Detailblatt und Schemazeichnungen ausbilden.
Menge: 20,000 St

**02.07.8 Einbau Knauf Revisionsklappe 300 x 300 mm**
Einbau einer Revisionsklappe 300 x 300 mm mindest Feuerwiderstandsdauer 30 Minuten.
Dicke der Beplankung 12,5 mm.Verschraubung des Außenrahmens mittels Schnellbauschrauben TB / Diamantschrauben XTB oder bauaufsichtlich zugelassenen Verbindungsmitteln, ggf. mit Distanzrahmen/ -streifen unterlegen.
Innendeckel flächenbündig mit Gipsplatte verschrauben.
Revisionsklappen-Außenrahmen mit Uniflott nach Qualitätsstufe Q2 gemäß Merkblatt Nr. 2 des Bundesverbandes der Gipsindustrie e.V. verspachteln.

Unterkonstruktion mit CW 75 Profilen anordnen, Ausschnitt der Gipsplatte nach Detailblatt und Schemazeichnungen ausbilden.
Menge: 20,000 St

#### Bereich 02.08 Trockenputz

**02.08.1 Trockenputz GKFI 12,5 mm, Ansetzart B mit Perlfix-Batzen, Mindestdicke 22,5 mm**
Trockenputz als Wandbekleidung an Wänden/ Laibungen, Tiefe in cm 60 *, Einbauhöhe in m 3,5

Trockenputz aus Gipsplatten DIN 18180 bzw. Typ DFH2IR EN 520:Plattendicke 12,5 mm, Verarbeitung gemäß DIN 18181.

Ansetzen mit Batzen auf unebenem Untergrund bis 20 mm,
Mindestschichtdicke der Batzen nach dem Ausrichten 5 mm,
ohne mittlere Längsbahn.

Verspachtelung der Gipsplatten gemäß Merkblatt Nr. 2 des Bundesverbandes der Gipsindustrie e.V. Qualitätsstufe Q2 Standardverspachtelung,
Verarbeitung gemäß DIN 18181.

Einbauort: Anschlüsse Flure/ Verkleidung nicht lotrechter Unterzüge
Menge: 65,000 m²
Produkt:
  Artikel:
    Artikelnummer: W611-17.de
    Artikelkurztext: Trockenputz GKFI 12,5 mm, Ansetzart B  mit Perlfix-Batzen, Mindestdicke 22,5 mm

**02.08.2 Trockenputz Diamant 12,5 mm, Ansetzart C mit Plattenstreifen, Mindestdicke 40 mm**
Trockenputz als Wandbekleidung an Wänden/ Laibungen, Tiefe in cm 45*, Einbauhöhe in m .3,5..

Trockenputz aus Gipsplatten DIN 18180 bzw. Typ DFH2IR EN 520: Plattendicke 12,5 mm, Verarbeitung gemäß DIN 18181.

Ansetzen mit Plattenstreifen auf unebenem Untergrund > 20 mm,
Verkleben der Streifen im Dünnbettverfahren mit Fugenfüller,
Mindestschichtdicke der -Batzen nach dem Ausrichten 5 mm,
breite der Plattenstreifen ca. 100 mm, ohne mittlere Längsbahn.

Verspachtelung der Gipsplatten gemäß Merkblatt Nr. 2 des Bundesverbandes der Gipsindustrie e.V. Qualitätsstufe Q2 Standardverspachtelung,
Verarbeitung gemäß DIN 18181.
Menge: 20,000 m²
Produkt:
  Artikel:
    Artikelnummer: W611-18.de
    Artikelkurztext: Trockenputz Diamant 12,5 mm, Ansetzart C  mit Plattenstreifen, Mindestdicke 40 mm

#### Bereich 02.09 Decken ohne Brandschutz

*Hinweis: ABGEHÄNGTE UNTERDECKEN F0 GIPS-BAUPLATTEN / GIPS-KASSETTEN*

*Hinweis: Abhängehöhe 200- 350mm ab UK Rippe Rohdecke*
Befestigung seitlich Achsmittig in den Rippen an Rohbetondecke, Mehraufwand und Befestigungsmittel sind in die Position miteinzukalkulieren.

**02.09.1 Unterdecke Gipspl. einlagig D 12,5mm UK Stahlblechprofil verz Grund- Tragprofil Noniusabhänger Abhänge-H 350 mm Q2**
Unterdecke DIN 18168-1, innen, Bekleidung aus Gipsplatten DIN 18180, einlagig, Dicke 12,5 mm, mit Grenzwerten für Ebenheitsabweichungen DIN 18202, befestigen mit systemspezifischen Befestigungsmitteln, Unterkonstruktion aus verzinkten Stahlblechprofilen DIN EN 14195 und DIN 18182-1, Grund- und Tragprofil als CD 60/27-Profil DIN 18182-1, Dicke 0,6 mm, Korrosivitätskategorie C2 (gering) DIN EN ISO 12944-2, mit erwarteter Schutzdauer M DIN EN ISO 12944-1 von 7 bis 15 Jahren, abhängen mit Noniusabhängern,
Abhängehöhe '350' mm, befestigen mit bauaufsichtlich
zugelassenen Befestigungsmitteln, Befestigungsuntergrund Stahlbeton, Unterkonstruktion verdeckt, Spachtelung Qualitätsstufe Q2, Arbeitshöhe der zu bearbeitenden oder zu bekleidenden Fläche bis 3,5 m über der Standfläche des hierfür erforderlichen Gerüstes, Ausführung gemäß Einzelbeschreibung.
Menge: 155,000 m²

*Hinweis: Abhängehöhe bis 200mm ab UK Rippe*
Befestigung seitlich Achsmittig in den Rippen an Rohbetondecke, Mehraufwand und Befestigungsmittel sind in die Position miteinzukalkulieren.

**02.09.2 Unterdecke Gipspl. einlagig D 12,5mm UK Stahlblechprofil verz Grund- Tragprofil Noniusabhänger Abhänge-H 250 mm Q2**
Unterdecke DIN 18168-1, innen, Bekleidung aus Gipsplatten DIN 18180, Dicke 12,5 mm, mit Grenzwerten für Ebenheitsabweichungen DIN 18202, befestigen mit systemspezifischen Befestigungsmitteln, Unterkonstruktion aus verzinkten Stahlblechprofilen DIN EN 14195 und DIN 18182-1, Grund- und Tragprofil als CD 60/27-Profil DIN 18182-1, Dicke 0,6 mm, Korrosivitätskategorie C2 (gering) DIN EN ISO 12944-2, mit erwarteter Schutzdauer M DIN EN ISO 12944-1 von 7 bis 15 Jahren, abhängen mit Noniusabhängern,
Abhängehöhe 250  mm, befestigen mit bauaufsichtlich zugelassenen Befestigungsmitteln, Befestigungsuntergrund Stahlbeton, Unterkonstruktion verdeckt, Spachtelung Qualitätsstufe Q2, Arbeitshöhe der zu bearbeitenden oder zu bekleidenden Fläche bis 3,5 m über der Standfläche des hierfür erforderlichen Gerüstes, Ausführung gemäß Einzelbeschreibung.
Menge: 270,000 m²

*Hinweis: Kleinflächenzuschlag Fries Unterdecken F0*

**02.09.3 Fries Unterdecke F0 Breite 180 - 620 mm Gipspl. D 15mm Q2**
Fries,
Maße in mm
Breite von 180 bis 620 mm

Ausführung an Unterdecke aus Gipsplatten, Bauplatten Typ A, Dicke 15 mm, Spachtelung Qualitätsstufe Q2, Ausführung gemäß Einzelbeschreibung.
Menge: 95,000 m

**02.09.4 Fries Unterdecke F0 Breite 620 - 1300 Gipspl. D 15mm Q2**
Fries,
Maße in mm
von 620 -bis 1300 mm Breite

Ausführung an Unterdecke aus Gipsplatten, Bauplatten Typ A, Dicke 15 mm, Spachtelung Qualitätsstufe Q2, Ausführung gemäß Einzelbeschreibung.
Menge: 250,000 m

#### Bereich 02.10 Decken mit Brandschutz

*Hinweis: ABGEHÄNGTE UNTERDECKEN F30 Flure*
ABGEHÄNGTE UNTERDECKEN F30 FLURE

**02.10.1 Randfries F30-A Gipspl. einlagig Feuerschutzpl. DF D 12,5mm UK Stahlblechprofil verz Grund- Tragprofil Noniusabhänger Abhänge-H 250 mm Q2**
Randfries in Bauart einer Unterdecke, Einzelbreiten ca. 300mm, innen, Feuerwiderstandsklasse F 30 - A DIN 4102-2, Bekleidung aus Gipsplatten DIN 18180 und DIN EN 520, einlagig, Feuerschutzplatten von unten und oben Typ DF, Dicke 12,5 mm, mit Grenzwerten für Ebenheitsabweichungen DIN 18202, befestigen mit systemspezifischen Befestigungsmitteln, Unterkonstruktion aus verzinkten Stahlblechprofilen DIN EN 14195 und DIN 18182-1, Grund- und Tragprofil als CD 60/27-Profil DIN 18182-1, Dicke 0,6 mm, Korrosivitätskategorie C2 (gering) DIN EN ISO 12944-2, mit erwarteter Schutzdauer M DIN EN ISO 12944-1 von 7 bis 15 Jahren, abhängen mit Noniusabhängern,
Abhängehöhe 250 mm, befestigen mit bauaufsichtlich
zugelassenen Befestigungsmitteln, Befestigungsuntergrund Stahlbeton, Unterkonstruktion verdeckt, Spachtelung Qualitätsstufe Q2, Arbeitshöhe der zu bearbeitenden oder zu bekleidenden Fläche bis 3,5 m über der Standfläche des hierfür erforderlichen Gerüstes, Ausführung gemäß Einzelbeschreibung.
Menge: 75,000 m

**02.10.2 freitragende F30 Decke vuvo, 6/18 R, αw = 0,50 (400 mm), 2x UA 150 (c = 500 / 625), Raumbreite ≤ 5,00 / 4,85 m, MW 20 mm (S)**
Unterdecke DIN 18168-1, als freitragende Decke, EI30 von unten und von oben
Einbauhöhe: 2,8 m
Raumbreite ≤ 5,00 / 4,85 m.
Schallabsorptionsgrad DIN EN ISO 11654 αW = 0,50 (bei Konstruktionstiefe 400 mm).
Befestigungsuntergrund: Stahlbetonwände/ Mauerwerkswände/ Leichtbetonwände/ Metallständerwände.
Ausführung der Unterkonstruktion aus verzinkten Stahlblechprofilen DIN 18182-1,
Grundprofile als Doppelprofile UA 150, Randbefestigung mit UW 150, und Tragprofile aus Knauf Hutprofil 98 x 15 mm,
Verbindung mit Randprofil durch Anschluss- und Verbindungswinkel,
Befestigung mit für den Untergrund geeignetem Befestigungsmittel, Befestigungsabstand: 500 / 625 mm.
Decklage/Bekleidung aus gelochten Gipsplatten DIN18180:
werkseits grundierten Kanten, Stufenfalz als Abstandhalter,
mehrlagig, Plattendicke 12,5 mm,
Lochbild: Gerade 6/18 Quadratlochung,
Rückseite kaschiert mit Akustikflies, Farbe weiß
Ausführung der Fugen: gespachtelt,
Verarbeitung gemäß DIN 18181.
Dämmschicht aus Mineralwolle nach DIN EN 13162, Dicke 20 mm,
Baustoffklasse A1, nichtbrennbar nach DIN 4102 und EN 13501-1,
Bemessungswert der Wärmeleitfähigkeit 0,035 W/(m*K),
längenbezogener Strömungswiderstand AFr nach DIN EN 29053: ≥ 10 kPa*s/m²,
Akustik-Dämmplatte
Ausführung gemäß System-Datenblatt
Menge: 250,000 m²

**02.10.3 Fries Qualitätsstufe Q2 Unterdecke EI30 Gips-Lochpl. einlagig D 12,5mm**
Glatt gespachtelter Fries, Qualitätsstufe Q2
Einzelbreite ca. 300mm - 750mm

Ausführung an Unterdecke EI30 Gips-Lochpl. einlagig D 12,5mm, Ausführung gemäß EInzelbeschreibung.
Menge: 75,000 m

*Hinweis: Abhängehöhe 350-400mm*
Abhängehöhe 350 -400 mm

**02.10.4 Unterdecke EI30 Gips-Lochpl. einlagig D 12,5mm Faservlies UK Stahlblechprofil verz Grund- Tragprofil Noniusabhänger Abhänge-H 350 mm Mineralwolle PE eingeschweißt MW D 200mm Q2**
Unterdecke DIN 18168-1, innen, Feuerwiderstandsklasse EI 30 DIN EN 13501-2, Brandverhaltensklasse DIN EN 13501-1 A2 -s1, d0 (nichtbrennbar), Bekleidung aus Gips-Lochplatten DIN EN 14190, einlagig, Dicke 12,5 mm, durchlaufend gelocht, Lochreihen gerade, Lochanteil 19,6 %, Rückseite beschichtet mit Faservlies, mit Grenzwerten für Ebenheitsabweichungen DIN 18202, befestigen mit systemspezifischen Befestigungsmitteln, Unterkonstruktion aus verzinkten Stahlblechprofilen DIN EN 14195 und DIN 18182-1, Grund- und Tragprofil als CD 60/27-Profil DIN 18182-1, Dicke 0,6 mm, Korrosivitätskategorie C2 (gering) DIN EN ISO 12944-2, mit erwarteter Schutzdauer M DIN EN ISO 12944-1 von 7 bis 15 Jahren, abhängen mit Noniusabhängern,
Abhängehöhe 350  mm, befestigen mit bauaufsichtlich zugelassenen Befestigungsmitteln, Befestigungsuntergrund Stahlbeton, Unterkonstruktion verdeckt, Dämmschicht aus Mineralwolle in PE-Folie eingeschweißt, MW DIN EN 13162, Schmelzpunkt größer 1000 Grad C, DIN 4102-17, Dämmschichtdicke 20 mm, in Platten, Anwendungsgebiet DIN 4108-10 DI, einlagig, Spachtelung Qualitätsstufe Q2, Arbeitshöhe der zu bearbeitenden oder zu bekleidenden Fläche bis 3,5 m über der Standfläche des hierfür erforderlichen Gerüstes, Ausführung gemäß Einzelbeschreibung.
Menge: 30,000 m²

**02.10.5 Unterdecke, F30 vuvo, Grund- und Tragprofil, Piano GKF 2x 12,5 mm, MW-S 2x 40 mm**
Unterdecke gemäß DIN 18168-1,
Einbauhöhe: 2,8 m, Abhängehöhe: 40 cm.
Feuerwiderstandsklasse DIN 4102-2: F30,
für die Unterdecke allein bei Brandbeanspruchung vom Deckenzwischenraum und von unten zum Schutz des darunter liegenden Raumes, der Rohdecke und des Deckenzwischenraumes.
Befestigungsuntergrund: EI30 Unterdecke auf STB Rohdecke, Achsmaß: nach Vorgabe Systemhersteller/ Deckengewicht
Ausführung der Unterkonstruktion aus verzinkten Stahlblechprofilen DIN 18182-1,
als Grund- und Tragprofile CD 60/27,
Befestigung mit Direktabhänger

Befestigen mit Knauf  Schnellbauschraube TN
oder bauaufsichtlich zugelassenen Befestigungsmitteln.
Dämmschicht aus Mineralwolle, Dicke 2x 40 mm, Mindestrohdichte 40 kg/m³,
Brandverhalten nach DIN EN 13162: MW-EN 13162- T4-AFr5, nichtbrennbar A1 nach DIN EN 13501-1,
Schmelzpunkt nach DIN 4102-17: ≥ 1000 °C,
Nennwert der Wärmeleitfähigkeit: 0,035 W/(m*K),
längenbezogener Strömungswiderstand AFr nach DIN EN 29053: ≥ 10 kPa*s/m²
durchgängig auf den Tragprofilen verlegt sowie 150 mm breite Streifen auf den Grundprofilen.
Feuerschutz Dämmplatte DPF 40 oder gleichwertig.
Decklage/Bekleidung aus Gipsplatten GKF DIN 18180 bzw. Typ DF EN 520: Feuerschutzplatte
zweilagig, Plattendicke 2x 12,5 mm,
Verarbeitung gemäß DIN 18181.
Verspachtelung der Gipsplatten gemäß Merkblatt Nr. 2 des Bundesverbandes der Gipsindustrie e.V. Qualitätsstufe Q2 Standardverspachtelung,
Verarbeitung gemäß DIN 18181. Die Ausführung erfolgt unter Verwendung von DIN EN 13963, Spachtelmaterial Uniflott Typ 4B oder alternativ Fügenfüller Typ 3B.
Ausführung gemäß System-Datenblatt

Einbauort: Flurbereiche Haupteingang E02; oberste Decke Treppenhaus
Menge: 130,000 m²

**02.10.6 Akustik-Plattendecke, Gerade Quadratlochung 8/18 Q, αw = 0,60 (81,5 mm)**
Unterdecke gemäß DIN 18168-1,
Einbauhöhe: 2,75 m, Abhängehöhe: 45 cm ab UK Rohdecke; direkt abgehängt unter F30 Plattendecke vovu
Schallabsorptionsgrad DIN EN ISO 11654 αW = 0,60 (bei Konstruktionstiefe 81,5 mm).
Befestigungsuntergrund:
Stahlbeton
Ausführung der Unterkonstruktion aus verzinkten Stahlblechprofilen DIN 18182-1,
als Grund- und Tragprofile CD 60/27,
Befestigung mit Direktabhängern *,
und bauaufsichtlich zugelassenen Befestigungsmitteln.
Decklage/Bekleidung aus gelochten Gipsplatten DIN 18180:
Knauf Cleaneo UFF,
werkseits grundierten Kanten, Stufenfalz als Abstandhalter,
einlagig, Plattendicke 12,5 mm,
Lochbild: Gerade Quadratlochung 8/18 Q,
Rückseite kaschiert mit Knauf Akustikflies, Farbe weiß,
Ausführung der Fugen: gespachtelt,
Verarbeitung gemäß DIN 18181.
Ausführung gemäßSystem-Datenblatt
Menge: 130,000 m²
Produkt:
  Artikel:
    Artikelnummer: D127-CT-0910.de
    Artikelkurztext: Akustik-Plattendecke, Gerade  Quadratlochung 8/18 Q, aw = 0,60 (81,5 mm)

**02.10.7 Randfries F30-A Gipspl. einlagig Feuerschutzpl. DF D 12,5mm UK Stahlblechprofil verz Grund- Tragprofil Noniusabhänger Abhänge-H 350 mm Q2**
Randfries in Bauart einer Unterdecke, Einzelbreiten ca. 300mm, innen, Feuerwiderstandsklasse F 30 - A DIN 4102-2, Bekleidung aus Gipsplatten DIN 18180 und DIN EN 520, einlagig, Feuerschutzplatten von unten und oben Typ DF, Dicke 12,5 mm, mit Grenzwerten für Ebenheitsabweichungen DIN 18202, befestigen mit systemspezifischen Befestigungsmitteln, Unterkonstruktion aus verzinkten Stahlblechprofilen DIN EN 14195 und DIN 18182-1, Grund- und Tragprofil als CD 60/27-Profil DIN 18182-1, Dicke 0,6 mm, Korrosivitätskategorie C2 (gering) DIN EN ISO 12944-2, mit erwarteter Schutzdauer M DIN EN ISO 12944-1 von 7 bis 15 Jahren, abhängen mit Noniusabhängern,
Abhängehöhe 350 mm, befestigen mit bauaufsichtlich
zugelassenen Befestigungsmitteln, Befestigungsuntergrund Stahlbeton, Unterkonstruktion verdeckt, Spachtelung Qualitätsstufe Q2, Arbeitshöhe der zu bearbeitenden oder zu bekleidenden Fläche bis 3,5 m über der Standfläche des hierfür erforderlichen Gerüstes, Ausführung gemäß Einzelbeschreibung.
Menge: 55,000 m

**02.10.8 Fries Qualitätsstufe Q2 Unterdecke EI30 Gips-Lochpl. einlagig D 12,5mm**
Glatt gespachtelter Fries, Qualitätsstufe Q2
Einzelbreite ca. 300mm - 750mm

Ausführung an Unterdecke EI30 Gips-Lochpl. einlagig D 12,5mm, Ausführung gemäß EInzelbeschreibung.
Menge: 55,000 m

*Hinweis: Treppenhaus Anschlüsse, Öffnungen, Einbauten*

**02.10.9 Anschluss Randfries F30-A Gipspl. einlagig Feuerschutzpl. DF D 12,5mm**
Anschluss Randfries F30-A Gipspl. einlagig Feuerschutzpl. DF D 12,5mm an angrenzende Wand, starr, Anschluss gespachtelt mit Trennstreifen, Ausführung gemäß Einzelbeschreibung.
Menge: 25,000 m

**02.10.10 Anschluss Randfries F30-A Gipspl. einlagig Feuerschutzpl. DF D 12,5mm an Unterdecke EI30 Gips-Lochpl. einlagig D 12,5mm**
Randfries F30-A Gipspl. einlagig Feuerschutzpl. DF D 12,5mm anschließen an Unterdecke EI30 Gips-Lochpl. einlagig D 12,5mm, ohne sichtbare Fuge, Ausführung gemäß Einzelbeschreibung.
Menge: 10,000 m

**02.10.11 Öffnung herstellen Randfries UK auswechseln CD-Profil CD60/27 B 0,6 m L 0,6 m LEUCHTEN?**
*** Bezugsbeschreibung
Öffnung herstellen, einschl. Unterkonstruktion auswechseln, mit CD-Profil, CD 60/27 DIN 18182-1, aus verzinktem Stahl, Korrosivitätskategorie C2 (gering) DIN EN ISO 12944-2, mit erwarteter Schutzdauer M DIN EN ISO 12944-1 von 7 bis 15 Jahren, eckig, Anschluss umlaufend,
Breite '0,6' m,

Länge '0,6' m, Ausführung an Randfries in Bauart einer
abgehängten Unterdecke F30-A Gipspl. einlagig Feuerschutzpl. DF D 12,5mm, Ausführung gemäß Einzelbeschreibung.
Menge: 30,000 St

**02.10.12 Öffnung herstellen Randfries UK auswechseln CD-Profil CD60/27 B 0,4 m L 0,4 m ENTFÄLLT?**
*** wie Position 02.10.11
Breite '0,4' m,

Länge '0,4' m
Menge: 30,000 St

**02.10.13 Öffnung herstellen Unterdecke UK auswechseln CD-Profil CD60/27 B 0,6 m L 0,6 m LEUCHTEN?**
*** Bezugsbeschreibung
Öffnung herstellen, einschl. Unterkonstruktion auswechseln, mit CD-Profil, CD 60/27 DIN 18182-1, aus verzinktem Stahl, Korrosivitätskategorie C2 (gering) DIN EN ISO 12944-2, mit erwarteter Schutzdauer M DIN EN ISO 12944-1 von 7 bis 15 Jahren, eckig, Anschluss umlaufend,
Breite '0,6' m,

Länge '0,6' m, Ausführung an Unterdecke EI30 Gips-Lochpl..
einlagig D 12,5mm, Ausführung gemäß Einzelbeschreibung.
Menge: 20,000 St

**02.10.14 Öffnung herstellen Unterdecke UK auswechseln CD-Profil CD60/27 B 0,4 m L 0,4 m ENTFÄLLT?**
*** wie Position 02.10.13
Breite '0,4' m,

Länge '0,4' m
Menge: 20,000 St

**02.10.15 Öffnung herstellen Einbaustrahler UK auswechseln CD-Profil CD60/27 Durchm. 20 cm Unterdecke F30-A Gipspl. einlagig Feuerschutzpl. DF D 12,5mm**
Öffnung herstellen, einschl. Unterkonstruktion auswechseln, mit CD-Profil, CD 60/27 DIN 18182-1, aus verzinktem Stahl, Korrosivitätskategorie C2 (gering) DIN EN ISO 12944-2, mit erwarteter Schutzdauer M DIN EN ISO 12944-1 von 7 bis 15 Jahren, rund, Anschluss umlaufend,
Durchmesser '20' cm, Ausführung an Deckenbekleidung aus
Gipsplatten, einlagig, Feuerschutzplatten Typ DF, Dicke 12,5 mm, Feuerwiderstandsklasse F 30 - A DIN 4102-2, Arbeitshöhe der zu bearbeitenden Fläche über 3,5 bis 5,5 m über der Standfläche des hierfür erforderlichen Gerüstes, Gerüst wird gesondert vergütet, Ausführung gemäß Einzelbeschreibung.
Menge: 25,000 St

**02.10.16 Leibung Revisionsklappen B 15 cm Randfries F30-A Gipspl. einlagig Feuerschutzpl. DF D 12,5mm**
Leibung für Revisionsklappen,
Breite Leibung '15' cm, Ausführung an Randfries F30-A Gipspl.
einlagig Feuerschutzpl. DF D 12,5mm, Ausführung gemäß Einzelbeschreibung.
Menge: 48,000 m

**02.10.17 Leibung Revisionsklappen B 15 cm Unterdecke EI30 Gips-Lochpl. einlagig D 12,5mm ENTFÄLLT?**
Leibung für Revisionsklappen,
Breite Leibung '15' cm, Ausführung an Unterdecke EI30
Gips-Lochpl. einlagig D 12,5mm, Ausführung gemäß Einzelbeschreibung.
Menge: 50,000 m

**02.10.18 Revisionsklappe Randfries Rahmen Alu Füllung Gipspl. D 12,5mm L 600 mm B 600 mm Schnappverschluss Fangsicherung**
*** Bezugsbeschreibung
Revisionsklappe für Einbau in Randfries F30-A Gipspl. einlagig Feuerschutzpl. DF D 12,5mm, Rahmen aus Aluminium, mit Füllung aus Gipsplatten, Spachtelung Qualitätsstufe Q2 (Standardausführung), Dicke 12,5 mm,
Höhe '600' mm,

Breite '600' mm, mit Schnappverschluss, einseitige
Fangsicherung, staubdicht, Ausführung gemäß Einzelbeschreibung.
Menge: 60,000 St

**02.10.19 Revisionsklappe Randfries Rahmen Alu Füllung Gipspl. D 12,5mm L 400 mm B 400 mm Schnappverschluss Fangsicherung**
*** wie Position 02.10.18
Höhe '400' mm,

Breite '400' mm
Menge: 15,000 St

**02.10.20 Unterkonstruktion verstärken Randfries F30-A Gipspl. einlagig Feuerschutzpl. DF D 12,5mm Anbauleuchten rechteckig 0,6x0,6m**
Unterkonstruktion innen/ oben auf Randfries F30-A Gipspl. einlagig Feuerschutzpl. DF D 12,5mm, zum späteren Anschrauben von Aufbauleichten 60x60cm,
Maße Unterkonstruktion ca. 60x60cm
Ausführung einschl. einer mittigen Bohrung ca. 20mm zur Kabeldurchführung. Die bauseits von der Rohdecke hängenden Kabel sind dabei im Zuge der Montage der hier beschriebenen UK vom AN durch UK und Decke zu fädeln.
Ausführung gemäß Einzelbeschreibung.
Menge: 70,000 St

**02.10.21 Unterkonstruktion verstärken Unterdecke EI30 Gips-Lochpl. einlagig D 12,5mm Anbauleuchten rechteckig 0,6x0,6m**
Unterkonstruktion innen/ oben auf Unterdecke EI30 Gips-Lochpl. einlagig D 12,5mm, zum späteren Anschrauben von Aufbauleichten 60x60cm,
Maße Unterkonstruktion ca. 60x60cm
Ausführung einschl. einer mittigen Bohrung ca. 20mm zur Kabeldurchführung. Die bauseits von der Rohdecke hängenden Kabel sind dabei im Zuge der Montage der hier beschriebenen UK vom AN durch UK und Decke zu fädeln.
Ausführung gemäß Einzelbeschreibung..
Menge: 50,000 St

**02.10.22 Unterkonstruktion verstärken Randfries F30-A Gipspl. einlagig Feuerschutzpl. DF D 12,5mm Aufbaumontagen 20x20**
Unterkonstruktion innen/ oben auf Randfries F30-A Gipspl. einlagig Feuerschutzpl. DF D 12,5mm, zum späteren Anschrauben von Rauchmeldern, Sicherheitsleuchten, Fluchtwegleuchten.
Maße Unterkonstruktion ca. 20x20cm
Ausführung einschl. einer mittigen Bohrung ca. 20mm zur Kabeldurchführung. Die bauseits von der Rohdecke hängenden Kabel sind dabei im Zuge der Montage der hier beschriebenen UK vom AN durch UK und Decke zu fädeln.
Ausführung gemäß Einzelbeschreibung.
Menge: 35,000 St

**02.10.23 Unterkonstruktion verstärken Unterdecke EI30 Gips-Lochpl. einlagig D 12,5mm Aufbaumontagen 20x20**
Unterkonstruktion innen/ oben auf Unterdecke EI30 Gips-Lochpl. einlagig D 12,5mm, zum späteren Anschrauben von Rauchmeldern, Sicherheitsleuchten, Fluchtwegleuchten.
Maße Unterkonstruktion ca. 20x20cm
Ausführung einschl. einer mittigen Bohrung ca. 20mm zur Kabeldurchführung. Die bauseits von der Rohdecke hängenden Kabel sind dabei im Zuge der Montage der hier beschriebenen UK vom AN durch UK und Decke zu fädeln.
Ausführung gemäß Einzelbeschreibung.
Menge: 45,000 St

**02.10.24 Anschluss Unterdecke F30-A Gipspl. einlagig Feuerschutzpl. DF D 12,5mm**
Anschluss abgehängte Unterdecke F30-A Gipspl. einlagig Feuerschutzpl. DF D 12,5mm, an angrenzende Wand, starr, Anschluss gespachtelt mit Trennstreifen, Arbeitshöhe der zu bearbeitenden oder zu bekleidenden Fläche über 3,5 bis 5,5 m über der Standfläche des hierfür erforderlichen Gerüstes, Gerüst wird gesondert vergütet, Ausführung gemäß Einzelbeschreibung.
Menge: 450,000 m

*Hinweis: DECKENKOFFER FLUR*

**02.10.25 Deckenkoffer Spannweite 2,5 m H bis 450mm F30-A Gipspl. einlagig Feuerschutzpl. DF D 12,5mm UK Stahlblechprofil verz Tragprofil Q2**
Deckenkoffer, Flurbereich, Türanschlüsse,
Spannweite '2,5' m, Höhenversatz bis 450mm,
Feuerwiderstandsklasse F 30 - A DIN 4102-2, Bekleidung aus Gipsplatten DIN 18180 und DIN EN 520, einlagig, Feuerschutzplatten Typ DF, Dicke 12,5 mm, befestigen mit systemspezifischen Befestigungsmitteln, Unterkonstruktion aus verzinkten Stahlblechprofilen DIN EN 14195 und DIN 18182-1, Tragprofil als CW 100/50-Profil DIN 18182-1, Dicke 0,6 mm, befestigen mit bauaufsichtlich zugelassenen Befestigungsmitteln, Befestigungsuntergrund Stahlbeton, Spachtelung Qualitätsstufe Q2, Arbeitshöhe der zu bearbeitenden oder zu bekleidenden Fläche bis 3,5 m über der Standfläche des hierfür erforderlichen Gerüstes, Ausführung gemäß Einzelbeschreibung.

Einbauort: Anschluss Übergang Zentrtaltrakt; Übergang Treppenhaus
Menge: 30,000 m²

**02.10.26 Anschluss Deckenkoffer F30-A U-förmig an Wand**
Anschluss Deckenkoffer F30-A, im Schnitt U-förmig an angrenzende Wand, starr, Anschluss gesprachtelt mit Trennstreifen, Ausführung gemäß Einzelbeschreibung.
Menge: 42,500 m

**02.10.27 Öffnung herstellen Deckenkoffer UK auswechseln CW/UW-Profil CW/UW100 B 0,6 m L 0,6 m**
Öffnung herstellen, einschl.. Unterkonstruktion auswechseln, mit CW/UW-Profil, CW/UW 100 DIN 18182-1, aus verzinktem Stahl, Korrosivitätskategorie C2 (gering) DIN EN ISO 12944-2, mit erwarteter Schutzdauer M DIN EN ISO 12944-1 von 7 bis 15 Jahren, eckig, Anschluss umlaufend,
Breite '0,6' m,

Länge '0,6' m, Ausführung an Deckenkoffer F30-A Gipspl.
einlagig
Feuerschutzpl. DF D 12,5mm, Ausführung gemäß Einzelbeschreibung.
Menge: 10,000 St

**02.10.28 Unterkonstruktion verstärken Deckenkoffer F30-A Gipspl. einlagig Feuerschutzpl. DF D 12,5mm Anbauleuchten rechteckig 0,6x0,6m**
Unterkonstruktion innen/ oben auf Deckenkoffer F30-A Gipspl. einlagig Feuerschutzpl. DF D 12,5mm, zum späteren Anschrauben von Aufbauleichten 60x60cm

Maße Unterkonstruktion ca. 60x60cm

Ausführung einschl. einer mittigen Bohrung ca. 20mm zur Kabeldurchführung. Die bauseits von der Rohdecke hängenden Kabel sind dabei im Zuge der Montage der hier beschriebenen UK vom AN durch UK und Decke zu fädeln.
Ausführung gemäß Einzelbeschreibung.
Menge: 10,000 St

**02.10.29 Unterkonstruktion verstärken Deckenkoffer F30-A Gipspl. einlagig Feuerschutzpl. DF D 12,5mm Aufbaumontagen 20x20**
Unterkonstruktion innen/ oben auf Deckenkoffer F30-A Gipspl. einlagig Feuerschutzpl. DF D 12,5mm, zum späteren Anschrauben von Rauchmeldern, Sicherheitsleuchten, Fluchtwegleuchten.

Ausführung einschl. einer mittigen Bohrung ca. 20mm zur Kabeldurchführung. Die bauseits von der Rohdecke hängenden Kabel sind dabei im Zuge der Montage der hier beschriebenen UK vom AN durch UK und Decke zu fädeln.
Ausführung gemäß Einzelbeschreibung.
Menge: 20,000 St

**02.10.30 Brandschutzkasten, Einbauten, EI30, a<-b**
Brandschutzummantelung, 5-seitig, für Einbauteile (Leuchten, Lautsprecher u. ä.) mit separaten Abhängern.

Brandschutz: EI30, von unten
Beplankung: 2-fach, GKF 12,5 mm
Abhänger: Gewindestangen, Metalldübel
Größe: < 500x500x250 mm i. L.
Lastaufnahme: bis 10 kg

Einbauort: Flure Westtrakt

Einbau nach Anweisung durch Bauleitung
Menge: 60,000 St

**02.10.31 Ausschnitt BS-Decke, rund, Ø<25cm**
Runde Ausschnitte in Brandschutz-Decken für Einbauleuchten etc. einschl. Einfassung und Verstärkung des Ausschnitts.

Durchmesser: bis 25 cm
Menge: 20,000 St

**02.10.32 Ausschnitt BS-Decke, rund, Ø<50cm**
Runde Ausschnitte in Brandschutz-Decken für Einbauleuchten etc. einschl. Einfassung und Verstärkung des Ausschnitts.

Durchmesser: über 25-50 cm
Menge: 10,000 St

#### Bereich 02.11 Decken Sonstiges

*Hinweis: Einbauten Verstärkungen in Decken*

**02.11.21 Anarbeitung an Stützen, Pfeiler, eckig**
Anarbeiten der Mineralfaser-Rasterdecken an Stützen, Pfeilervorlagen etc., Durchdringung mit rechteckigem Querschnitt.
Menge: 25,000 m

**02.11.22 Vorhangschiene, 2 Läufe, weiß**
Vorhangschiene aus Aluminium-Hutprofil, stranggepresst, pulverbeschichtet, mit 2 Läufen, Farbton weiß,
bündig montieren in Bekleidung aus Gipsplatten,einlagig, Bauplatten Typ A, Dicke 12,5 mm, Arbeitshöhe der zu bearbeitenden oder zu bekleidenden Fläche über 3,5 bis 5,5 m über der Standfläche des hierfür erforderlichen Gerüstes, Gerüst wird gesondert vergütet, Ausführung gemäß Einzelbeschreibung.

In den EP ist einzurechnen das beidseitige Anarbeiten der Gipsplatten an die Schiene und/ oder das Einschneiden in die Platten zur Montage der Schiene.

E02 West
E03 Ost
E04 Ost
Menge: 80,000 m

**02.11.23 Unterkonstruktion für Aufbaumontagen 20x20**
Unterkonstruktion innen/ oben auf der Unterdecke F0 zum späteren Anschrauben von Rauchmeldern, Sicherheitsleuchten, Fluchtwegleuchten.
Maße Unterkonstruktion ca. 20x20cm
Arbeitshöhe der zu bearbeitenden oder zu bekleidenden Fläche über 3,5 bis 5,5 m über der Standfläche des hierfür erforderlichen Gerüstes, Gerüst wird gesondert vergütet.
Ausführung einschl. einer mittigen Bohrung ca. 20mm zur Kabeldurchführung. Die bauseits von der Rohdecke hängenden Kabel sind dabei im Zuge der Montage der hier beschriebenen UK vom AN durch UK und Decke zu fädeln.
Ausführung gemäß Einzelbeschreibung.
Menge: 55,000 St

**02.11.24 Unterkonstruktion verstärken Randfries F30-A Gipspl. einlagig Feuerschutzpl. DF D 12,5mm Aufbaumontagen 20x20**
Unterkonstruktion innen/ oben auf Randfries F30-A Gipspl. einlagig Feuerschutzpl. DF D 12,5mm, zum späteren Anschrauben von Rauchmeldern, Sicherheitsleuchten, Fluchtwegleuchten.
Maße Unterkonstruktion ca. 20x20cm
Ausführung einschl. einer mittigen Bohrung ca. 20mm zur Kabeldurchführung. Die bauseits von der Rohdecke hängenden Kabel sind dabei im Zuge der Montage der hier beschriebenen UK vom AN durch UK und Decke zu fädeln.
Ausführung gemäß Einzelbeschreibung.
Menge: 75,000 St

**02.11.25 Verstärkungsbleche Deckeneinbauten, 62,5x62,5cm**
Verstärkungsbleche als Auflage auf Mineralfaser-Rasterdecken mit Ausschnitt für Deckeneinbauten.

Rastermaß: 62,5x62,5 cm
Menge: 64,000 St

**02.11.26 Verstärkungsbleche Deckeneinbauten, 125x31,5cm**
Verstärkungsbleche als Auflage auf Mineralfaser-Rasterdecken mit Ausschnitt für Deckeneinbauten.

Rastermaß: 125x31,5 cm
Menge: 74,000 St

**02.11.27 Akustikauflage, 40mm, MW, eingeschweißt**
Lieferung und Montage einzelner, zusätzlicher, eingeschweißter Dämmauflagen, in Kissenform.

Dämmauflage: Mineralwolle, A1
 nach DIN EN 13501,
 Schmelzpunkt > 1.000 °C,
 Rohdichte mind. 40 kg/m3,
Dicke: 40 mm
Abmessungen Kissen 125cmx62,5cmx4cm

Einbauort: Ergänzungsflächen nach Rückbau Deckenanschluss provisorische Übergänge/ Bauabschnitts-Fugen zu Turnhalle und Zentraltrakt
Menge: 10,000 St

**02.11.28 Dehn-/Bewegungsfuge Decke**
Dehn- und Bewegungsfuge in GK-Abhangdecke, mit/ohne Brandschutz, als hinterlegte Fuge mit GK-Plattenstreifen und Kantenschutzprofilen.

Brandschutz: wie anschließende Decken
Fugenbreite: < 20 mm
Fugenabstand: ca. alle 15,00 m
Menge: 10,000 m

**02.11.29 Laibungen Lichtkuppel, EI30, a<->b, <2,00x2,50m**
Laibungen an Lichtkuppeln, GKF, 2-mal 12,5 mm, Q2, Metall-UK einschl. Kantenschutzprofil, Dampf- und Windsperre.

Brandschutz: EI30, von unten + oben
Dämmauflage: Mineralwolle, A1
 nach DIN EN 13501,
 Schmelzpunkt > 1.000 °C,
 Rohdichte mind. 40 kg/m3,
 40 mm flächig + Streifen auf
 Grundprofilen, Breite 150 mm
Öffnungsgröße: über 1,20x1,50-1,00x1,80 m
Laibungstiefe: bis 2,00 m

Einbauort: E04 Westrakt Treppenhaus und Aufbewahrung 2
Menge: 2,000 St

**02.11.30 vertikale Deckenschürze, A1, H=<50cm, EI30, a<-b**
Vertikale Deckenschürze als Abschluss von Brandschutz-Abhangdecken, Metall-UK, Kantenschutzprofil.

Brandschutz: EI30, von außen mit
 Trapezblechdach/-decke, t > 0,75 mm
Dämmauflage: ohne
Beplankung: Gipsplatte, glasvliesummantelt,
 Typ GM-F gem. DIN EN 15283-1,
 1-mal 15 mm
Baustoffklasse: A1 nach DIN EN 13501
Oberfläche: Q1 verspachtelt
Höhe: bis 50 cm

Einbauort:  Flurdecken Westtrakt E02,
  und z.B. Lichtkuppel E04
Menge: 25,000 m

*Hinweis: Zulagen, Mehraufwand*

**02.11.31 Zulage Aufnahme, Einzellast, <10kg**
Zulage für die Verstärkung vorgenannter Abhangdeckenkonstruktionen zur Aufnahme und vollständigen Weiterleitung von Einzellasten an UK und/oder Rohdecke.

Lasten: haustechnische Einbauten und
 Abhängungen auch im
 Zusammenhang mit Durchbrüchen
 z. B. Leuchten, Lautsprecher u. ä.
Einzellast: bis 10 kg
Menge: 40,000 St

**02.11.32 Zulage Aufnahme, Einzellast, <20kg**
Zulage für die Verstärkung vorgenannter Abhangdeckenkonstruktionen zur Aufnahme und vollständigen Weiterleitung von Einzellasten an UK und/oder Rohdecke.

Lasten: haustechnische Einbauten und
 Abhängungen auch im
 Zusammenhang mit Durchbrüchen
 z. B. Leuchten, Lautsprecher u. ä.
Einzellast: über 10-20 kg
Menge: 20,000 St

**02.11.33 Auszugversuch Dübelmontage für die Montage der gedübelten Abhänger in Leichtbetondeckenplatten**
*** Pauschalposition
Auszugversuch Dübelmontage für die Montage der gedübelten Abhänger in´Leichtbetondeckenplatten

Vorlage der geplanten Abhänger, des geplanen Dübelsystems und Vorabstimmung mit Tragwerksplanung

Abfrage von möglicher Lasteintragung über den Dübel

Vorlage der Prüfergebnisse
Menge: 1,000 psch

**02.11.34 Unterkonstruktion für Anbauleuchten 60x60**
Unterkonstruktion innen/ oben auf der abgehängten Unterdecke F0 zum späteren Anschrauben Anbauleuchten,
Maße Unterkonstruktion ca. 60x60cm
Arbeitshöhe der zu bearbeitenden oder zu bekleidenden Fläche über bis 3,5 m über der Standfläche des hierfür erforderlichen Gerüstes
Ausführung einschl. einer mittigen Bohrung ca. 20mm zur Kabeldurchführung. Die bauseits von der Rohdecke hängenden Kabel sind dabei im Zuge der Montage der hier beschriebenen UK vom AN durch UK und Decke zu fädeln.
Ausführung gemäß Einzelbeschreibung.
Menge: 64,000 St

**02.11.35 Zulage für ebenes Anbringen von abgehängten Unterdecken an Stahlbetonrippendecken**
Zulage für das ebene Anbringen von abgehängten Unterdecken an bestehenden Stahlbetonrippen mit Gewindestangen, die mittels Bohrungen in die einzelnen Stahlbetonrippen eingebracht werden. Bohrung und Anbringung von Gewindestangen jeweils in halber Rippenhöhe (Rippengesamthöhe ca. 25 cm).

Im Bestandsgebäude BA2 sind in allen Geschoßen Stahlbetonrippendecken vorhanden. Die Rippen liegen etwa im Achsabstand von ca. 60cm und reichen ca. 25 cm unter die glatte Deckenfläche zwischen den Rippen. Vereinzelt kommen Doppelrippen vor. Die Rippen stehen senkrecht zur Fassade des Gebäudes (siehe anliegende Grundrisspläne, Einträge grau-gestrichelt).

Klassenbereiche F0 in Ebene3 und Ebene4
Menge: 450,000 m²

**02.11.36 Zulage für Lochdeckenplatte in Revideckel 60x60cm**
Zulage für Einbau Lochdeckenplatte Lochreihen gerade, Lochanteil 19,6 % in Revideckelrahmen 60x60cm
Menge: 15,000 St

**02.11.37 Mehraufwand für Randfries**
Mehraufwand für das anbrignen und befestigen der Randfriese aufgrund von vorhandener Installationen und der längslaufender Betonrippendecke. Wechsel aus CD-Profilen und die dazugehörige Unterkonstruktion.

Abrechung nach tatsächlichem Aufwand; Ausführung nach vorheriger Abstimmung und Anmeldung bei der Bauleitung
Menge: 40,000 h

### Titel 03 Umbau temp. Zugänge Schnittstelle BA3 und Turnhalle

*Hinweis: TRENNWAND F30 WD 150 mm*
Befestigung der Wände an bestehenden Stahlbetonwänden bzw. Mauerwerkswänden, Stahlbetonrohböden und Stahlbeton-Rippendecken. Entsprechende Befestigunsmittel und Trennwanddichtungsbänder zum Ausgleich von Unebenheiten der Bestandwände sind in die Positionen mit einzukalkulieren.

**03.1 Trennwand H bis 3,75 m WD 150 mm Rw 63 dB F30-A UK Stahlblechprofil verz Einfachständerwerk Mineralwolle MW D 80mm Gipspl. Feuerschutzpl. DFH2 2lagig D 12,5mm D 12,5mm Q1 2lagig D 12,5mm D 12,5mm Q1**
*** Bezugsbeschreibung
Nichttragende innere Trennwand DIN 4103-1, Einbaubereich 2 DIN 4103-1 (Bereiche mit großer Menschenansammlung sowie Trennwände zwischen Räumen mit einem Höhenunterschied der Fußböden größer gleich 1 m),
Höhe Wand bis '3,75' m,
Dicke Wand '150' mm,
bewertetes Schalldämm-Maß DIN 4109 Rw '63' dB,
Feuerwiderstandsklasse F 30 - A DIN 4102-2, Brandverhaltensklasse DIN EN 13501-1 A2 -s1, d0 (nichtbrennbar), mit Grenzwerten für Ebenheitsabweichungen DIN 18202, Anschluss starr, wird gesondert vergütet,
Unterkonstruktion aus verzinkten Stahlblechprofilen DIN EN 14195 und DIN 18182-1, als Einfachständerwerk, CW/UW 100, Korrosivitätskategorie C2 (gering) DIN EN ISO 12944-2, mit erwarteter Schutzdauer M DIN EN ISO 12944-1 von 7 bis 15 Jahren,
Ständerachsabstand '625' mm,
Dämmschicht aus Mineralwolle MW DIN EN 13162, Dämmschichtdicke 80 mm, Anwendungsgebiet DIN 4108-10 WTR, einlagig, Schmelzpunkt größer 1000 Grad C, DIN 4102-17,
Beplankung beidseitig, aus Gipsplatten DIN 18180 und DIN EN 520, imprägnierte Feuerschutzplatten Typ DFH2,
1. Seite 2-lagig, Dicke 1. Seite 1. Lage 12,5 mm, Dicke 1. Seite 2. Lage 12,5 mm,
Spachtelung Qualitätsstufe Q1,
2. Seite 2-lagig, Dicke 2. Seite 1. Lage 12,5 mm, Dicke 2. Seite 2. Lage 12,5 mm,
Spachtelung 2. Seite Qualitätsstufe Q1,
befestigen mit systemspezifischen Befestigungsmitteln, Befestigungsuntergrund Rohboden, Ausführung gemäß Einzelbeschreibung.

Einbauort:
provisorische Bauverschlüsse BA5 Westtrakt zur Turnhalle
Menge: 30,000 m²

**03.2 Zulage Oberseitiges Anpassen der Feuerschutzbeplankung**
*** wie Position 03.1
Zulage Oberseitiges Anpassen der Feuerschutzbeplankung der Wand  F30 aus Pos.:03.1,  unterseitig vertikal und horizontal entlang der bestehenden Stahlbetonrippendecke, damit die Wand F30 dicht an diese anschließen.

Einbauort BA3: Zentraltrakt Achse NC/ND E02 und E03
Menge: 10,000 h

**03.3 Anschluss gleitend 20mm WD 150 mm nichttragende Trennwand Gipspl. 2lagig D 12,5mm F30**
Anschluss, gleitend bis 20 mm,
Dicke Wand '150' mm, Anschlüsse oben, Untergrund
rechtwinklig,
Ausführung an nichttragender innerer Trennwand, Bekleidung aus Gipsplatten, imprägnierte Feuerschutzplatten, Typ DFH2, 2-lagig, Dicke 12,5 mm, Einfachständerwerk, Feuerwiderstandsklasse F 30 DIN 4102-2, Arbeitshöhe der zu bearbeitenden Fläche über 3,5 bis 5,5 m über der Standfläche des hierfür erforderlichen Gerüstes, Gerüst wird gesondert vergütet, Ausführung gemäß Einzelbeschreibung.
Menge: 20,000 m

**03.4 Türöffnung herstellen UK auswechseln WD 150 mm CW-Profil 100/50/0,6 B 1,01 m H 2,135 m F30 Gipspl. Mineralwolle D 80mm F30-A**
Öffnung herstellen, einschl. Unterkonstruktion auswechseln, eckig, für Türeinbau,
Dicke Wand '150' mm,
Höhe Wand bis '3,75' m, mit CW-Profil DIN 18182-1
100/50/0,6, Korrosivitätskategorie C2 (gering) DIN EN ISO 12944-2, mit erwarteter Schutzdauer M DIN EN ISO 12944-1 von 7 bis 15 Jahren, Einfachständerwerk,
Breite '1,01' m,
Höhe '2,135' m,
Ausführung in prov. F30 Trennwand, Bekleidung aus Gipsplatten, imprägnierte Feuerschutzplatten, Typ DFH2, 1. Seite 2-lagig, Dicke 1. Seite 1. Lage 12,5 mm, Dicke 1. Seite 2. Lage 12,5 mm,
2. Seite 2-lagig, Dicke 2. Seite 1. Lage 12,5 mm, Dicke 2. Seite 2. Lage 12,5 mm, einschl. Spachtelung, Qualitätsstufe Q1 (Grundausführung), Dämmschicht aus Mineralwolle, Dämmschichtdicke 80 mm, Bemessungswert der Wärmeleitfähigkeit max. 0,040 W/(mK), Nennwert der Wärmeleitfähigkeit max. 0,039 W/(mK), Schmelzpunkt größer 1000 Grad C, DIN 4102-17, Anwendungsgebiet DIN 4108-10 WTR, MW DIN EN 13162, Feuerwiderstandsklasse F 30 - A DIN 4102-2, Arbeitshöhe der zu bearbeitenden Fläche über 3,5 bis 5,5 m über der Standfläche des hierfür erforderlichen Gerüstes, Gerüst wird gesondert vergütet, Ausführung gemäß Einzelbeschreibung.
Menge: 3,000 St

**03.5 Wanddurchbruch, Öffnung herstellen UK auswechseln WD 150 mm CW-Profil 100/50/0,6 B 0,3 m H 0,3 m nichttragende Trennwand beidseitig Gipspl. Mineralwolle D 80mm**
Öffnung herstellen, einschl. Unterkonstruktion auswechseln, eckig,
Dicke Wand '150' mm,
Höhe Wand bis '3,75' m, mit CW-Profil DIN 18182-1
100/50/0,6, Korrosivitätskategorie C2 (gering) DIN EN ISO 12944-2, mit erwarteter Schutzdauer M DIN EN ISO 12944-1 von 7 bis 15 Jahren, Einfachständerwerk,
Breite '0,3' m,
Höhe '0,3' m,
Ausführung an nichttragender innerer Trennwand, Öffnung beidseitig, Bekleidung aus Gipsplatten, imprägnierte Feuerschutzplatten, Typ DFH2, 1. Seite 2-lagig, Dicke 1. Seite 1. Lage 12,5 mm, Dicke 1. Seite 2. Lage 12,5 mm,
2. Seite 2-lagig, Dicke 2. Seite 1. Lage 12,5 mm, Dicke 2. Seite 2. Lage 12,5 mm, einschl. Spachtelung, Qualitätsstufe Q1 (Grundausführung), Dämmschicht aus Mineralwolle, Dämmschichtdicke 80 mm, Bemessungswert der Wärmeleitfähigkeit max. 0,040 W/(mK), Nennwert der Wärmeleitfähigkeit max. 0,038 W/(mK), Schmelzpunkt größer 1000 Grad C, DIN 4102-17, Anwendungsgebiet DIN 4108-10 WTR, MW DIN EN 13162, Leibungsbekleidung wird gesondert vergütet, Arbeitshöhe der zu bearbeitenden Fläche über 3,5 bis 5,5 m über der Standfläche des hierfür erforderlichen Gerüstes, Gerüst wird gesondert vergütet, Ausführung gemäß Einzelbeschreibung.
Menge: 5,000 St

*Hinweis: RÜCKBAUARBEITEN INNERE TEMPORÄRE VERSCHLÜSSE VON DURCHBRÜCHEN ZU BA2*
Abbruch der inneren temporären Verschlüsse von Durchbrüchen in innerer Trennwand (Kommunwand) zwischen BA1 und BA2, für das spätere Einbringen von Türen, Einzelmaße Durchbrüche ca. 1,4m x 2,2m, insgesamt 5 Stück, Beplankungen ebenenbündig mit der Wandoberfläche der inneren Trennwand.

*Hinweis: Abbruch Gipsbekleidungen*

**03.6 Bekleidungspl. Wand Gipsfaserpl. abbrechen 8,5kN/m3 D 7,5 cm v.Hand laden transp. LKW AN entsorgen nicht schadstoffbelastet AVV170802 Vergüt.Entsorg. AN**
Abbruch von Bekleidungsplatten an inneren temporären Verchlüssen, aus Gipsbauplatten, 2-lagig, einschl. Beschichtung mit Dispersionsfarbe (wasserbasiert), einseitig, im Rahmen einer Totalabbruchmaßnahme, Einzelmaße 1,4 x 2,2 m, Abbruch Unterkonstruktion und Dämmung wird gesondert vergütet, Wichte des Abbruchstoffes DIN EN 1991-1-1 8,5 kN/m3,
Abbruchdicke '1,25' cm, Ausführung innerhalb des Bauwerks,
Ausführung in allen Geschossen, Arbeitshöhe bis 3 m,
Abbruch von Hand/mit handgeführten Kleingeräten, Ausführung erschütterungsarm DIN 4150, lärmarm, Lärmpegel max. 80 dB(A), staubarm TRGS 559, ohne Funkenfreisetzung, ohne Untergrundbeschädigung, ohne Wasserfreisetzung,
aufgenommene Stoffe sammeln, auf LKW des AN laden, transportieren, entsorgen, zum Lager/zur Anlage nach Wahl des AN,
Abfall ist nicht gefährlich, nicht schadstoffbelastet, Abfallschlüssel nach AVV (Abfallverzeichnis-Verordnung) 170802 Baustoff auf Gipsbasis, Mengenermittlung nach Aufmaß,
Vergütung der Entsorgung übernimmt AN, Ausführung gemäß Einzelbeschreibung.
Menge: 30,000 m²

*Hinweis: Abbruch Dämmplatten*

**03.7 Dämmung Innenwand Mineralwolle abbrechen 2kN/m3 D 10 cm v.Hand laden transp. LKW AN entsorgen nicht schadstoffbelastet AVV170604 Vergüt.Entsorg. AN**
Abbruch der Dämmung in inneren temporären Verschlüssen, Dämmschicht aus Mineralwolle, als Platte, lose verlegt, im Rahmen einer Totalabbruchmaßnahme, Wichte des Abbruchstoffes DIN EN 1991-1-1 2 kN/m3,
Abbruchdicke '10' cm, Einzelmaße 1,4 x 2,2 m, Ausführung
innerhalb des Bauwerks, Ausführung in allen Geschossen, Arbeitshöhe bis 3 m,
Abbruch von Hand/mit handgeführten Kleingeräten, Ausführung erschütterungsarm DIN 4150, lärmarm, Lärmpegel max. 80 dB(A), staubarm TRGS 559, ohne Funkenfreisetzung, ohne Untergrundbeschädigung, ohne Wasserfreisetzung,
aufgenommene Stoffe sammeln, auf LKW des AN laden, transportieren, entsorgen, zum Lager/zur Anlage nach Wahl des AN,
Abfall ist nicht gefährlich, nicht schadstoffbelastet, Abfallschlüssel nach AVV (Abfallverzeichnis-Verordnung) 170604 Dämmstoff, Mengenermittlung nach Aufmaß,
Vergütung der Entsorgung übernimmt AN, Ausführung gemäß Einzelbeschreibung.
Menge: 30,000 m²

*Hinweis: Abbruch Metall Unterkonstruktionen*

**03.8 Einfachständerwerk Vorsatzschale Stahlprofil verz Abst. 470 mm CW/UW100 D 0,6mm abbrechen 78,5kN/m3 im Bauwerk v.Hand laden transp. LKW AN entsorgen nicht schadstoffbelastet AVV170407 Vergüt.Entsorg. AN**
Abbruch des Einfachständerwerks der inneren temporären Verschlüsse, aus Stahlprofil, verzinkt,
Ständerachsabstand '470' mm, CW/UW 100, Blechdicke 0,6
mm, Einzelmaß Verschlüsse 1,4 x 2,2m, im Rahmen einer Totalabbruchmaßnahme, Wichte des Abbruchstoffes DIN EN 1991-1-1 78,5 kN/m3, einschl. Befestigungsmittel, auf Gipsplatte geschraubt, bündig trennen, Ausführung innerhalb des Bauwerks, Ausführung in allen Geschossen, Arbeitshöhe bis 3 m,
Abbruch von Hand/mit handgeführten Kleingeräten, Ausführung erschütterungsarm DIN 4150, lärmarm, Lärmpegel max. 80 dB(A), staubarm TRGS 559, ohne Funkenfreisetzung, ohne Untergrundbeschädigung, ohne Wasserfreisetzung,
aufgenommene Stoffe sammeln, auf LKW des AN laden, transportieren, entsorgen, zum Lager/zur Anlage nach Wahl des AN,
Abfall ist nicht gefährlich, nicht schadstoffbelastet, Abfallschlüssel nach AVV (Abfallverzeichnis-Verordnung) 170407 Metall, gemischt, Mengenermittlung nach Aufmaß,
Vergütung der Entsorgung übernimmt AN, Ausführung gemäß Einzelbeschreibung..
Menge: 30,000 m²

*Hinweis: Ausbau bauseits gestellter Innentüren*
Ausbau und seitlich lagern bauseits gestellter Innentüren in temp. F30-Wandverschlüssen zu benachbarten Bauabschnitten

**03.9 Rückbau temp. Bauverschluss; Innentür mit Umfassungszarge, Stahl, F30, Abmessung 1,01x2,135m**
Abbruch und seitliches Lagern der Innentüren in den temporären Bauverschlüssen

Stahlumfasungszarge mit Holztürblatt
Abmessung Einzeltür 1,01m x 2,13m

Ausbauzeitpunkt Sommer 2025
genauer Zeitpunkt ist in Abstimmung mit Bauleitung vor Ort abzustimmen
Menge: 3,000 St

### Titel 04 Entsorgung

*Hinweis: Hinweis Entsorgung*
Die folgenden Positionen beschreiben das Entsorgen von anfallenden Trockenbauabfällen durch die Sanierungsarbeiten im BA5.

**04.1 Behälter bereitstellen Bau- Abbruchabfall Baustellenabfall AVV170802 nicht schadstoffbelastet Direktbeladung**
Behälter bereitstellen, Behältergröße nach Wahl des AN, Bau- und Abbruchabfall, Baustellenabfall, Abfallschlüssel nach AVV (Abfallverzeichnis-Verordnung) 170802 Baustoff auf Gipsbasis, unsortiert, nicht schadstoffbelastet, Bereitstellung für Direktbeladung.
Menge: 1,000 St

**04.2 Behälter bereitstellen Bau- Abbruchabfall Baustellenabfall AVV170604 nicht schadstoffbelastet Direktbeladung**
Behälter bereitstellen, Behältergröße nach Wahl des AN, Bau- und Abbruchabfall, Baustellenabfall, Abfallschlüssel nach AVV (Abfallverzeichnis-Verordnung) 170604 Dämmstoff, unsortiert, nicht schadstoffbelastet, Bereitstellung für Direktbeladung.
Menge: 1,000 St

**04.3 Behälter bereitstellen Bau- Abbruchabfall Baustellenabfall AVV191001 nicht schadstoffbelastet Direktbeladung**
Behälter bereitstellen, Behältergröße nach Wahl des AN, Bau- und Abbruchabfall, Baustellenabfall, Abfallschlüssel nach AVV (Abfallverzeichnis-Verordnung) 191001 Eisen- und Stahlabfälle, unsortiert, nicht schadstoffbelastet, Bereitstellung für Direktbeladung.
Menge: 1,000 St

**04.4 Abfall nicht gefährlich AVV170802 nicht schadstoffbelastet LKW AN transp. entsorgen Vergüt.Entsorg. AN**
Bau- und Abbruchabfälle auf Gipsbasis,
nicht gefährlich, Abfallschlüssel nach AVV (Abfallverzeichnis-Verordnung) 170802 Baustoff auf Gipsbasis,
nicht schadstoffbelastet,
auf Baustelle lagernd, laden, mit LKW des AN transportieren, entsorgen, max. Gesamtgewicht ohne Beschränkung, zum Lager oder zur Anlage nach Wahl des AN, Vergütung der Entsorgung übernimmt AN, Ausführung gemäß Einzelbeschreibung.
Menge: 1,000 t

**04.5 Abfall nicht gefährlich AVV170604 nicht schadstoffbelastet LKW AN transp. entsorgen Vergüt.Entsorg. AN**
Bau- und Abbruchabfälle,
nicht gefährlich, Abfallschlüssel nach AVV (Abfallverzeichnis-Verordnung) 170604 Dämmstoff,
nicht schadstoffbelastet,
auf Baustelle lagernd, laden, mit LKW des AN transportieren, entsorgen, max. Gesamtgewicht ohne Beschränkung, zum Lager oder zur Anlage nach Wahl des AN, Vergütung der Entsorgung übernimmt AN, Ausführung gemäß Einzelbeschreibung.
Menge: 1,000 t

**04.6 Abfall nicht gefährlich AVV170405 nicht schadstoffbelastet LKW AN transp. entsorgen Vergüt.Entsorg. AN**
Bau- und Abbruchabfälle, Metalle,
nicht gefährlich, Abfallschlüssel nach AVV (Abfallverzeichnis-Verordnung) 170405 Eisen/Stahl,
nicht schadstoffbelastet,
auf Baustelle lagernd, laden, mit LKW des AN transportieren, entsorgen, max. Gesamtgewicht ohne Beschränkung, zum Lager oder zur Anlage nach Wahl des AN, Vergütung der Entsorgung übernimmt AN, Ausführung gemäß Einzelbeschreibung.
Menge: 1,000 t

### Titel 05 Arbeiten auf Nachweis

*Hinweis: Ausführen von Regiearbeiten*
Regiearbeiten sind rechtzeitig und schriftlich anzumelden. Dabei ist vorab geschätzt die erforderliche Leistung, der dafür notwendige Personal- und Material- sowie Geräteeinsatz und die daraus zu erwartenden Kosten anzugeben.

Regiearbeiten dürfen dann nur auf ausdrückliche Freigabe durch den AG (nicht durch die örtliche Objektüberwachung !) ausgeführt werden, erst damit gelten sie als nach VOB/B "vereinbart". Sie müssen anhand von täglichen Regieberichten belegt werden, die der Objektüberwachung mindestens wöchentlich zur Gegenzeichnung vorzulegen sind.

Regiearbeiten, die ausgeführt werden ohne Anmeldung und/ oder Freigabe durch den AG, werden als "Ausführung ohne Auftrag" gewertet und haben keinen Anspruch auf Vergütung.

#### Bereich 05.1 Stundenlohnarbeiten auf Nachweis

*Hinweis: Verrechnungssätze für Löhne*
Verrechnungssätze für Löhne

Die Verrechnungssätze für die nachstehenden Lohn- und
Berufsgruppen sind unaufgegliedert anzubieten.
In ihnen sind enthalten:
- Lohn- und Gehaltskosten,
- Lohn- und Gehaltsnebenkosten,
- Sozialkosten einschließlich Sozialkassenbeiträge,
- Gemeinkostenanteile,
- Gewinn.

Zuschläge zu den Verrechnungssätzen für vom
Auftraggeber
angeordnete oder zu vertretende Nacht-, Sonntags-,
Feiertags- und Mehrarbeit (Überstunden) sind
gesondert nachzuweisen; sie werden in Höhe der
tariflichen
Vereinbarung vergütet.

Für Nacht-, Sonntags- und Feiertagsarbeit wird als
Zuschlag nur der Beitrag zur gesetzlichen
Unfallversicherung
vergütet. Für Mehrarbeit werden zusätzlich
die Sozialkosten vergütet.
Beschäftigt der Bieter bei einer der nachstehenden
Lohn-/Berufsgruppen keine Arbeitskräfte, hat er dies
anzugeben und statt dessen den Einsatz möglichst
gleichwertiger Arbeitskräfte anzubieten.

**05.1.1 Polier/-in sämtliche Kosten / Zuschläge Trockenbau**
Stundenlohnarbeiten durch Polier / Vorarbeiter
der Verrechnungssatz für die jeweilige Arbeitskraft umfasst sämtliche Aufwendungen wie Lohn- und Gehaltskosten, Lohn- und Gehaltsnebenkosten, Zuschläge, lohngebundene und lohnabhängige Kosten, sonstige Sozialkosten, Gemeinkosten, Wagnis und Gewinn.
Menge: 10,000 h

**05.1.4 Facharbeiter/-in sämtliche Kosten/Zuschläge Trockenbau**
Stundenlohnarbeiten durch Facharbeiter/-in
der Verrechnungssatz für die jeweilige Arbeitskraft umfasst sämtliche Aufwendungen wie Lohn- und Gehaltskosten, Lohn- und Gehaltsnebenkosten, Zuschläge, lohngebundene und lohnabhängige Kosten, sonstige Sozialkosten, Gemeinkosten, Wagnis und Gewinn.
Menge: 20,000 h

**05.1.7 Helfer/-in sämtliche Kosten/Zuschläge Trockenbau**
Stundenlohnarbeiten durch Helfer/-in
der Verrechnungssatz für die jeweilige Arbeitskraft umfasst sämtliche Aufwendungen wie Lohn- und Gehaltskosten, Lohn- und Gehaltsnebenkosten, Zuschläge, lohngebundene und lohnabhängige Kosten, sonstige Sozialkosten, Gemeinkosten, Wagnis und Gewinn.
Menge: 5,000 h

#### Bereich 05.2 Geräte auf Nachweis

*Hinweis: Verechnungssätze Einsatz von Maschinen und Gerätschaften*

*Hinweis: Gerätestunden*
Gerätestunden
In den nachstehenden Verrechnungssätzen (außer LKW und Bagger ) sind alle Zuschläge, die Kosten der Betriebsstoffe, nicht jedoch die Löhne für das Bedienungs- und Fahrpersonal eingerechnet.
Bei LKW und Bagger sind auch Löhne für das Bedienungs- und Fahrpersonal einzurechnen.

Abrechnung nach tatsächlicher Einsatzzeit

**05.2.1 Abbruchhammer Flachmeißel**
Abbruchhammer, einsetzen,
der Verrechnungssatz für das Gerät umfasst sämtliche Aufwendungen für den Betrieb, Gemeinkosten, Wagnis und Gewinn.
Menge: 10,000 h

**05.2.2 Bohrhammer Werkzeug bis 0,25kW**
Bohrhammer einschl. Werkzeug, Bedienungspersonal wird gesondert vergütet, einsetzen,
der Verrechnungssatz für das Gerät umfasst sämtliche Aufwendungen für den Betrieb, Gemeinkosten, Wagnis und Gewinn, Leistung bis 0,25 kW.
Menge: 5,000 h

#### Bereich 05.3 Materialien auf Nachweis

**05.3.1 Materialpauschale (gering)**
*** Pauschalposition
Material für Regieleistungen.
Auf die Preise der vom AN nachgewiesenen
Material-Rechnungen verlangt der AN folgenden Zuschlag:

Verlangter Zuschlag auf Materialien (auf Nachweis) in
Prozent:

--------------------------------------

 (vom Bieter einzutragen)

Für in diesem Abschnitt nicht genannte, aber im Zuge
der Bauausführung benötigte Materialien (nachgewiesen
durch Renchnungen des AN) wird ersatzweise ein Wert von
500  angenommen.

Beispielrechnung: 500€  + Zuschlag 15% von 500  = 575€
(EP)
(bei 15% Zuschlag auf Materialien 575€  als EP eintragen)

Für einen Materialwert von 500€  einschl. Zuschlag wird
verlangt:
Menge: 1,000 psch
